# Haus der Musik
Angebotsaufforderung (GAEB DA XML 3.3, DA83)
Projekt: G2575
Währung: EUR
Erstellt mit: GXML Toolbox V3.3 R20220330, ORCA AVA 27 27.00.00, 02.07.2026

## LEISTUNGSVERZEICHNIS
Bauleistungen:  Umbau eines Landesbehördenhauses
  zur Musikschule der Stadt Bochum

Gewerk:  LÜFTUNGSTECHNIK

Bauvorhaben:  Haus der Musik
  Marienplatz 2
  44787 Bochum

Bauherr:  Stadt Bochum
  Zentrale Dienste
  Universitätsstraße 43-49
  44789 Bochum

## OBJEKTBESCHREIBUNG
OBJEKTBESCHREIBUNG

ATV - Allgemeine Technische Vertragsbedingungen

1.1 Baumaßnahme und Lage des Grundstückes
Bei der Baumaßnahme handelt es sich um den Umbau eines ehemaligen Landesbehördenhauses zur Musikschule der Stadt Bochum "Haus der Musik" am Marienplatz 2 in 44787 Bochum. Das Grundstück befindet sich im Innenstadtbereich in unmittelbarer Nähe zum Anneliese Brost Musikforum Ruhr. Das Bestandsgebäude gliedert sich in die Gebäudeteile Marienplatz, Humboldtstraße sowie den Innenhofbereich mit Tiefhof. Das Gebäude wurde bereits vollständig leergezogen und im Vorfeld einer umfassenden Schadstoffsanierung unterzogen.

1.2 Baubeschreibung
Das Bestandsgebäude wird im Zuge der Umbaumaßnahme umfassend saniert und an die zukünftige Nutzung als Musikschule angepasst. Hierzu erfolgt eine Entkernung des Gebäudes bis auf den Rohbau mit anschließendem barrierefreiem Ausbau und energetischer Modernisierung. Im Bereich neuer Eingänge und einzelner Funktionsbereiche erfolgen bauliche Anpassungen an der Gebäudestruktur, wobei die grundsätzliche Trag- und Fassadenstruktur des Gebäudes erhalten bleibt. Die bestehende Flurstruktur wird in Teilbereichen zu offeneren Raumstrukturen umgestaltet.
Das vorhandene Treppenhaus im Gebäudeteil Marienplatz wird zurückgebaut und durch neue Treppenhausanlagen mit Aufzugsanlagen ersetzt. Auch das Treppenhaus im Gebäudeteil Humboldtstraße wird angepasst, um eine barrierefreie Erschließung des Innenhofbereiches sicherzustellen.
Im Innenhof erfolgt der Rückbau der vorhandenen Parkpalette zugunsten einer neuen Tiefgarage. Darüber werden neue Veranstaltungsräume sowie begrünte Freiflächen hergestellt. Im Gebäudeteil Marienplatz werden Fassadenöffnungen angepasst und neue Eingangsbereiche geschaffen. Die Fassaden und Dachflächen werden energetisch ertüchtigt und mit Photovoltaikanlagen ausgestattet. Im Gebäudeteil Humboldtstraße bleiben wesentliche Fassaden- und Dachbereiche erhalten und werden lediglich in Teilbereichen angepasst. Die neu entstehenden Baukörper im Innenhof erhalten Metallfassaden und Holzbekleidungen in den Innenräumen.
Die Innenausbauarbeiten erfolgen in den vollständig entkernten Gebäudebereichen und umfassen die Herstellung der geplanten Ausbauleistungen auf Grundlage der fortgeschriebenen Ausbauplanung und der jeweiligen Ausführungsunterlagen.

1.3 Verkehrsflächen, Genehmigungen / Auflagen
Die Baustelle befindet sich in innerstädtischer Lage. Die Anlieferung sowie der Zugang zur Baustelle erfolgen über die eingerichteten Baustellenzufahrten gemäß Baustelleneinrichtungsplanung. Die Nutzung der Baustellenflächen ist mit der Objektüberwachung abzustimmen. Für den Auftragnehmer gelten die örtlichen Vorgaben hinsichtlich Sicherheit, Ordnung und Baustellenlogistik. Genehmigungen für die Nutzung zusätzlicher Flächen sind, sofern erforderlich, eigenständig einzuholen.

1.4 Baustelleneinrichtungs- / freizuhaltende Flächen
1.4.1 Allgemeine Baustelleneinrichtung
Die allgemeine Baustelleneinrichtung wird bauseits gestellt. Hierzu zählen die Einfriedung der Baustelle, die Baustellenzugänge, allgemeine Beschilderungen, Sanitärcontainer sowie Besprechungsmöglichkeiten für die Objektüberwachung. Die für den Baustellenbetrieb vorgesehenen Verkehrs- und Lagerflächen sind freizuhalten und dürfen nur im abgestimmten Umfang genutzt werden.
1.4.2 Baustelleneinrichtung des AN
Die für die Ausführung der jeweiligen Innenausbauarbeiten erforderliche gewerkespezifische Baustelleneinrichtung ist vom Auftragnehmer bereitzustellen und in die Einheitspreise einzurechnen. Dies gilt insbesondere für Werkzeuge, Maschinen, Transportmittel sowie gegebenenfalls notwendige Hilfseinrichtungen innerhalb des Gebäudes. Die Nutzung von Lagerflächen und Arbeitsbereichen ist mit der Objektüberwachung abzustimmen.
Der Auftragnehmer hat während der Ausführungszeit für eine geordnete Baustellenabwicklung im eigenen Arbeitsbereich zu sorgen. Arbeitsbereiche, Lagerflächen und Zuwegungen innerhalb des Gebäudes sind sauber zu halten und nach Abschluss der Arbeiten in ordnungsgemäßem Zustand zu übergeben.

1.5 Baustrom, Bauwasser
Anschlussmöglichkeiten für Baustrom und Bauwasser werden bauseits zur Verfügung gestellt und können vom Auftragnehmer für die Ausführung der Arbeiten genutzt werden. Die Verteilung innerhalb des Arbeitsbereiches sowie die Bereitstellung erforderlicher Verlängerungen, Beleuchtungen und Anschlüsse obliegen dem Auftragnehmer und sind in die Einheitspreise einzukalkulieren.

1.6 Baureinigung
Der Auftragnehmer hat seinen Arbeitsbereich laufend sauber zu halten und anfallende Verpackungen, Restmaterialien und Schutt regelmäßig zu entfernen. Nach Abschluss der Arbeiten sind die bearbeiteten Bereiche besenrein zu übergeben. Die Entsorgung der durch die eigenen Leistungen entstehenden Abfälle ist Bestandteil der Leistung des Auftragnehmers.

1.7 Abfälle / Umweltschutz
Anfallende Abfälle sind durch den Auftragnehmer ordnungsgemäß entsprechend den geltenden gesetzlichen Vorschriften zu entsorgen. Wertstoffe sind getrennt zu erfassen und einer Verwertung zuzuführen. Der Nachweis über die ordnungsgemäße Entsorgung ist auf Verlangen vorzulegen. Bei der Ausführung der Arbeiten sind die geltenden Umweltschutzvorschriften einzuhalten.

1.8 Artenschutz
Für das Bauvorhaben wird eine ökologische Baubegleitung durchgeführt. Sollten während der Ausführung Hinweise auf das Vorkommen geschützter Tierarten festgestellt werden, sind die Arbeiten im betroffenen Bereich unverzüglich einzustellen und die Objektüberwachung zu informieren. Das weitere Vorgehen erfolgt in Abstimmung mit den zuständigen Stellen.

1.9 Ausführungsfristen
Die Ausführungsfristen sind den BVB der Stadt Bochum zu entnehmen.

## PROJEKTBESCHREIBUNG
PROJEKTBESCHREIBUNG:

LÜFTUNGSINSTALLATION

Das ehemalige Landesbehördenhaus am Marienplatz 2 in Bochum wird im Zuge einer umfassenden Umnutzung zum "Haus der Musik" umgebaut und saniert. Im Rahmen dieser Maßnahme wird die Lüftungsinstallation vollständig erneuert und an die zukünftige Nutzung sowie an die aktuellen technischen, hygienischen und brandschutztechnischen Anforderungen angepasst.

Die raumlufttechnischen Anlagen dienen der kontrollierten Be- und Entlüftung der neu geschaffenen Veranstaltungs-, Neben- und Funktionsbereiche sowie der WC-Kerne in den Gebäudeteilen Marienplatz und Humboldstraße. Die Lüftungsanlagen werden entsprechend der jeweiligen Nutzung der Räume ausgelegt und stellen die erforderlichen Außenluftvolumenströme, die Abführung der Abluft sowie die Einhaltung der nutzungsbedingten Anforderungen an Luftqualität und Raumklima sicher.

Für die Veranstaltungs- und Nebenräume wird eine zentrale raumlufttechnische Anlage vorgesehen. Diese Anlage versorgt insbesondere die neu errichteten Säle sowie die zugehörigen Nebenräume mit konditionierter Außenluft und führt die belastete Abluft kontrolliert ab. Die Anlage erhält eine Luftleistung von ca. 6.000 m³/h. Das zugehörige Luftleitungsnetz wird innerhalb des Gebäudes neu aufgebaut und entsprechend den baulichen, akustischen und brandschutztechnischen Anforderungen geführt.

Für das Instrumentenlager wird eine separate raumlufttechnische Anlage errichtet. Diese Anlage dient ausschließlich der Be- und Entlüftung dieses Lagerbereiches und soll eine möglichst gleichbleibende Luftqualität sowie stabile raumklimatische Bedingungen sicherstellen. Ziel ist es, die im Raum gelagerten Instrumente entsprechend den Anforderungen des Nutzers dauerhaft in einem geeigneten Lagerzustand zu erhalten. Die Anlage wird mit einer Luftleistung von ca. 3.000 m³/h ausgeführt. Bei nicht vorhandener Personenbelegung wird die Anlage mit einem hohen Umluftanteil von ca. 90 % betrieben, um die erforderlichen Raumluftbedingungen energieeffizient aufrechtzuerhalten.

Die beiden raumlufttechnischen Anlagen für die Veranstaltungs- und Nebenräume sowie für das Instrumentenlager werden im Kellergeschoss angeordnet. Die Ansaugung der Außenluft erfolgt für diese Anlagen über einen im Innenhof angeordneten gemeinsam genutzten Außenluftturm. Die Fortluftführung der im Kellergeschoss aufgestellten Lüftungsgeräte erfolgt über ein ebenfalls gemeinsam genutztes Fortluftgitter in den Bereich der Tiefgarage.

Darüber hinaus werden für die WC-Bereiche der beiden Gebäudeteile jeweils separate raumlufttechnische Anlagen vorgesehen. Die RLT-Anlage für die WC-Bereiche im Bauteil Humboldstraße stellt eine Luftleistung von ca. 1.200 m³/h zur Verfügung. Die RLT-Anlage für die WC-Bereiche im Bauteil Marienplatz wird mit einer Luftleistung von ca. 2.500 m³/h ausgeführt. Beide Anlagen dienen der bedarfsgerechten Be- und Entlüftung der übereinanderliegenden WC-Kerne und stellen die hygienisch erforderliche Abführung der Abluft sicher.
Die Außen- und Fortluftführung der beiden Lüftungsanlagen zur Versorgung der WC-Bereiche erfolgt über Schrägdach-Wetterschutzgitter im Dachbereich.

Die Luftleitungsanlagen werden entsprechend den Anforderungen an Hygiene, Schallschutz und Brandschutz ausgeführt. Sämtliche Luftleitungen, Formstücke, Befestigungen, Volumenstromregler, Schalldämpfer sowie erforderliche Brandschutzklappen und brandschutztechnische Abschottungen sind entsprechend den geltenden Regelwerken und den baulichen Vorgaben herzustellen. Die Leitungsführung erfolgt unter Berücksichtigung der vorhandenen Gebäudestruktur sowie der künftigen Nutzung der einzelnen Bereiche.

Die Versorgung der raumlufttechnischen Anlagen mit Wärmeenergie erfolgt über das Gewerk Heizung. Die hierfür erforderlichen regelnden Hydraulikgruppen werden unmittelbar vor den jeweiligen Lüftungsgeräten installiert. Die Feldgeräte zur Regelung der Energieströme sowie die Einbindung der Lüftungsanlagen in die Gebäudeautomation erfolgen bauseits durch den Auftragnehmer Gebäudeautomation.

Zum Leistungsumfang des Auftragnehmers Lüftung gehören die Lieferung und Montage der raumlufttechnischen Geräte, die Herstellung der vollständigen Luftleitungsnetze einschließlich Formstücke, Befestigungen, Schalldämpfer, Luftdurchlässe, Außen- und Fortluftbauteile sowie die Ausführung der erforderlichen Brandschutzmaßnahmen. Die Ausführung hat unter Beachtung der einschlägigen DIN-Normen, der hygienischen Anforderungen an raumlufttechnische Anlagen, der brandschutztechnischen Vorgaben sowie der allgemein anerkannten Regeln der Technik zu erfolgen.

## ALLGEMEINE VORBEMERKUNGEN
ALLGEMEINE VORBEMERKUNGEN

1. Für die Ausführung der Arbeiten gelten die anerkannten Regeln der Technik, im Besonderen sind dies:
- die VDE- Bestimmungen
- die Vorschriften der VOB, Teil B und C, DIN 18 379, DIN 18380, DIN 18 381, DIN 18 382, Raumlufttechnische Anlagen, Heizungs-, Wasser- und AbwasseranIagen sowie Elektroanlagen
  (hierzu siehe auch Pkt. 2.)
- die technischen Anschlussbedingungen (TAB) des örtlichen Elektrizitäts- Versorgungs- Unternehmens (EVU)/I sowie Gas- und Wasserversorgungsunternehmer
- die Vorschriften der Feuerwehr und des Bauordnungsamtes
- das Brandschutzkonzept
- die Vorschriften des Gewerbeaufsichtsamtes
- die UnfaIlverhütungsvorschriften (UK NRW)
- die Arbeitsstättenrichtlinien und -verordnungen
- die Landesbauordnung NRW
- die Schulbaurichtlinien
- die LeitungsanIagenrichtlinie (LAR - NRW)
- die Lüftungsanlagenrichtlinie (LUAR NRW)

2. Arbeiten gemäß VOB Teil C: Allgemeine Vertragsbedingungen für Bauleistungen (ATV)
Die nachfolgend beschriebenen Arbeiten sind gemäß der VOB Teil C: AIIgemeine Vertragsbedingungen für Bauleistungen (ATV).
- AIIgemeine Regelungen für Bauarbeiten aller Art,
  DIN 18299, Ausgabe 2019
- Lüftungstechnischen Anlagen - DIN 18379, Ausgabe 2019
- Heizanlagen und zentrale Warmwasseranlagen -
  DIN 18380, Ausgabe 2019
- Gas-, Wasser- und Entwässerungsanlagen innerhalb von Gebäuden - DIN 18381, Ausgabe 2019
- Elektrotechnische Anlage - DIN 18382, Ausgabe 2019 durchzuführen.

Die unter Pkt. 3 "Ausführung", der oben aufgeführten Vorschriften (ATV), aufgeführten Leistungen, wie z.B. die EinsteIIung der Anlagen, die Durchführung von Prüfungen (z.B. Druckprüfungen, Abnahmeprüfungen, Funktionsprüfungen usw.), einmalige Einweisung des Bedienungs- und Wartungspersonal und das Erstellen der mitzuliefernden Unterlagen, sind gem. der ATV Teil der Leistungserfüllung. Die vorstehend genannten Leistungen werden somit nicht gesondert vergütet, und sind in die Einheitspreise der ausgeschriebenen Positionen einzukalkulieren.

Die mitzuliefernden Unterlagen, gem. Pkt. 3 "Ausführung" ATV', sind dem Nutzer/ Bauherrn mind. 1 Woche vor der Einweisung zu übergeben.

## TECHNISCHE VORBEMERKUNG
TECHNISCHE VORBEMERKUNG

Qualitätsfixierung, Produkt-, Fabrikats- und Typen-Nennungen:

In Fällen, in denen eine Fabrikats- und Typenangabe gefordert wird, ist diese vom Bieter zwingend einzutragen. Die in den Positionen beschriebenen Maße und Leistungsangaben sind mit dem vom Bieter angebotenen Fabrikat / Typ einzuhalten.

Unklarheiten des Textes in der Ausschreibung sind vor der Angebotsabgabe zu klären, hier dient die Veröffentlichende Stelle als Ansprechpartner.

Das Leistungsverzeichnis dient nicht als Bestellunterlage für den Unternehmer.

## HINWEIS: ABRECHNUNGSUNTERLAGEN
HINWEIS: ABRECHNUNGSUNTERLAGEN

Rechnungen sind an:

Stadt Bochum
Zentrale Dienste
Technische Gebäudemanagement
Universitätsstr. 43-49
44789 Bochum

zu adressieren und digital an den Bauherrn und die Projektsteuerung zusenden. Parallel dazu wird die Rechnung inkl. aller Anlagen ebenfalls digital an den Fachplaner gesendet. Der Posteingang zählt für den Bearbeitungszeitraum. Die entsprechenden Kontaktdaten der Projektsteuerung bzw. der Fachplanung werden nach der Zuschlagserteilung bekannt gegeben.

Die Bauüberwachung ist bevollmächtigt Rechnungen entgegenzunehmen und durch Stempel den Eingang formell zu dokumentieren. Das Eingangsdatum bei den Zentralen Diensten zählt als Frist für die Zahlfrist gemäß VOB. Rechnungen haben die Auftragsnummer zu enthalten.

Alle für die Abrechnung notwendigen Unterlagen (Lieferscheine, Aufmaßblätter, Stundenlohnzettel, Tagesberichte, Entsorgungsnachweise) sind VOB-gemäß in prüffähiger Form DIN A4-Format einzureichen.
Die Rechnungen müssen sich exakt auf die im LV genannten Positionen und Ordnungszahlen beziehen und kumuliert aufgestellt sein. Den Schlussrechnungen sind unaufgefordert die Materialnachweise in Form von objektbezogenen Lieferscheinen beizufügen. Für die brandschutzrelevanten Bauteile hat der AN Prüfzeugnisse, Prüfbücher der eingebauten Materialien und Fachunternehmerbescheinigungen einzureichen. Der Einbau ist mit der Bauüberwachung und dem Brandschutzsachverständigen im Vorfeld abzustimmen. Eventuell sind Zwischenabnahmen erforderlich. Es wird ausdrücklich darauf hingewiesen, dass nur dieses Leistungsverzeichnis mit Preisen zur Bewertung zurückzugeben ist. Änderungen und nicht vorgesehene Eintragungen im Leistungsverzeichnis haben keine Gültigkeit und führen zum Ausschluss.
Eigene Lieferbedingungen des AN, die dem Leistungsverzeichnis widersprechen, werden nicht anerkannt.

## HINWEIS: AUFMAß
HINWEIS: AUFMAß

Zu jeder Rechnungsprüfung ist ein nachvollziehbares Aufmaß einzureichen, das zwingend Informationen über die Etage sowie die genaue Raumbezeichnung enthalten muss. Die Erfassung hat für jeden Raum separat zu erfolgen und ist sowohl nach Einzelleistungen gemäß Leistungsverzeichnis als auch nach Medien (z. B. Vor- und Rücklauf) getrennt darzustellen sowie durch Zeichnungen, Belege und weitere Nachweise vollständig zu dokumentieren. Die Aufmaße sind gemeinsam mit der Bau- und Objektüberwachung TGA zu erstellen und dieser zwingend vor der Rechnungsstellung zur Prüfung vorzulegen. Erst nach der gemeinsamen Aufmaßprüfung und der förmlichen Freigabe durch die Bau- und Objektüberwachung werden die Unterlagen zur Rechnungsprüfung zugelassen

## HINWEIS: NACHTRAGSANGEBOTE
HINWEIS: NACHTRAGSANGEBOTE

Für Leistungen, die im Leistungsverzeichnis nicht enthalten, jedoch erforderlich sind, ist vor deren Ausführung ein Nachtragsangebot zu erstellen. Das Angebot muss eine detaillierte Übersicht der Kalkulation der Einheitspreise sowie eine tabellarische Aufstellung der Preisbildung umfassen. Darüber hinaus sind die entsprechenden Nachweise der Einkaufspreise beizufügen.

Für Nachträge ist immer die Titel Nr. 99 zu verwenden.
z. B.
1. Nachtrag, Titel Nr. 99  erste Position  99.1.1
  zweite Position 99.1.2
2. Nachtrag, Titel Nr. 99  erste Position 99.2.1
  zweite Position 99.2.2

Darüber hinaus sind die Nachträge entsprechend der drei Nachtrags-Hauptarten zu gliedern. Die jeweilige Nachtragsart ist eindeutig in der Positionsnummer zu kennzeichnen:

I. Mengenänderungen = 10 %
gemäß § 2 Abs. 3 VOB/B
Kennzeichnungselement: M
Beispiel: 99.1.1 M

II. Geänderte Leistungen
gemäß § 2 Abs. 5 VOB/B
Kennzeichnungselement: G
Beispiel: 99.1.1 G

III. Zusätzliche Leistungen
gemäß § 2 Abs. 6 VOB/B
Kennzeichnungselement: Z
Beispiel: 99.1.1 Z

Im Falle von geänderten Leistungen (II) ist zusätzlich eindeutig anzugeben, auf welche Basisposition des Leistungsverzeichnisses sich die jeweilige geänderte Leistung bezieht.

## HINWEIS: MONTAGEPLANUNG
HINWEIS: MONTAGEPLANUNG

Vor Baubeginn ist durch den AN eine Montageplanung gem. VOB zu erstellen. Die Montageplanung muss getrennt nach Gewerken, 2-fach in DIN A4- Ordner mit Inhaltsverzeichnis, rechtzeitig vor Montagebeginn der Objektüberwachung  zur Einsicht und Prüfung vorliegen.
Zur Prüfung dieser Werks- und Montageplanung wird seitens der Bau,- Objektüberwachung TGA ein Zeitraum von 2 Kalenderwochen eingeräumt. Verspätete Vorlegung dieser Werks- und Montageplanung und die damit verbundenen Kosten gehen zu Lasten des Auftragnehmers. Vor der Montage der technischen Einrichtungen ist mit den Auftragnehmern (AN) der anderen technischen Gewerke rechtzeitig Kontakt aufzunehmen und eine Koordination vorzunehmen. Änderungen jeglicher Art, auch Änderungen bei anderen Gewerken und bauliche Maßnahmen, die auf ungenügende oder unterlassene Koordination zurückzuführen sind, gehen zu Lasten des Auftragnehmers.

## HINWEIS: BAUTAGEBÜCHER
HINWEIS: BAUTAGEBÜCHER

Bautagebücher sind für die Baustelle zu erstellen und wöchentlich der Bau- und Objektüberwachung TGA vorzulegen. Die Tagebücher müssen täglich geführt werden. Art und Ausführung der Bautagebücher sind in einer separaten Position im Leistungsverzeichnis beschrieben.

## HINWEIS: MONTAGEHÖHE
HINWEIS: MONTAGEHÖHE

Folgendene lichte Raumhöhen in den Geschossen ergeben sich:

Kellergeschoss - Gesamt  ca. 1.650 m² BGF Montagehöhe bis 3,25 m
Tiefgarage inkl. Zufahrt:  ca.  965 m² BGF Montagehöhe bis 2,80 m

Erdgeschoss BT Marienplatz  ca.  475 m² BGF Montagehöhe bis 3,00 m
Erdgeschoss BT Marienplatz - Erlebnisraum:  ca.  290 m² BGF Montagehöhe bis 6,00 m
Erdgeschoss BT Marienplatz - Veranstaltungsräume: ca.  360 m² BGF Montagehöhe bis 5,00 m

Erdgeschoss BT Humboldstraße  ca.  460 m² BGF Montagehöhe bis 3,30 m
Erdgeschoss BT Humboldstraße - Veranstaltungsräume: ca.  160 m² BGF Montagehöhe bis 3,70 m

1.Obergeschoss BT Marienplatz  ca.  810 m² BGF Montagehöhe bis 2,80 m
1.Obergeschoss BT Humboldstraße  ca.  490 m² BGF Montagehöhe bis 2,80 m

2.Obergeschoss BT Marienplatz  ca.  865 m² BGF Montagehöhe bis 2,80 m
2.Obergeschoss BT Humboldstraße  ca.  490 m² BGF Montagehöhe bis 3,70 m

3.Obergeschoss BT Marienplatz  ca.  865 m² BGF Montagehöhe bis 2,80 m
Dachgeschoss BT Humboldstraße  ca.  375 m² BGF Montagehöhe bis 2,60 m

Dachgeschoss BT Marienplatz  ca.  630 m² BGF Montagehöhe bis 3,80 m

Die aufgeführten Montagehöhen sind in den nachfolgenden Einheitspreisen, sowie in der Position Stellung von Leitern und Gerüste für die gesamte Dauer der Bauzeit einzukalkulieren.

## HINWEIS: KALKULATION
HINWEIS: KALKULATION

Die beschriebenen Leistungen verstehen sich, sofern nicht anders erläutert, jeweils als vollständige Leistung, bestehend aus Lieferung, Transport zum Verwendungsort, Montage, betriebsfertigem Anschluss, Einregulierung und Inbetriebnahme der Anlagenteile sowie der Gesamtanlage. Objektüberwachung sowie Baustelleneinrichtung sind in die Einheitspreise einzukalkulieren.

## 0403 LÜFTUNGSTECHNIK

### Titel 01 LÜFTUNGSTECHNIK

#### Bereich 01.01 ZENTRALGERÄTE UND ZUBEHÖR

*Hinweis: Abmessungen und Einbringung*
Hinweise
Die Abmessung und das Gewicht der Lüftungsgeräte sind zu beachten. Die Einbringung muss in enger Zusammenarbeit mit der Objektüberwachung TGA terminiert werden.

**Ausführungsbeschreibung 1 RLT Anlage - Instrumentenlager Haus M 3.000 m³/h Unterg**
*RLT Anlage - Instrumentenlager Haus M 3.000 m³/h Untergeschoss*
RLT Anlage - Instrumentenlager Haus M 3.000 m³/h Untergeschoss

Konstruktiver Aufbau und Gehäuseeigenschaften

Ausführung und Aufbau nach VDI 3803, EN 13053, EN 16798-3, EN 1886, VDI 6022, jeweils gültige EnEV.
Profilierte, geschlossene Rahmenkonstruktion aus verzinktem und pulverbeschichtetem Stahlblech. Paneele aus verzinktem und allseitig kunststoffbeschichtetem (ca. 35 µ) Stahlblech, Korrosionsschutzklasse C4, doppelschalig (Sandwichausführung) mit innenliegender Isolierung, wärmebrückenfrei, innenseitig mit einer hochbeständigen Dichtung und mit wärmebrückenfreien Verschlüssen versehen. Allseitig umlaufendes Paneelrahmenprofil aus Kunststoff. Türen im Filterbereich.

Paneele / Türen
Stärke:  ca.62 mm
Dämmmaterial:  Mineralfaser
Türen mit Griffen und Fangsicherung im Überdruckbereich als Zugang für Service- und Bedienpersonal.

Klassifizierung gemäß DIN EN 1886
Wärmebrückenfaktor (Klasse / Wert nach DIN EN 1886)
Geplant:  TB1 / 0,75

Mechanische Festigkeit des Gehäuses
Gehäusefestigkeit (Klasse / Wert nach DIN EN 1886)
Geplantes Fabrikat:  - 1.000 Pa  D1 (M) / 1,5 mm/m
Geplantes Fabrikat:  + 1.000 Pa  D1 (M) / 1,9 mm/m

Luftdichtheit des Gehäuses
Gehäuseleckage (Klasse / Wert nach DIN EN 1886)
Geplantes Fabrikat: - 400 Pa  L1 (M) / 0,03 l/(sm²)
Geplantes Fabrikat: + 700 Pa  L1 (M) / 0,04 l/(sm²)

Wärmedurchgang
Wärmedurchgang (Klasse / Wert nach DIN EN 1886)
Geplantes Fabrikat: T2 / ca.0,9 W/m²/K

Filter-Bypass-Leckage F9
Prozentuale Leckage (Wert nach DIN EN 1886)
Geplantes Fabrikat: ca.-400 Pa  0,2 %
Geplantes Fabrikat: ca.+400 Pa  0,2 %

Gehäuse-Schalldämmung
Einfügungsdämmmaß: Dp nach DIN EN 1886 wird über das gesamte Gehäuse ermittelt (ca. Werte).

125 250 500 1000 2000 4000 8000 [Hz]
19,7 25,7 25,8 26,7 27,8 31,3 40,5 [dB]

Klassifikationen gemäß DIN EN 1886:2009 durch den TÜV SÜD bestätigt. Herstellerangaben ohne angegebene unabhängige Prüfstelle, mit entsprechenden Nachweis, gelten als nicht gleichwertig.

Grundrahmen
Aufbau des Gerätes auf einem stabilen, selbsttragenden Sockelrahmen aus verzinktem Profilstahl z.B. aus S 250 GD und Z 275 MAC.
Höhe:  min. 120 mm
Auflagebreite: min. 66 mm

Druckentnahmestellen
Zur Aufnahme der statischen Druckdifferenz über den Ventilator, zur Aufnahme der externen Druckverluste des Kanalsystems und zur Messung der Druckdifferenz über die Luftwege des WRG-Systems. Druckentnahmestellen zur Messung der Wirkdruckdifferenzen an den Einströmdüsen. Druckentnahmestellen zur Messung der statischen Druckdifferenzen der Filter. Dokumentation der Druckentnahmestellen durch Messstellenzeichnung im Lieferumfang.

Inspektionsfenster
Inspektionsfenster für Sichtkontrollen. Dauerhafte Transparenz durch die Verwendung von Polycarbonat für UV-Beständigkeit. UV-Beständigkeit ermöglicht den Einsatz im Außenbereich. Die thermoplastischen Gummidichtungen sorgen für eine perfekte Luft- und Wasserabdichtung.
Zertifiziert nach VDI 6022.

Bedienseite: Zuluft rechts

Kanalanschluss
Flexible, isolierte, wärmebrückenfreie Anschlussstutzen an der Zu- und Abluft.

Filter
Luftfilterung
Entsprechend der Anforderungen der VDI 6022 und der ISO 16890.

Taschenfilter
- Taschenfilter mit Filterzellen als Hochleistungsfilter
- Abscheidegrad nach Güteklasse
- Test Nahrungsmittelverträglichkeit gem. CE 1935/2004
- Geeignet für relative Feuchtigkeit: max. 100 %

Taschenfiltereinheit Abluft
Filterentnahme bedienseitig
Material:  Glasfaser
Baulänge:  ca. 300 mm
Güteklasse:  ISO ePM10 60 %

Filterrahmen
Zur bedienseitigen Filterentnahme mit selbstdichtenden Gummilippen gegen Gehäuse abgedichtet

Filterüberwachung
Elektronische Filterüberwachungen mit Anzeige des Ist- Druckverlustes in Pa auf dem Display des Controllers und Aufschaltung auf Sammelstörung.

Ventilatoren
Ventilator-/Motoreinheiten System
Direkt getriebene einseitig saugende Radialventilatoren mit rückwärtsgekrümmten Hochleistungs-Radiallaufrädern aus Verbundwerkstoff, aufgebaut auf einen  EC-Außenläufermotor mit integrierter Steuerelektronik. Einteiliges Laufrad aus hochfestem, glasfaserverstärktem Verbundwerkstoff. 5 rückwärtsgekrümmte und räumlich verwundene und festigkeitsoptmierte 3D Schaufeln. Schaufeleintritt mit gerundeter Anströmkontur und nach hinten verjüngendem Profil zum Schaufelaustritt. Gewellte Deckscheibe für optimalen Füllgrad. Strömungsoptimierte Einströmdüse aus Verbundwerkstoff mit Druckmessstutzen. Motorlaufrad gemäß DIN ISO 21940 statisch und dynamisch in zwei Ebenen auf Wuchtgüte G 6.3 gewuchtet. EC-Außenläufermotoren erreichen bzw. übertreffen die Wirkungsgradvorgaben gemäß der Effizienzklasse IE5 (IEC TS 60034-30-2:2016), Magnete ohne Verwendung von Seltene Erden, wartungsfreie Kugellager mit Langzeitschmierung, theoretisch nominale Lebensdauer von mindestens 40.000 Betriebsstunden. Sanftanlauf, integrierte Strombegrenzung, automatische Resonanzerkennung (ab einer Aufnameleistung von 2kW), Breitspannungseingang 1~200-277 V, 50/60 bzw. 3~380-480 V, 50/60 Hz. Ventilator an allen üblichen EVU-Netzen mit unveränderter Luftleistung einsetzbar. Integrierte Steuerelektronik, geräuscharme Kommutierungslogik; 100 % drehzahlsteuerbar; Alle Ventilatoren verfügen über eine RS485/MODBUS RTU Schnittstelle, keine geschirmten Leitungen zur Spannungsversorgung notwendig. Alle 1~ Typen verfügen über einen integrierten aktiven PFC (Power Factor Correction) zur Verminderung von störenden Oberschwingungsanteilen. Klemmkasten aus Aluminium/Kunststoff mit einfach zugänglichem Anschlussbereich, umweltbeständigen Kabelverschraubungen. Einströmdüse aus Verbundwerkstoff mit Druckmessstutzen. Einbaulage mit horizontaler Motorwelle und senkrechter Motorwelle mit Rotor unten. Einbaulage vertikal mit Rotor oben auf Anfrage. Ventilator erfüllt die erforderlichen EMV-Richtlinien und Anforderungen bezüglich Netzrückwirkungen (spezifische Angaben siehe jeweiliges Datenblatt). Dokumentation und Kennzeichnung entsprechend den anzuwendenden EU-Richtlinien. Verlässliche Leistungsdaten, Luftleistungsmessungen auf saugseitigem Kammerprüfstand entsprechend ISO 5801 und DIN 24163 gemessen. Geräuschangaben in reflexionsarmem Akustikprüfraum entsprechend DIN EN ISO 3745 ermittelt.

Integrierte Schutzeinrichtungen:
- Fehlermelderelais mit potentialfreien Kontakten (250 V AC/2 A, cos  = 1)
- Blockierschutz
- Phasenausfallerkennung
- Sanftanlauf der Motoren
- Netzunterspannungserkennung
- Übertemperaturschutz der Elektronik und des Motors
- Kurzschlussschutz
Erhöhter Korrosionsschutz durch pulverbeschichtete Laufräder und KTL-Beschichtung der übrigen Bauteile.

Anpassung Ventilatoren
Ventilator-/Motoreinheiten angepasst auf die im Datenblatt genannten Werte. Die volle Luftleistung ist bei angegebenen externen Pressungen in allen Betriebszuständen, bis zum ausgeschriebenen Filterenddruck, zu erbringen. (Nachweis der Auslegungsdaten in Bezug auf Aufstellhöhe und Luftdruck erforderlich) Anzeige des aktuellen SFP-Wertes via HMI am Controller.

Volumenstromregelung
Volumenstromregeleinrichtung zur lastabhängigen Volumenstromregelung bestehend aus einer Druckmesseinrichtung in der Einströmdüse des Ventilatorrades und einer statischen Druckentnahmestelle im Ventilatorsaugraum. Druckaufnahme über im Gerät integrierten Drucktransmitter, Ermittlung des Volumenstromes über Wirkdruckmessung und Auswertung im Controller. Die komplette Einheit ist im Werk über die DDC-Regelung programmiert. Kontinuierliche Messung der Wirkdruckdifferenz über Drucktransmitter. Berechnung des Volumenstromes mittels der Wirkdruckdifferenz und der Kennlinie der Ventilator-Einströmdüse. Getrennte Anzeige des Zu- und Abluftvolumenstromes in m³/h auf dem Display. Getrennte Eingabe der Sollvolumenströme für Zu- und Abluftventilator. Variabler Volumenstrom in Abhängigkeit der Temperatur und der Feuchtelast. Bedarfsgerechte Absenkung des ZU- und AB-Volumenstroms zur Reduzierung des Energieverbrauchs im Teillastbetrieb. Minimalvolumenstrom ZU und AB für Ruhe- und Badebetrieb über getrennte Sollwerte einstellbar.

Klappe
Integrierte Klappen zur vollständigen Umgehung der Wärmerückgewinnung im Umluftbetrieb mittels Luftsteuerklappen mit gegenläufigen Hohlkörperlamellen aus Aluminium-Profilen mit eingelegter Dichtung und reibungsarm gelagerten glasfaserverstärkten Polypropylen-Zahnrädern. Luftdicht nach DIN EN 1751:2014 Klasse 2.

Wärmerückgewinnung
Rekuperatoreinheit als Asymmetrischer Hochleistungs-Wärmeübertrager aus mikrobiologisch nicht verstoffwechselbarem Polypropylen. Der Hochleistungswärmeübertrager ist auf die Anforderungen des Entfeuchtungsgerätes, unter Berücksichtigung der Luftmenge in allen Betriebspunkten, die Rückwärmzahl, die Strömungsverluste und die Abführung des Kondensates, optimiert ausgeführt Durch die integrierte Konstruktion ist der Hochleistungs-Wärmeübertrager über die gesamte Gerätetiefe vollwirksam. Optimaler Wirkungsgrad über den gesamten Außentemperaturbereich. Säure- und laugenfest, hochgradig korrosions- und alterungsbeständig. Das Polypropylenmaterial erfüllt die Baustoffklasse B2 nach DIN 4102-1:1998. Geprüft durch das Materialprüfungsamt (MPA). Das Baumaterial Polypropylen zeichnet sich durch eine geringe CO2-Bilanz bei Herstellung des Grundmaterials aus. CO2 Faktor:  < 2 tCO2-äquivalt je Tonne Grundmaterial. Bodenblech im Rekuperatorteil als Kondensatwanne mit Ablauf und Wasservorlage ausgebildet.

Wärmepumpe
Wärmepumpe mit allen Komponenten im Gerät integriert. Die Komponenten der Wärmepumpe sind auf die Luftmenge und die elektrische Leistungsaufnahme dimensioniert und optimiert. Einstellung des optimalen Verdampfungsdruckes in Abhängigkeit der Luftkondition und der Luftmenge. Analoge Drucksensoren zur Messung und Anzeige von Hoch- und Niederdruck des Kältesystems auf dem Display des Controllers. Temperaturfühler zur Messung und Anzeige der Sauggastemperatur und zur Regelung der Überhitzung im Verdampfer über elektronisch geregeltes Expansionsventil. Die Wärmepumpe entspricht in ihrer Ausführung den Vorschriften der DIN EN 378. Die integrierte Wärmepumpe ist nach Europäischer Druckgeräterichtlinie PED 2014/68/EU, nach Modul B+D (Qualitätssicherung Produktion) eingestuft und produziert. Baumusterprüfungen sind mit einer Notifizierten Stelle durchgeführt. Die Baumusterprüfung und die Notifizierte Stelle sind auf der CE-Konformitätserklärung nach Maschinenrichtlinie 2006/42/EG auszuweisen. Die Anlage ist errichtet unter Anwendung des zertifizierten Qualitäts-Management-Systems nach der jeweils gültigen DIN EN ISO 9001. Der Betreiber erhält mit dem Gerät ein Kältelogbuch, um seinen Betreiberprüfpflichten gemäß EU-Verordnung 517/2014 nachzukommen. Eine zusätzliche Abnahme der Kälteanlage nach Installation vor Ort ist nicht erforderlich.

Verdampfer
Verdampfer aus Cu-Rohren mit aufgepressten Aluminium-Lamellen. Durch die Anordnung des Verdampfers hinter dem Rekuperator wird der Verdampfer optimal und über die gesamte Fläche angeströmt. Die Konstruktion stellt sicher, dass das Kondensat direkt über die Lamellen abgeführt wird, ohne dass es zu stehenden Wasserstellen kommt.

Luft-Gaskühler
Luftgaskühler aus Kupferrohren mit aufgepressten Aluminiumlamellen, Betriebsdruck bis 120 bar optimiert für den Einsatz mit Kältemittel R744 (CO2) im transkritischen und subkritischen Betrieb. Der Aufbau des Gaskühlers sorgt auch für minimale Druckverluste in allen Betriebspunkten.

Hochtemperatur-Wasser-Gaskühler
Wasser-Gaskühler ausgeführt als Plattenwärmeübertrager zur Abgabe der Gaskühlerleistung an ein bauseitiges Warmwassernetz auf hohem Temperaturniveau. Der Wärmeübergang wird durch die spezielle Ausbildung der Strömungswege und die Gegenstromführung der Medien wesentlich verbessert. Stetige Verteilung der Gaskühlerwärme zwischen Zuluft- und Wassergaskühler zur maximalen Ausnutzung der Wärmepumpenleistung und Verlängerung der Laufzeit der Wärmepumpe. Wasser-Gaskühler geeignet für die variable Einbindung in die Heizungsinstallation.

Niedertemperatur-Wasser-Gaskühler
Wasser-Gaskühler ausgeführt als Plattenwärmeübertrager zur Abgabe der Gaskühlerleistung an ein bauseitiges Wassernetz auf niedrigem Temperaturniveau zur Maximierung der Gesamteffizienz und Leistung der Wärmepumpe. Der Wärmeübergang wird durch die spezielle Ausbildung der Strömungswege und die Gegenstromführung der Medien wesentlich verbessert.

Verdichter
Einsatz eines stufenlos leistungsregelbaren, sauggasgekühlten halbhermetischen Hubkolbenverdichters. Konzipiert für transkritische CO2-Systeme. Betriebsdrücke von bis zu 120 bar. Höchste Verdichter- und Systemeffizienz durch spezifisches CO2-Design. Verdichter beinhaltet: Ölpumpe, Druckentlastungsventil saug- und druckseitig, Ölsumpfheizung 230 V - 1 - 50/60 Hz, Schauglas. Gute Betriebseigenschaften mit geringen Vibrationen, geringer Pulsation und niedrigem Betriebsgeräusch. Breite Einsatzgrenzen und großer Frequenzbereich für unterschiedlichste Leistungsanforderungen. Verdichter mit kontinuierlicher Drehrichtungs- und Leistungsüberwachung. Kälteleistungsregelung (stetig) des Verdichters mit Ansteuerung durch die elektronische Regelanlage mittels Frequenzumformer zur Sicherstellung höchstmöglicher Effizienz über den gesamten Anwendungsbereich. Die elektrische Aufnahmeleistung am Verdichter ändert sich proportional zur Kälteleistung. Durch die Auslegung des Verdampfers und des Gaskühlers werden in Kombination mit dem Verdichter (oder Verdichterverbund) maximale COP-Werte über alle Betriebsbedingungen erreicht.

Transporthilfsmittel
Hebelaschen zum Transport

Regelung
Alle Elektrokomponenten erfüllen die geltenden Normen und Richtlinien.

Schalt- und Regeleinrichtung
Fertig verdrahteter Schaltschrank mit Verkabelung aller im Gerät eingebauten Steuer-, Regel- und Antriebskomponenten. Klemmen für die Hauptstromeinspeisung, Motor und Steuerleitungen, Haupt-/Reparaturschalter für die Abschaltung der Gerätezuleitung, Sicherungen und alle notwendigen Komponenten zur Motoransteuerung, wie Schütze, Schutzschalter usw. Klemmleiste zur Aufnahme der externen Mess- und Steuersignale. Alle potentialfreien Kontakte geeignet  für 230 V / 2 A. Schaltschrank am Gerät montierbar, für den Transport demontiert. Elektronische Regeleinrichtung Frei programmierbare Steuer-/ Regeleinrichtung inkl. objektorientiertem Programmieren mit Graphic Editor und Erweiterungsmöglichkeit über Peripheriebus mit örtlichen oder Remote-I/O Erweiterungsmodulen.

Überspannungsschutz
Überspannungsschutz Typ 2/Klasse II in der Haupteinspeisung für 3-phasige Stromversorgungsnetze mit separatem N und PE (5-Leitersystem: L1, L2, L3, N, PE), mit Fernmeldekontakt, gem. Norm IEC 61643-11.

Modulare und kommunikative Automationsstation
- Betriebsspannung: AC/DC 24 V
- Spannungsversorgung: AC/DC 24 V
- Modularer Regler um zusätzliche Ein-/Ausgangsmodule mit universell nutzbaren Kontakten erweiterbar
- Kommunikation zu Erweiterungsmodulen erfolgt durch Zusammenstecken in beliebiger Reihenfolge
- Adressierung per DIL-Schalter
- Absetzbare Module als Insellösung möglich
- Integrierte Kommunikationsstellen sind:
BACnet IP, 2x Seriell RS-485 für BACnet MS/TP
Zusätzlich erweiterbar um Schnittstellen für BACnet IP (B-BC),
- Integrierter SD-Card Slot für Firmwareupdates,

Inbetriebnahme und Datensicherung
- 6 universelle Eingänge
- 16 universelle Ein-/Ausgänge
- 8 digitale Eingänge
- 12 digitale Ausgänge

Bedieneinheit in der Schaltschranktür
Bedien- und Meldeeinheit zur Visualisierung aller notwendigen Prozessdaten.

Hardware Bedieneinheit
Zur grafischen Anzeige und Bedienung des Systems.
- 7" Touchpanel.
- Einbau in die Schaltschranktür
- Spannungsversorgung DC 24V
- USB Anschluss
- RJ45 Schnittstelle zur Anbindung an den Regler mit Kabel
- LED Hintergrundbeleuchtung
- LCD TFT
- Auflösung min.1.024 × 600 Pixel
- Format 16:9
- Umgebungsbedingungen im Betrieb:
- Temperatur: -10 bis +50°C
- Feuchtigkeit: 10 bis 90 % r.F.
- Druck: min. 700 hPa
(entspricht 3.000 m über Meeresspiegel)
- EU Conformity (CE) A6V11424415
- UL 508

Software
Gerät wird als Umluftentfeuchtungsgerät betrieben. Die überschüssige Wärme aus dem Entfeuchtungsprozess, welche nicht der Zuluft und damit dem Raum zugeführt werden darf, wird über einen zusätzlichen Plattenwärmetauscher an ein extern gestelltes Rückkühlwerk abgegeben. Das extern gestellte Rückkühlwerk (nicht Lieferumfang Gerätehersteller, nachfolgende Positon) muss einen eigenen Regler haben und erzeugt bzw. liefert dadurch die gewünschte Vorlauf-Temperatur für das Wasser-Ethylen-Glykol-Gemisches des extern zu erstellenden Hydraulikkreislaufes (nicht Lieferumfang Gerätehersteller) auf den Plattenwärmetauscher im Umluftentfeuchtungsgerät.

- Störmeldeanzeige: Aufgeteilt in A-Alarm und B-Alarm, in Klartext auf dem Display.
- Handbedienebene: einstellbare Betriebszustände für Probelauf, Inbetriebnahme, Wartungsarbeiten und Notbetrieb.
- Anpassung der Außenluftrate in Abhängigkeit der Nutzungsart des Schwimmbades.
- Gleichbleibender COP bei unterschiedlichen Betriebszuständen. Über die internen Klappen wird der gemessene Verdampfungsdruck immer im Optimum gehalten, so dass der errechnete COP in jedem Betriebszustand gehalten wird.
- Aufschaltung der Parameter Verdampfungsdruck, Verflüssigungsdruck, und Überwachung des elektronischen Expansionsventils auf DDC.
- Ermittlung und Ausregelung des minimal notwendigen Außenluft-Volumenstroms im Entfeuchtungsbetrieb oder Ruhebetrieb in Abhängigkeit der Feuchtelast.

Differenzdrucktransmitter
Aufnahme der Wirkdruckdifferenz für Zuluft- und Abluft-Ventilator, Aufnahme der Druckdifferenz für Abluft-, Zuluft- und Außenluft-Filter.
Aufschaltung und Auswertung der analogen Signale im Controller. Paralleldruckentnahmestellen am Gerät mit Anschlussmöglichkeiten für ein U-Rohrmanometer, zur Überprüfung der Druckdifferenzen bei Inbetriebnahme und Wartungsarbeiten.
Druckentnahmestellen zur Bestimmung der externen Druckverluste an den Kanalanschlüssen sowie der Druckdifferenzen über WRG.

Temperaturregelung
Abluft-/Zuluft-Kaskadenregelung. Sollwertvorgabe für Ablufttemperatur am Controller einstellbar.

Sollwertvorgabe der Feuchte muss ebenfalls am Controller einstellbar sein.

Zus.Temperaturfühler
Vorlauf - u. Rücklauf-Temperaturfühler zur Anzeige für die Wärmeauskopplung über den Plattenwärmetauscher im Gerät sowie Integration in die Gebäudeleittechnik.

Volumenstromregeleinrichtung Außenluft
Außenluftvolumenstromregelung über den Außenluftfilter mittels einer Druckmesseinrichtung und Auswertung im Controller. Messung einer Druckdifferenz über Drucktransmitter. Berechnung des Volumenstromes in Abhängigkeit der Druckdifferenz und Kennlinie des Außenluftfilters. Automatische Kalibrierung der Volumenstromregeleinrichtung bei Inbetriebnahme sowie im Betrieb.

Funktionsbeschreibung Umluftentfeuchtungsgerät in Verbindung mit Rückkühlwerk

Gerät wird als Umluftentfeuchtungsgerät betrieben.
Die überschüssige Kondensationswärme aus dem Entfeuchtungsprozess, welche nicht der Zuluft und damit dem Raum zugeführt werden darf, wird über einen zusätzlichen Plattenwärmetauscher an ein extern gestelltes Rückkühlwerk abgegeben. Das extern gestellte Rückkühlwerk muss einen eigenen Regler haben und erzeugt bzw. liefert dadurch die gewünschte Vorlauf-Temperatur für das Wasser-Ethylen-Glykol-Gemisches des extern zu erstellenden Hydraulikkreislaufes auf den Plattenwärmetauscher im Umluftentfeuchtungsgerät.

Ansteuerung bzw. Anforderung des externen Rückkühlwerk wird vom Schaltschrank des Umluftentfeuchtungsgerät gesteuert. Spannungsversorgung und Absicherung des Rückkühlwerkes erfolgt extern. Das Rückkühlwerk regelt selbstständig, die Freigabe wird über einen digitalen Kontakt im Schaltschrank des Umluftentfeuchtungsgerätes realisiert.

Die Zumischung des Außenluft-Anteils von 500m³/h zur Abluft (Umluft), wird extern im Luftkanal realisiert. Der Bedarf des Außenluftanteils wird von einem externen Präsenzmelder  über einen digitalen Kontakt im Schaltschrank des Umluftentfeuchtungsgerät angefordert.

Schnittstelle
Bedienbarkeit des Gerätes über browserfähige Endgeräte im gleichen Netzwerk über Ethernet. Die Ethernet-Verbindung erfolgt bauseitig mit einem Netzwerk-Kabel. Die Daten der Anlage werden vor Ort in der DDC-Unterstation gespeichert.

BACnet
BACnet mit angepasstem Funktionsumfang zur Visualisierung auf der GLT-Seite. Kommunikation via Ethernet-Schnittstelle (TCP/IP). Aufbereitung und Bereitstellung der Datenpunktliste
Aufbereitung und Bereitstellung der Datenpunktliste zur Kommunikation mit der GLT über das Koppelmodul. Erstellung einer Datenpunktliste pro Anlage.

Ab Werk vorbereitete Eingangsfunktionen:
- Verriegelung der Anlage
Verriegelung Anlage über potentialfreien Kontakt von extern als Eingang auf Klemmen verdrahtet. Verriegelung der Anlage mit Klartextmeldung am HMI (Potentialfreier Kontakt als Öffner).

- Rauchmelder mit Reset 24V
Überwachung durch externen bauseitig gelieferten Rauchmelder (24V AC). Versorgungsspannung auf Klemmen.
Die Lüftungsanlage wird abgeschaltet, eine Klartextmeldung auf dem Display angezeigt und die Sammelstörmeldung aktiviert.
Wiederanlauf der Anlage quittierpflichtig.
Anzahl: 2 Stück

Ab Werk vorbereitete Ausgangsfunktionen:
- Anlage Betrieb
- A/B-Alarm
- WWK-Pumpe Betrieb
- Störmeldung WWK-Pumpe

**01.01.1 RLT-Anlage - Instrumentenlager Haus M 3.000 m³/h Untergeschoss**
Leistung wie zuletzt in vollem Wortlaut beschrieben, jedoch
RLT-Anlage - Instrumentenlager Haus M 3.000 m³/h Untergeschoss

Allgemeine Gerätedaten
Bedienseite (Pos. der Zuluft) Rechts
Gehäuse  Nicht wetterfest
Abmessungen (L x B x H) ca.4082 x 1082 x 2342 mm
Gesamtgewicht  ca. 1.228 kg
Lüftungsanlage Typ  Nichtwohnraumlüftungsanlage

Zwei-Richtung-Lüftungsanlagen
Klassifizierung:  EN 13053:2019
Energetischer Wirkungsgrad ca.142,5 %
Wärmerückgewinnungsklasse H1
Geschwindigkeitsklasse:  EN 13053 V1

Zuluftventilator
Klasse der Leistungsaufnahme Klassifizierung nach EN 16798
Spez. Ventilatorleistung gesamt (EN 16798)
Zuluftventilator - Klasse der Leistungsaufnahme P1

Gehäuse
Paneelausführung
Paneelstärke  ca.62 mm
Material Paneelaußenblech Beschichtet
Stärke Paneelaußenblech ca.0,8 mm
Material Paneelinnenblech Beschichtet
Stärke Paneelinnenblech  ca.0,8 mm
Paneelisolierung  Steinwolle
Gehäuseeigenschaften:  EN 1886
Mechanische Festigkeit  D1 (M)
Luftdichtheit:  -400 Pa/+700 Pa
  L1 (M) / L1 (M)
Luftdichtheit:  -400 Pa/+700 Pa
  L2 (R) / L2 (R)
Thermische Isolierung  T2
Wärmebrückenfaktor  TB1
Filterbypassleckage  F9 (M)

Gehäuse-Schalldämmung (ca.Werte)
63 125 250 500 1000 2000 4000 8000  HZ
4 17 21 28 28 29 32 40 dB

Betriebspunkte Winter (ca.Werte)
AB 17,2°C / 66% >8,0g/kg bei AU-Anteil 300 m³/h, -8°C/90% Hauptauslegungspunkt "Winter"

Luftgeschwindigkeit Zuluft 1,005 m/s
Luftgeschwindigkeit Abluft 0,000 m/s
Entfeuchtungsleistung  11,32 kg/h ABL - ZUL
Kühlleistung sensibel  0,00 kW ABL - ZUL
Kühlleistung latent  7,96 kW ABL - ZUL
Kühlleistung sensibel  0,00 kW ABL - ZUL
Kühlleistung latent  0,00 kW ABL - ZUL
Externer Druckverlust  300 Pa ABL - ZUL
Externer Druckverlust  300 Pa ABL - FOL

63  125 250 500 1000 2000 4000 8000 HZ

Schall zur Zuluft
69 67 71 69 74 72 71 60 dB
43 51 62 66 74 73 72 59 dB(A)

Schall zur Abluft
68 66 69 63 64 63 60 50 dB
42 50 60 60 64 64 61 48 dB(A)

Schall zur Umgebung
68 53 53 43 47 45 40 22 dB
42 37 44 39 47 46 41 21 dB (A)

Schalldruckpegel in 1m vom Gerät
28 24 31 27 35 33 29 9 dB (A)

Betriebspunkte Sommer (ca.Werte)
AB 21,1°C / 58% >9,0g/kg bei AU-Anteil 300m³/h, 32°C / 40%

Luftgeschwindigkeit Zuluft 0,990 m/s
Luftgeschwindigkeit Abluft 0,000 m/s
Entfeuchtungsleistung  7,35 kg/h ABL - ZUL
Kühlleistung sensibel  4,16 kW ABL - ZUL
Kühlleistung latent  5,18 kW ABL - ZUL
Kühlleistung sensibel  0,00 kW AUL - ZUL
Kühlleistung latent  0,00 kW AUL - ZUL
Externer Druckverlust  300 Pa AUL - ZUL
Externer Druckverlust  300 Pa ABL - FOL

63 125 250 500 1000 2000 4000 8000 Hz

Schall zur Zuluft
69 67 71 69 74 72 70 60 dB
43 51 62 66 74 73 71 59 dB (A)

Schall zur Abluft
68 65 68 63 64 63 60 49 dB
41 49 60 60 64 64 61 48 dB (A)

Schall zur Umgebung
68 52 53 42 47 44 40 22 dB
42 36 44 39 47 46 41 20 dB (A)

Schalldruckpegel in 1m vom Gerät
28 23 31 27 35 33 29 8 dB (A)

Zuluftseite
Asymmetrischer Hochleistungswärmeübertrager
EATR / OACF  0% / 1
Wärmerückgewinnungsgrad
EN 13053Wärmerückgewinnungsgrad EN 308 ca.67,0 %

Betriebspunkt Winter
Temperaturwirkungsgrad  ca. 68 %
Lufteintrittstemperatur  ca. 4,5 °C
Relative Feuchte  100 %
Absoluter Wassergehalt  ca. 5,25 g/kg
Luftvolumenstrom  ca. 3.250 m³/h
Leistung  ca. 9,59 kW
Druckverlust  ca. 32 Pa
Condensation rate  0,00 kg/h
Luftaustrittstemperatur  ca. 13,1 °C
Relative Feuchte  ca. 56 %
Absoluter Wassergehalt  ca. 5,25 g/kg
Lufteintrittstemperatur  ca. 17,2 °C
Relative Feuchte  ca. 66 %
Absoluter Wassergehalt  ca. 8,14 g/kg
Luftvolumenstrom  ca. 3.250 m³/h
Leistung  ca. 9,59 kW
Druckverlust  ca. 31 Pa
Condensation rate  ca. 2,11 kg/h
Luftaustrittstemperatur  ca. 10,0 °C
Relative Feuchte  ca. 99 %
Absoluter Wassergehalt  ca. 7,60 g/kg

Betriebspunkt Sommer
Temperaturwirkungsgrad  ca. 67 %
Lufteintrittstemperatur  ca. 8,7 °C
Relative Feuchte  ca. 100 %
Absoluter Wassergehalt  ca. 7,05 g/kg
Luftvolumenstrom  ca. 3.204 m³/h
Leistung  ca. 0,01 kW
Druckverlust  ca. 32 Pa
Condensation rate  0,00 kg/h
Luftaustrittstemperatur  ca. 17,0 °C
Relative Feuchte  ca. 58 %
Absoluter Wassergehalt  ca. 7,05 g/kg
Lufteintrittstemperatur  ca. 21,0 °C
Relative Feuchte  ca. 57 %
Absoluter Wassergehalt  ca. 8,92 g/kg
Luftvolumenstrom  ca. 3.204 m³/h
Leistung  ca. 9,01 kW
Druckverlust  ca. 31 Pa
Condensation rate  ca. 0,54 kg/h
Luftaustrittstemperatur  ca. 13,2 °C
Relative Feuchte  ca. 92 %
Absoluter Wassergehalt  ca. 8,78 g/kg

Ablauf  1 Stück

Zuluft - Verdichter
Kältemittel  R744
Flüssigkeitsmenge  ca.10,000 kg
Anzahl  1 Stck
Sicherung  16 A
Netzanschluss  3/N/PE 400V 50Hz
Nennstrom  ca.14,4 A

Betriebspunkt Winter
Leistungspegel  ca. 43 %
Leistungsaufnahme  ca. 2,81 kW
Kältemittelmassenstrom  ca. 192,87 kg/h
Verdampfungstemperatur ca. -0,9 °C
Kühlmitteltemperatur Vorlauf ca. 10,4 °C
Kühlmitteltemperatur Rücklauf ca. 87,0 °C
Optimaler Hochdruck  ca. 74,000 bar
Verdampfungsdruck  ca. 34,058 bar
Enthalpie Saugseite  ca. 455 kJ/kg
Enthalpie Verdichteraustritt ca. 507 kJ/kg
Frequenz  ca. 30,10 Hz
COP  ca. 5,5

Betriebspunkt Sommer
Leistungspegel  ca. 63 %
Leistungsaufnahme  ca. 5,73 kW
Kältemittelmassenstrom  ca. 292,92 kg/h
Verdampfungstemperatur ca. 2,9 °C
Kühlmitteltemperatur Vorlauf ca. 45,3 °C
Kühlmitteltemperatur Rücklauf ca. 115,8 °C
Optimaler Hochdruck  ca. 105,000 bar
Verdampfungsdruck  ca. 37,537 bar
Enthalpie Saugseite  ca. 453 kJ/kg
Enthalpie Verdichteraustritt ca. 524 kJ/kg
Frequenz  ca. 44,10 Hz
COP  2,7

Zuluft, Abluft -  Umluftklappe
Rahmenmaterial  Beschichtet
Klappenmaterial  Aluminium
Klappenlamellen  Gegenläufig

Betriebspunkt Winter
Abluftvolumenstrom  ca. 3.250 m³/h
Außenluftvolumenstrom  ca. 3.300 m³/h
Mischverhältnis  0 %
Zuluftvolumenstrom  ca. 3.250 m³/h
Fortluftvolumenstrom  ca. 3.250 m³/h
Außenlufttemperatur  ca. 13,1 °C
Rel. Außenluftfeuchte  ca. 56 %
AußenluftAblufttemperatur ca. 17,2 °C
Absoluter Wassergehalt Abluft ca. 8,14 g/kg
Relative Luftfeuchte Abluft ca. 66 %
Zulufttemperatur  ca. 13,1 °C
Rel. Zuluftfeuchte  ca. 56 %
Absoluter Wassergehalt  ca. 5,25 g/kg

Betriebspunkt Sommer
Abluftvolumenstrom  ca. 3.300 m³/h
Mischverhältnis  0 %
Zuluftvolumenstrom  ca. 3.204 m³/h
Fortluftvolumenstrom  ca. 3.204 m³/h
Außenlufttemperatur  ca. 17,0 °C
Rel. Außenluftfeuchte  ca. 58 %
AußenluftAblufttemperatur ca. 21,0 °C
Absoluter Wassergehalt Abluft ca. 8,92 g/kg
Relative Luftfeuchte Abluft ca. 57 %
Zulufttemperatur  ca. 17,0 °C
Rel. Zuluftfeuchte  ca. 58 %
Absoluter Wassergehalt  ca. 7,02 g/kg

Zuluft - Heißwasser-Gaskühler
Betriebspunkt Winter
Verbinde Wasser-Gaskühler miteinander
Volumenstrom  ca. 0,42 m³/h
Temperatur  ca. 45,0 °C
Heizleistung  ca. 3,81 kW
Wasserdruckverlust  ca. 0,47 kPa
Wassereintrittstemperatur ca. 45,0 °C
Wasseraustrittstemperatur ca. 52,8 °C
Volumenstrom  ca. 0,42 m³/h
Kühlmitteltemperatur Vorlauf ca. 87,0 °C
Kühlmitteltemperatur Rücklauf ca. 45,2 °C
Kältemittelenthalpie Eintritt ca. 507 kJ/kg
Kältemittelenthalpie Austritt ca. 436 kJ/kg

Betriebspunkt Sommer
Volumenstrom  ca. 2,40 m³/h
Temperatur  ca. 44,0 °C
Heizleistung 1  ca. 5,26 kW
Wasserdruckverlust  ca. 14,26 kPa
Wassereintrittstemperatur ca. 44,0 °C
Wasseraustrittstemperatur ca. 49,5 °C
Volumenstrom  ca. 2,40 m³/h
Kühlmitteltemperatur Vorlauf ca. 115,8 °C
Kühlmitteltemperatur Rücklauf ca. 45,3 °C
Kältemittelenthalpie Eintritt ca. 524 kJ/kg
Kältemittelenthalpie Austritt ca. 336 kJ/kg

Zuluft - Luft-Gaskühler
Betriebspunkt Winter
Heizleistung  ca. 9,87 kW
Luftvolumenstrom  ca. 3.250 m³/h
Lufteintrittstemperatur  ca. 13,1 °C
Luftaustrittstemperatur  ca. 22,2 °C
Relative Lufteintrittsfeuchte ca. 56 %
Relative Luftaustrittsfeuchte ca. 31 %

Absoluter Wassergehalt Luftaustritt 5,25 g/kg
Druckverlust  ca. 21 Pa
Kühlmitteltemperatur Vorlauf ca. 45,2 °C
Kühlmitteltemperatur Rücklauf ca. 21,1 °C
Kältemittelenthalpie Eintritt ca. 436 kJ/kg
Kältemittelenthalpie Austritt ca. 252 kJ/kg

Zuluft - Kaltwasser-Gaskühler
Betriebspunkte Winter
Volumenstrom  ca. 0,14 m³/h
Temperatur  ca. 10,0 °C
Heizleistung  ca. 1,64 kW
Wasserdruckverlust  ca. 0,06 kPa
Wassereintrittstemperatur ca. 10,0 °C
Wasseraustrittstemperatur ca. 20,1 °C
Volumenstrom  ca. 0,14 m³/h
Kühlmitteltemperatur Vorlauf ca. 21,1 °C
Kühlmitteltemperatur Rücklauf ca. 10,4 °C
Kältemittelenthalpie Eintritt ca. 252 kJ/kg
Kältemittelenthalpie Austritt ca. 222 kJ/kg

Zuluft - Ventilator
Ausgelegt für feuchte Luftkonditionen
Motortyp  eC-Motor
Antriebsart  Drehzahlregelung
Ventilatorgröße  ca. 355 mm

Nenndaten
Motor power nominal  ca. 1,50 kW
Netzanschluss  ca. 3/N/PE 400V 50Hz
Motor-Nennstrom  ca. 2,3 A
Motor max. Strom  ca. 2,3 A
K-Faktor (RLT)  ca. 0,10
K-Faktor  ca. 145,00
Wirkungsgrad (am Energieeffizienzoptimum)
maximale Drehzahl  ca. 3.100 U/min

Betriebspunkt Winter
Luftvolumenstrom  ca. 3.250 m³/h
Realer Luftvolumenstrom  ca. 3.342 m³/h
Luftdichte  ca. 1,177 kg/m³
Drehzahl  ca. 2.543 U/min
Einbaudruckverlust  ca. 4 Pa
Systemdruckverlust  ca. 2 Pa
Gesamter statischer Druck ca. 622 Pa
Totaldruck Ventilator (ptot) ca. 660 Pa
Systemwirkungsgrad gesamt ca. 70,6 %
Statischer Systemwirkungsgrad ca. 66,6 %
Motorabwärme  ca. 0,3 K
Spezifische Ventilatorleistung ca. 0,84 kW/(m³/s)
SFP-Kategorie (EN 13779) ca. 2
SFP-Kategorie (EN 16798) ca. 2
Stromaufnahme (Referenz) ca. 1,33 kW
Aufgenommene Motorleistung ca. 0,87 kW

Aufgenommene Motorleistung bei sauberen Filtern
63 125 250 500 1000 2000 4000 8000 Hz

Schallsaugseitig
69 67 71 66 68 69 67 58 dB
Schalldruckseitig
69 67 71 69 74 72 71 60 dB

Betriebspunkt Sommer
Luftvolumenstrom  ca. 3.204 m³/h
Realer Luftvolumenstrom  ca. 3.245 m³/h
Luftdichte  ca. 1,197 kg/m³
Drehzahl  ca. 2.503 U/min
Einbaudruckverlust  ca. 4 Pa
Systemdruckverlust  ca. 2 Pa
Gesamter statischer Druck ca. 620 Pa
Totaldruck Ventilator (ptot) ca. 656 Pa
Systemwirkungsgrad gesamt ca. 70,1 %
Statischer Systemwirkungsgrad ca. 66,2 %
Motorabwärme  ca. 0,2 K
Spezifische Ventilatorleistung ca. 0,82 kW/(m³/s)
SFP-Kategorie (EN 13779) ca. 2
SFP-Kategorie (EN 16798) ca. 2
Stromaufnahme (Referenz) ca. 1,31 kW
Aufgenommene Motorleistung ca. 0,84 kW

Aufgenommene Motorleistung bei sauberen Filtern
63 125 250 500 1000 2000 4000 8000 Hz

Schallsaugseitig
69 66 70 66 68 69 67 57 dB
Schalldruckseitig
69 67 71 69 74 72 70 60 dB

Zuluft - Kanalanschluss
Öffnung  Stirnseite
Anschlussart  Flexibel, isoliert
Luftkanalanschlussflansch 30 mm

Betriebspunkte Winter
Externer Druckverlust  ca. 200 Pa
Luftvolumenstrom  ca. 3.250 m³/h
Realer Luftvolumenstrom  ca. 3.345 m³/h
Luftgeschwindigkeit  ca. 1,0 m/s
Lufttemperatur  ca. 22,5 °C
rel. Luftfeuchte  ca. 31 %
Air absolute humidity  ca. 5,25 g/kg

Betriebspunkte Sommer
Externer Druckverlust  ca. 200 Pa
Luftvolumenstrom  ca. 3.204 m³/h
Realer Luftvolumenstrom  ca. 3.247 m³/h
Luftgeschwindigkeit  ca. 1,0 m/s
Lufttemperatur  ca. 17,2 °C
rel. Luftfeuchte  ca. 57 %
Air absolute humidity  ca. 7,02 g/kg

Abluftseite
Abluft - Kanalanschluss
Öffnung  Stirnseite
Anschlussart  Flexibel, isoliert
Luftkanalanschlussflansch 30 mm

Betriebspunkt Winter
Externer Druckverlust  ca. 200 Pa
Luftvolumenstrom  ca. 3.250 m³/h
Realer Luftvolumenstrom  ca. 3.300 m³/h
Luftgeschwindigkeit  ca. 1,0 m/s
Lufttemperatur  ca. 17,2 °C
rel. Luftfeuchte  ca. 66 %
Air absolute humidity  ca. 8,14 g/kg

Betriebspunkt Sommer
Externer Druckverlust  ca. 200 Pa
Luftvolumenstrom  ca. 3.204 m³/h
Realer Luftvolumenstrom  ca. 3.300 m³/h
Luftgeschwindigkeit  ca. 1,0 m/s
Lufttemperatur  ca. 21,0 °C
rel. Luftfeuchte  ca. 57 %
Air absolute humidity  ca. 8,92 g/kg

Abluft - Filter

Typ  Taschenfilter
Länge  ca. 300 mm
Filterentnahme  Bedienseitig
Material  Glasfaser

Filterklasse nach ISO 16890 ISO ePM10 60%
Filterqualität nach EN 779 M5
Energieeffizienzklasse  C
Fraktionsabscheidegrad:  ISO ePM1 / ePM2,5/ePM10

Abmessungen
Länge  ca. 300 mm
Anströmfläche  ca.0,78 m²
Filter cell 287x892  1 Stück
Filter cell 592x892  1 Stück

Betriebspunkte Winter
Max. Druckverlust  ca.200 Pa
Anfangsdruckverlust  ca.25 Pa
Auslegungsdruckverlust  ca.113 Pa

2 Summer (AB 21,1°C/58%>9,0g/kg  bei AU-Anteil 300m³/h, 32°C/40%)
Max. Druckverlust  ca. 200 Pa
Anfangsdruckverlust  ca. 25 Pa
Auslegungsdruckverlust  ca. 113 Pa

Abluft - Leersektor
Sektionslänge  ca. 550 mm
Anmerkungen  Längenausgleich ZUL

Zuluft, Abluft - Umluftklappe
Daten - siehe Zuluftseite

Asymmetrischer Hochleistungswärmeübertrager
Daten - siehe Zuluftseite

Fortluft - Verdampfer

Tropfenabscheider Installation installiert
Anzahl der Rohrreihen  4

Betriebspunkte Winter
Funktionsweise  Evaporator
Luftvolumenstrom  ca. 3.250 m³/h
Luftgeschwindigkeit  ca. 0,9 m/s
Druckverlust  ca. 15 Pa
Druckverlust  ca. 9 Pa
Lufteintrittstemperatur  ca. 10,0 °C
Relative Lufteintrittsfeuchte ca. 99 %
LufteintrittLuftaustrittstemp. ca. 4,4 °C
Relative Luftaustrittsfeuchte ca. 100 %
Absoluter Wassergehalt
LuftaustrittKühlleistung  ca. 12,52 kW
Kühlleistung latent  ca. 6,43 kW
Entfeuchtungsleistung  ca. 9,17 kg/h
Verdampfungstemperatur ca. -0,9 °C
Überhitzungstemperatur  ca. 9,1 °C
Kältemittel Druckverlust  ca. 6,72 kPa

Betriebspunkte Sommer
Funktionsweise  Evaporator
Luftvolumenstrom  ca.3.204 m³/h
Luftgeschwindigkeit  ca. 0,9 m/s
Druckverlust  ca. 14 Pa
Druckverlust  ca. 9 Pa
Lufteintrittstemperatur  ca. 13,2 °C
Relative Lufteintrittsfeuchte ca. 92 %
Absoluter Wassergehalt
LufteintrittLuftaustrittstemp. ca. 8,7 °C
Relative Luftaustrittsfeuchte ca. 100 %
LuftaustrittKühlleistung  ca. 9,55 kW
Kühlleistung latent  ca. 4,69 kW
Entfeuchtungsleistung  ca. 6,66 kg/h
Verdampfungstemperatur ca. 2,9 °C
Überhitzungstemperatur  ca. 12,9 °C
Kältemittel Druckverlust  ca. 3,91 kPa

Schaltschrank
Kabelausgang am Gerät  Außenluft-/Fortluftseite
Kabeleingang:  am Schaltschrank unten
Steckdose  Typ F
HMI  Touchpanel 7"
Temperaturregelung  AB/ZU-Temp.-
  Kaskadenregelung
Entfeuchtungsregelung  über AB-Feuchte
  Feuchtebegrenzung

Abmessungen  ca. 1120 x 640 x 210 mm
Nennstrom  ca. 5,0 A

Zubehör für vorgeanntes RLT-Gerät inkl. Montage durch den AN Lüftung
Ausgang - A-/B-Alarm  1
Temperatursensor Außenluft  1
Temperatursensor Zuluft  1
Temperatur-/Feuchtesensor Abluft  1
Ausgang - Anlage Betrieb  1
Eingang - Verriegelung der Anlage  1
Drucksensor Ventilatoren ca.0 - 2.500 Pa  1
Temperatursensor Außenluft  1
Schnittstelle BACnet via Ethernet  1
Schnittstelle Datenpunktliste  1
Eingang - Rauchmelder mit Reset 24V  1
Eingang - Rauchmelder mit Reset 24V  1
Überspannungsschutz Haupteinspeisung  1
Drucksensor Filter - 500 Pa  1

Netzanschluss Gerät
Absicherung  3 x 25 A
Netzanschluss  3/N/PE 400V 50Hz
Gesamtstromaufnahme  16,7 A
Anschlussleistung  11,6 kVA

Qualitätsmanagement
Geräte errichtet unter Qualitätsmanagementsystem DIN EN ISO 9001:2015

CE-Kennzeichnung
Das Lüftungsgerät als System, einschließlich Schaltschrank, Regelung, Software und Werksprobelauf, ist den Sicherheitsanalysen unterzogen, die in der Maschinenrichtlinie 2006/42/EG gefordert werden. Analysedokumente sind beim Hersteller archiviert. Eine Konformitätserklärung nach EG-Richtlinie 2006/42/EG ist zu erstellen und mitzuliefern. Das Gerät ist vom Hersteller mit Typenschild und CE-Kennzeichnung nach geltenden EG-Richtlinien zu versehen.

Prüfungen
Das Gerät erhält einen dokumentierten werkseitigen Probelauf vor Auslieferung. Die Schaltschrankprüfung erfolgt dokumentiert nach DIN EN 60204. Aufbau des Gerätes und Verkabelung mit dem Schaltschrank im Prüffeld. Sicht- und Dichtheitskontrolle aller Einbauten. Probelauf des Gerätes und Einstellung aller sicherheitsrelevanten Parameter. Funktionskontrolle der Software und aller steuer- und regelungstechnischen Bauteile. Druckmessprotokoll aus Werksprobelauf im Lieferumfang.

Hygiene
Geräteausführung nach VDI-Richtlinie 6022 Blatt 1, sowie Konformität zu den Hygieneanforderungen der VDI-Richtlinie 3803 und DIN EN 16798-3.

Eurovent
Das Gerät ist zertifiziert nach dem Eurovent Certifcation Programme für Air Handling Units. Eurovent Certification zertifiziert die Leistungsangaben der Produkte für Luft-und Kältetechnik nach den europäischen und internationalen Standards.

Geräte mit Bodenabläufe inkl. Rücklaufsicherung, im Geräteboden integriert. Kondensatablauf mit Kunststoffsiphon integriert. Anschlussrohre alle zur Bedienseite, Verschraubung bauseitig.

Inkl. werkseitiger Verkabelung aller Feldgeräte und Fühler in der RLT-Anlage, bis auf den Klemmstelle am Systemregeler

Der Bieter erklärt, dass er das nachfolgende Fabrikat / Typ anbietet:

Gewähltes Fabrikat :

'.........'
(vom Bieter einzutragen)

Gewählter / Typ :

'.........'
(vom Bieter einzutragen)

(Es ist nur ein Fabrikat / Typ zu benennen. Es ist zwingend erforderlich, dass die Angaben in den dafür vorgesehenen Zeilen vollständig eingetragen werden. Wenn einzelne Angaben fehlen, bzw. Mehrfachnennungen erfolgen, kann dies zum Ausschluss von der Wertung führen. Der Nachweis der Gleichwertigkeit ist nach Aufforderung durch den AG durch den Bieter zu erbringen.)

Liefern und betriebsfertig montieren.
Menge: 1,000 St

**01.01.2 RLT-Anlage - Instrumentenlager - Rückkühler**
Lamellierter Wärmeübertrager, für die Funktion als Rückkühler
Technische Daten

Leistung:  ca. 15,5 kW
Flächenreserve:  ca. 1,9 %
Wärmeträger:  Ethylenglykol 34 Vol. %
Max. Betriebsdruck:  ca. 10.0 bar
Mediumvolumenstrom:  ca. 2,62 m³/h
Mediumeintrittstemp.:  ca. 49,5 °C
Mediumaustrittstemp.:  ca. 44.0 °C
Mediumdruckverlust:  ca. 0.57 bar
Luftvolumenstrom:  ca. 6589 m³/h
Lufteintrittstemp.:  ca. 35.0 °C
Luftaustrittstemp.:  ca. 42,2 °C
Wärmeübertragerfläche:  ca. 61,7 m²
Rohrvolumen:  ca. 4,9 l
Anzahl der Ventilatoren:  1
Ventilatordurchmesser:  ca. 500 mm
Drehzahl:  ca. 1260 U/min
Spannung/Frequenz:  230V / 1Ph, 50-60Hz
Stromaufnahme  Ventilator: 2,2 A
Leistung (el.): je Ventilator: 0,5 kW
Schalldruckpegel:  max. 43 dB(A)
im Abstand:  10.0 m
Schallleistung:  max. 74 dB(A)
Eintrittsstutzen:  28 * 1,50 mm
Austrittsstutzen:  28 * 1,50 mm
Gerätetiefe:  ca. 586mm
Gerätebreite:  ca. 984 mm
Gerätehöhe:  ca. 953 mm
Leergewicht:  ca. 65 kg
Zertifiziert gemäß:  ISO 9001/2015
Zertifiziert gemäß:  ISO 14001/2015

Ausführung
Wärmeübertragerblock

Rohrgeometrie 50.0 x 25.0 mm in Luftrichtung versetzt
Kernrohre  Kupfer glatt Ø 10 mm
Lamellen  Aluminium
Lamellenteilung  2.10 mm
Sammelrohr und Verteilrohr Kupfer
Lötanschlussstutzen  Kupfer
Entleerungs- und Entlüftungsstutzen
Zu Prüfzwecken sind an allen Kreisläufen Schraderventile angebracht.

Gehäuse
selbsttragende Konstruktion, Geprüft durch Zugversuche und FEM-Nachweisrechnungen. Statische Überprüfung bzgl. Eigengewicht, Schneelast, Windlast und Erdbeben inkl. Nachweis von einem zertifizierten externen Dienstleister.
Gehäuse aus Stahl verzinkt

Pulverbeschichtung,
Das Gehäuse inkl. seiner Verbindungselemente hält der Belastung durch den Salzsprühnebeltest gem. DIN EN ISO 9227 für mind. 240 h zerstörungsfrei stand.

Axialventilatoren
EC-Technologie, Ventilatoren geeignet für stufenlose Drehzahlregelung mit Motor Management. Antriebsmotor, Ventilatorflügel und Tragschutzgitterkonstruktion bilden eine lufttechnisch optimale Einheit. Geräuscharme und wartungsfreie Antriebsmotoren. Alle Ventilatoren unterliegen der Wuchtgüte Q 6,3 nach VDI 2060. Antriebsmotoren mit Schutzart IP 55
Wicklungen der Wärmeklasse F nach DIN EN 60 034-1. Wechselstrommotor(en) 230 V, 50-60 Hz, Temperaturbereich Ventilator von -25.0 °C bis 70.0 °C, Berührungsschutzgitter nach EN294. Alle Axialventilatoren sind servicefreundlich montiert Die Thermokontakte sind in die Motorwicklung integriert.

Ausführungsoptionen/Gerätezubehör
Temperaturfühler mit Edelstahl-Tauchhülse
Montage und Verdrahtung
Wegfall Ventilatorparametrierung

Steuerung
Das Motor Management für die Steuerung der Drehzahl der EC-Ventilatoren oder des EC-Ventilators in Abhängigkeit des Drucks oder der Temperatur und die Steuerung und Überwachung des gesamten Systems. Integrierter Regler mit Klartextdisplay digitalen / analogen In-/ Output-Signalen und Busschnittstellen. Kommunikation und Ansteuerung EC-Ventilatoren via Bus-System. Bus- Abgänge für bis zu 24 Ventilatoren, wobei jeder Ventilator über eine Punkt zu Punkt Verbindung angebunden werden muss, damit eine Adressierung der Ventilatoren nicht notwendig ist.

Funktionen
Automatische Parametrierung der EC-Ventilatoren:
Durch die automatische Parametrierung werden die Auslegungsdaten wie Temperaturen, Schall und Leistung sichergestellt. Die Automatische Übernahme der Parameter muss auch beim Austausch eines Ventilators im Servicefall erfolgen.

Handmodus:
In der Inbetriebnahmephase, für Tests oder bei Betriebs- und Sensorstörungen ist die Ansteuerung der Ventilatoren einfach über das Menü möglich, ohne dass eine Ansteuerung von extern notwendig ist. Auch ein Rückwärtslauf ist möglich.

Bypassfunktion:
Bei Störungen wie z.B. des Sensors oder des Slave-Signals (4..20mA), sowie Bus- oder Regler-Störungen, laufen die Ventilatoren in einem vorkonfigurierbaren Notbetrieb. Diese Umschaltung geschieht automatisch -> Erhöhte Betriebssicherheit. Diese Funktion ist über das Display einstellbar.

Meldungs- und Alarmmanagement:
Betriebs- und Störmeldungen sind jederzeit per Display verfügbar. Diese Meldungen werden in einem Puffer gespeichert. Es sind mindestens folgende Daten verfügbar über Display und über BUS-Schnittstellen das optionale Busmodul zur Einbindung  in ein übergeordnetes System: elektrische Leistungsaufnahme Gerät und pro Ventilator, aktuelle Drehzahl pro Ventilator, Alarmmeldungen pro Regler und pro Ventilator, Betriebsmeldungen und Regelparameter.

Kanäle:
- Digitale Ein- Ausgänge
- BUS-Schnittstellen: Modbus, Profibus, Profinet, Bacnet

LCMM (Low Capacity Motor Management):
Da EC-Ventilatoren eine Mindestdrehzahl (>10%) haben und bei bestimmten Betriebszuständen (Winterbetrieb) nur sehr geringe Geräteleistung benötigt werden, muss ein LCMM aktiviert werden können. In diesem Fall wird vom Motormanagement berechnet, wie viele Ventilatoren mit welcher Drehzahl benötig werden, um z.B. 5% Wärmetauscher-Leistung auszuregeln. Die Ventilatoren werden einzeln oder paarweise nach Leistungsanforderung mit ihrer Mindestdrehzahl zugeschaltet. Das Zuschalten muss in Abhängigkeit zu den Betriebsstunden der Ventilatoren erfolgen (Fan Cycling). Weiterhin sollte eine Eingangssignalanpassung verfügbar sein.

Erweiterte Schwellenwertfunktion:
In Betriebsart Slave wird, bei Belassen eines Regelfühlers, das Schwellenwertrelais in wählbarer Abhängigkeit der Regelgrößen Stellwert, Istwert und Außentemperatur geschaltet. Durch gleichzeitiges Aktivieren eines einstellbaren Stellwertes kann damit eine 2-Punkt-Notregelung realisiert werden.

Losreißfunktion:
Durch Vereisung festsitzende Ventilatoren rüttelt das System durch Rechts- und Linksdrehung bei steigendem Drehmoment automatisch los. Diese Funktion muss über das Display einstellbar sein und angezeigt werden.

Wartungsfunktion:
Stehen die Ventilatoren längere Zeit still, müssen die Ventilatoren für kurze Zeit in Betrieb genommen werden. Damit wird einem Festsitzen und der Ventilatoren vorgebeugt und die Gewährleistungsansprüche sichergestellt.

Reverse Funktion:
Verunreinigungen durch Blätter oder Pflanzensamen führen zu Leistungeinbußen am Wärmeübertrager. Nach einer einstellbaren Betriebszeit muss ein Reinigungslauf aktiviert werden können, bei dem die Ventilatoren rückwärts laufen.

Selektive Ventilatorabschaltung:
Eine Abschaltung einzeln vorgewählter Ventilatoren muss über einen digitalen Eingang möglich sein.

Nachtabsenkung:
Die Aktivierung einer Nachtbegrenzung ist über einen digitalen Eingang oder ein internes Zeitprogramm oder über BUS-Kommunikation möglich. In diesem Fall wir die Drehzahl limitiert und damit die Lautstärke der Ventilatoren reduziert.

Passwortschutz:
Es steht ein Passwortschutz zur Verfügung. Dieser kann aktiviert werden und es kann ein eigenes 4-Stelliges Passwort vergeben werden.

Spezielle Funktionen für die Kältetechnik:
Eingabe Kältemittel für die Umrechnung Verflüssigungsdruck / -temperatur, Nachtabsenkung extern und zeitgesteuert. 2 Sollwerte mit Sollwertumschaltung über externes Signal. Max.-Auswahl für zwei parallele Drucksignale. Umschaltung für Heizen - Kühlen

Schnittstellen:
Als Anbindungsprotokolle zur Bus-Kommunikation sind verfügbar:
- BacNet IP Gewählt Kommunikation

USB Schnittstelle:
Für die Aktualisierung der Firmware am Regler ist eine USB-Schnittstelle verfügbar.

Eingänge / Ausgänge:
5 analoge Eingänge (AI1 bis AI5) jeweils variabel konfigurierbar.
2 analoge Ausgänge (AO1 und AO2)
5 digitale Eingänge (DI1 bis DI5)
5 digitale potentialfreie Relais- Ausgänge (DO1 und DO2 Wechsler, DO3 bis DO5 Schließer)
Digitale Eingänge sind für positive Spannung +24V ausgelegt.
Profile und Funktionen der Ein- Ausgänge können im Regler (IO-Konfigurationsmenü) eingestellt werden. "Funktion" ist z.B. SollwertVorgabe; "Profil" ist z.B. die Einheit 4-20mA.

I/O - FUNKTIONEN:
Analog Eingang (AI1 bis AI5):
- für Drucksensoren 4-20mA -
- für Temperatursensoren / Widerstandstermometer oder Pt1000
- für 0-10VDC Signal
- für 4-20mA Signal
Digitale Eingänge:
- Freigabe - potentialbehaftet mit 24VDC
- Nachtbegrenzung - potentialbehaftet mit 24VDC
- Systemumschaltung - potentialbehaftet mit 24VDC
Digitale Ausgänge:
- 2 Reglerstörmeldungen - pot.-freier Wechsler max.250VAC, 1A - mit Priorität 1 und 2
- Betriebsmeldung >5% - pot.-freier Wechsler max.250VAC, 1A
- Schwellenwertmeldung - pot.-freier Wechsler max.250VAC, 1A

Gehäuse Polycarbonat PC, RAL7035, schlagfest nach EN 50102, temperatur- und witterungsbeständig -20°C bis +55°C, UV-beständig. IP54
Spannungsversorgung:  100 - 260VAC 1~ + N + PE  50/60Hz

Box for EC Fans 230VAC 1x
Sicherungskasten; Ready Made (RM); Komplett bestückter Kunststoff-Kasten mit Hauptschalter (Disconnect) als Zentraler Anschlusspunkt für bauseits zu erbringende Spannungsversorgung und LS Schalter. Gehäuse Polycarbonat PC, RAL7035, schlagfest nach EN 50102. Temperatur- und witterungsbeständig -20°C bis +55°C, UV-beständig. min IP54.
Mit eingebauter 35mm DIN Schiene zur Aufnahme von Klemmen, LS Automaten, etc. Kabeleinführungen über ausbrechbare, metrische Vorprägungen im Gehäuseboden.

Reglerzubehör
Temperaturfühler:

Anzahl:
Temperaturfühler für Einsätze von -30 °C bis +70 °C PTC
Temperaturfühler mit Fühlerelement KTY81-210. Messelement in Messinghülse 6 x 30 mm. Kabelanschluss 3 m, 2 x 0,25 mm² nicht geschirmt, gasdicht an Fühlerspitze angeschlossen, Schutzart IP54. Widerstandsmessbereich 1.400  2.800 Ohm.
Temperaturfühler für Temperaturmessungen von flüssigen und gasförmigen, nicht aggressiven Fluiden.

Edelstahl-Tauchhülse:
Edelstahltauchhülse für Temperaturfühler
V2A-Edelstahl-Tauchhülse für die Aufnahme von Temperaturfühlern mit einem Kopfdurchmesser von 6 mm und 30 mm Länge. Gesamtlänge der Tauchhülse 90 mm inkl. R1/2" Einschraubgewinde. Eintauchtiefe 60 mm  abhängig von der Länge des Einschraubstutzens. Kabeleintritt mittels ABS Kabelverschraubung M12x1 mit Zugentlastung.

Montage und Verdrahtung
Montage des Schaltschranks, des Sicherungskastens oder Klemmkastens am Wärmeübertrager (WÜ). Montage inkl. Wetterschutzdach mittels Haltebügel und/oder Halteblech an der Stirnseite des Geräts. Die Montage erfolgt bevorzugt auf der Rohr-Anschlussseite. Alle Geräte mit montierten Schaltschränken oder Kunststoff-Elektrogehäusen sind gemäß EN 60204-1 konzipiert. Verkabelung sowie Anschluss der Ventilatoren auf dem Wärmeübertrager. Die Verdrahtung erfolgt mittels UV-beständiger Kabel. Die Kabelverlegung erfolgt bevorzugt im Gehäuseinneren des Wärmeübertragers. Die Mindestschutzklasse beträgt IP54 und die gewählten Materialien sowie Gehäuse sind für den Einsatz im Außenbereich geeignet. Der Komplettpreis beinhaltet das für die Montage und Verdrahtung notwendige Material, die Installation und Montage am Wärmeübertrager, und den elektrischen Anschluss der entsprechenden Komponenten (Schaltschrank, Klemmkasten, Reparaturschalter, Druck-/Temperatursensor).
Verkabelung sowie Anschluss der Ventilatoren auf dem Wärmeaustauscher. Die Kabelverlegung erfolgt mittels UV-beständigen, glasfaserverstärkten Polyesterkabelkanälen, mittels PVC-Installationsrohr oder innenverlegt im Wärmeübertrager in dafür vorbereiteten Kabeltrassen. Die Kabel selbst sind ebenfalls mit einer UV-beständigen äußeren PU-Isolierung versehen. Der Komplettpreis beinhaltet die Kabelkanäle ca. 20m, die Kabel ca. 20 m sowie deren Verlegung auf oder im Gerät und den beidseitigen Anschluss am Ventilator, Schaltschrank oder Reparaturschalter.

Der Bieter erklärt, dass er das nachfolgende Fabrikat / Typ anbietet:

Gewähltes Fabrikat :

'.........'
(vom Bieter einzutragen)

Gewählter / Typ :

'.........'
(vom Bieter einzutragen)

(Es ist nur ein Fabrikat / Typ zu benennen. Es ist zwingend erforderlich, dass die Angaben in den dafür vorgesehenen Zeilen vollständig eingetragen werden. Wenn einzelne Angaben fehlen, bzw. Mehrfachnennungen erfolgen, kann dies zum Ausschluss von der Wertung führen. Der Nachweis der Gleichwertigkeit ist nach Aufforderung durch den AG durch den Bieter zu erbringen.)

Liefern und betriebsfertig montieren.
Menge: 1,000 St

**Ausführungsbeschreibung 2 RLT-Anlage - Veranstaltungs- und Nebenräume - Haus M 6.**
*RLT-Anlage - Veranstaltungs- und Nebenräume - Haus M 6.500 m³/h Untergeschoss*
RLT-Anlage - Veranstaltungs- und Nebenräume - Haus M 6.500 m³/h Untergeschoss

Konstruktiver Aufbau und Gehäuseeigenschaften

Ausführung und Aufbau nach VDI 3803, EN 13053, EN 16798-3, EN 1886, VDI 6022, jeweils gültige EnEV.
Profilierte, geschlossene Rahmenkonstruktion aus verzinktem und pulverbeschichtetem Stahlblech. Paneele aus verzinktem und allseitig kunststoffbeschichtetem (ca. 35 µ) Stahlblech, Korrosionsschutzklasse C4, doppelschalig (Sandwichausführung) mit innenliegender Isolierung, wärmebrückenfrei, innenseitig mit einer hochbeständigen Dichtung und mit wärmebrückenfreien Verschlüssen versehen. Allseitig umlaufendes Paneelrahmenprofil aus Kunststoff. Türen im Filterbereich.

Paneele / Türen
Stärke:  ca.62 mm
Dämmmaterial:  Mineralfaser
Türen mit Griffen und Fangsicherung im Überdruckbereich als Zugang für Service- und Bedienpersonal.

Klassifizierung gemäß DIN EN 1886
Wärmebrückenfaktor (Klasse / Wert nach DIN EN 1886)
Geplant:  TB1 / 0,75

Mechanische Festigkeit des Gehäuses
Gehäusefestigkeit (Klasse / Wert nach DIN EN 1886)
Geplantes Fabrikat:  - 1.000 Pa  D1 (M) / 1,5 mm/m
Geplantes Fabrikat:  + 1.000 Pa  D1 (M) / 1,9 mm/m

Luftdichtheit des Gehäuses
Gehäuseleckage (Klasse / Wert nach DIN EN 1886)
Geplantes Fabrikat: - 400 Pa  L1 (M) / 0,03 l/(sm²)
Geplantes Fabrikat: + 700 Pa  L1 (M) / 0,04 l/(sm²)

Wärmedurchgang
Wärmedurchgang (Klasse / Wert nach DIN EN 1886)
Geplantes Fabrikat: T2 / ca.0,9 W/m²/K

Filter-Bypass-Leckage F9
Prozentuale Leckage (Wert nach DIN EN 1886)
Geplantes Fabrikat: ca.-400 Pa  0,2 %
Geplantes Fabrikat: ca.+400 Pa  0,2 %

Gehäuse-Schalldämmung
Einfügungsdämmmaß: Dp nach DIN EN 1886 wird über das gesamte Gehäuse ermittelt (ca. Werte).

125 250 500 1000 2000 4000 8000 [Hz]
19,7 25,7 25,8 26,7 27,8 31,3 40,5 [dB]

Klassifikationen gemäß DIN EN 1886:2009 durch den TÜV SÜD bestätigt. Herstellerangaben ohne angegebene unabhängige Prüfstelle, mit entsprechenden Nachweis, gelten als nicht gleichwertig.

Grundrahmen
Aufbau des Gerätes auf einem stabilen, selbsttragenden Sockelrahmen aus verzinktem Profilstahl (S250GD+Z275MAC)
Höhe:  min. 210 mm
Auflagebreite:  min. 66 mm

Druckentnahmestellen
Zur Aufnahme der statischen Druckdifferenz über den Ventilator, zur Aufnahme der externen Druckverluste des Kanalsystems und zur Messung der Druckdifferenz über die Luftwege des WRG-Systems. Druckentnahmestellen zur Messung der Wirkdruckdifferenzen an den Einströmdüsen. Druckentnahmestellen zur Messung der statischen Druckdifferenzen der Filter. Dokumentation der Druckentnahmestellen durch Messstellenzeichnung im Lieferumfang.

Inspektionsfenster
Inspektionsfenster für Sichtkontrollen. Dauerhafte Transparenz durch die Verwendung von Polycarbonat für UV-Beständigkeit. UV-Beständigkeit ermöglicht den Einsatz im Außenbereich. Die thermoplastischen Gummidichtungen sorgen für eine perfekte Luft- und Wasserabdichtung.
Zertifiziert nach VDI 6022.

Bedienseite: Zuluft rechts

Kanalanschluss
Flexible, isolierte, wärmebrückenfreie Anschlussstutzen an der Zu- und Abluft.

Filter
Luftfilterung
Entsprechend der Anforderungen der VDI 6022 und der ISO 16890.

Taschenfilter
- Taschenfilter mit Filterzellen als Hochleistungsfilter
- Abscheidegrad nach Güteklasse
- Test Nahrungsmittelverträglichkeit gem. CE 1935/2004
- Geeignet für relative Feuchtigkeit: max. 100 %

Taschenfiltereinheit Abluft
Filterentnahme bedienseitig
Material:  Glasfaser
Baulänge:  ca. 300 mm
Güteklasse:  ISO ePM10 60 %

Filterrahmen
Zur bedienseitigen Filterentnahme mit selbstdichtenden Gummilippen gegen Gehäuse abgedichtet

Filterüberwachung
Elektronische Filterüberwachungen mit Anzeige des Ist- Druckverlustes in Pa auf dem Display des Controllers und Aufschaltung auf Sammelstörung.

Ventilatoren
Ventilator-/Motoreinheiten System
Direkt getriebene einseitig saugende Radialventilatoren mit rückwärtsgekrümmten Hochleistungs-Radiallaufrädern aus Verbundwerkstoff, aufgebaut auf einen  EC-Außenläufermotor mit integrierter Steuerelektronik. Einteiliges Laufrad aus hochfestem, glasfaserverstärktem Verbundwerkstoff. 5 rückwärtsgekrümmte und räumlich verwundene und festigkeitsoptmierte 3D Schaufeln. Schaufeleintritt mit gerundeter Anströmkontur und nach hinten verjüngendem Profil zum Schaufelaustritt. Gewellte Deckscheibe für optimalen Füllgrad. Strömungsoptimierte Einströmdüse aus Verbundwerkstoff mit Druckmessstutzen. Motorlaufrad gemäß DIN ISO 21940 statisch und dynamisch in zwei Ebenen auf Wuchtgüte G 6.3 gewuchtet. EC-Außenläufermotoren erreichen bzw. übertreffen die Wirkungsgradvorgaben gemäß der Effizienzklasse IE5 (IEC TS 60034-30-2:2016), Magnete ohne Verwendung von Seltene Erden, wartungsfreie Kugellager mit Langzeitschmierung, theoretisch nominale Lebensdauer von mindestens 40.000 Betriebsstunden. Sanftanlauf, integrierte Strombegrenzung, automatische Resonanzerkennung (ab einer Aufnameleistung von 2kW), Breitspannungseingang 1~200-277 V, 50/60 bzw. 3~380-480 V, 50/60 Hz. Ventilator an allen üblichen EVU-Netzen mit unveränderter Luftleistung einsetzbar. Integrierte Steuerelektronik, geräuscharme Kommutierungslogik; 100 % drehzahlsteuerbar; Alle Ventilatoren verfügen über eine RS485/MODBUS RTU Schnittstelle, keine geschirmten Leitungen zur Spannungsversorgung notwendig. Alle 1~ Typen verfügen über einen integrierten aktiven PFC (Power Factor Correction) zur Verminderung von störenden Oberschwingungsanteilen. Klemmkasten aus Aluminium/Kunststoff mit einfach zugänglichem Anschlussbereich, umweltbeständigen Kabelverschraubungen. Einströmdüse aus Verbundwerkstoff mit Druckmessstutzen. Einbaulage mit horizontaler Motorwelle und senkrechter Motorwelle mit Rotor unten. Einbaulage vertikal mit Rotor oben auf Anfrage. Ventilator erfüllt die erforderlichen EMV-Richtlinien und Anforderungen bezüglich Netzrückwirkungen (spezifische Angaben siehe jeweiliges Datenblatt). Dokumentation und Kennzeichnung entsprechend den anzuwendenden EU-Richtlinien. Verlässliche Leistungsdaten, Luftleistungsmessungen auf saugseitigem Kammerprüfstand entsprechend ISO 5801 und DIN 24163 gemessen. Geräuschangaben in reflexionsarmem Akustikprüfraum entsprechend DIN EN ISO 3745 ermittelt.

Integrierte Schutzeinrichtungen:
- Fehlermelderelais mit potentialfreien Kontakten (250 V AC/2 A, cos  = 1)
- Blockierschutz
- Phasenausfallerkennung
- Sanftanlauf der Motoren
- Netzunterspannungserkennung
- Übertemperaturschutz der Elektronik und des Motors
- Kurzschlussschutz
Erhöhter Korrosionsschutz durch pulverbeschichtete Laufräder und KTL-Beschichtung der übrigen Bauteile.

Anpassung Ventilatoren
Ventilator-/Motoreinheiten angepasst auf die im Datenblatt genannten Werte. Die volle Luftleistung ist bei angegebenen externen Pressungen in allen Betriebszuständen, bis zum ausgeschriebenen Filterenddruck, zu erbringen. (Nachweis der Auslegungsdaten in Bezug auf Aufstellhöhe und Luftdruck erforderlich) Anzeige des aktuellen SFP-Wertes via HMI am Controller.

Volumenstromregelung
Volumenstromregeleinrichtung zur lastabhängigen Volumenstromregelung bestehend aus einer Druckmesseinrichtung in der Einströmdüse des Ventilatorrades und einer statischen Druckentnahmestelle im Ventilatorsaugraum. Druckaufnahme über im Gerät integrierten Drucktransmitter, Ermittlung des Volumenstromes über Wirkdruckmessung und Auswertung im Controller. Die komplette Einheit ist im Werk über die DDC-Regelung programmiert. Kontinuierliche Messung der Wirkdruckdifferenz über Drucktransmitter. Berechnung des Volumenstromes mittels der Wirkdruckdifferenz und der Kennlinie der Ventilator-Einströmdüse. Getrennte Anzeige des Zu- und Abluftvolumenstromes in m³/h auf dem Display. Getrennte Eingabe der Sollvolumenströme für Zu- und Abluftventilator. Variabler Volumenstrom in Abhängigkeit der Temperatur und der Feuchtelast. Bedarfsgerechte Absenkung des ZU- und AB-Volumenstroms zur Reduzierung des Energieverbrauchs im Teillastbetrieb. Minimalvolumenstrom ZU und AB für Ruhe- und Badebetrieb über getrennte Sollwerte einstellbar.

Klappe
Lamellenklappen mit gegenläufigen Hohlkörperlamellen aus Aluminium-Profilen mit eingelegter Dichtung, Antrieb mittels Getriebemotoreinheiten über reibungsarm gelagerte glasfaserverstärkte Polypropylen-Zahnräder, außerhalb des Luftstroms angebracht. Klappenstellung über Rückführpotentiometer im Betrieb auf dem Display der Steuereinheit eindeutig ablesbar. Rahmen aus verzinktem Stahlblech mit Pulverbeschichtung Klappenantriebsachse und Verbindungsschrauben aus V4A.
Luftdicht nach DIN EN 1751:2014 Klasse 2.

Luftklappensteuersystem
Alle Luftsteuerklappen jeweils mit separaten Stellmotoren zur Feinregulierung der Luftmengen. Die Klappenkonstruktion erlaubt eine vollständige Öffnung der Luftwege für geringste Strömungsverluste und optimale Beaufschlagung der nachfolgenden Bauteile.

Kommunikationsfähiger Klappenantrieb, überlastsicher und wartungsfrei. Ausführung als Steckmotor zur Direktmontage auf Klappenachse. Kommunikation via, Modbus RTU

Terminierung zuschaltbar. Stromabsenkung in Ruhestellung. Konstante, lastunabhängige Laufzeit. Mechanische Drehwinkelbegrenzer und Stellungsanzeige.

Drehmoment ausgelegt auf Klappengröße
Anschluss:  6 x 0,75 mm²
Drehsinn:  wählbar mit Schalter
Drehwinkel:  max. 95 Grad
Handverstellung:  Drucktaste, rückstellend,
  wahlweise arretierbar
Stellungsanzeige:  mechanisch aufsteckbar
Laufzeit:  max. 150 s, einstellbar
Schutzklasse:  III Schutzkleinspannung
Schutzart:  IP54
EMV:  CE gemäß 2014/30/EU

Heizregister
PWW Heizregister ausziehbar, aus Cu-Rohren mit aufgepressten Aluminiumlamellen. Lamellenabstand 2,1 mm entsprechend den Anforderungen der VDI 6022.

Frostschutz
Frostschutzthermostat am Pumpen-Warm-Wasser-Heizregister (PWW), einschließlich Regelanteil.

Pumpenansteuerung
PWW-Umwälzpumpenansteuerung mit Leistungsteil (Sicherung, Schütz, Anschlussklemme) für Wechselstrompumpe 1/N/PE 230 V 50 Hz und Anzeige auf dem Display des Controllers.

Wärmerückgewinnung
Gegenstromplattenwärmeübertrager aus mikrobiologisch nicht verstoffwechselbarem Polypropylen, Gegenstromanteil min. 80 %. Der Gegenstromplattenwärmeübertrager ist auf die Anforderungen der Gebäudeklimatisierung, unter Berücksichtigung der Luftmenge in allen Betriebspunkten, der Rückwärmzahl, der Strömungsverluste und der Abführung des Kondensates, optimiert ausgeführt. Durch die integrierte Konstruktion ist der Gegenstromplattenwärmeübertrager über die gesamte Gerätetiefe voll wirksam. Optimaler Wirkungsgrad über den gesamten Außentemperaturbereich. Säure- und laugenfest, hochgradig korrosions- und alterungsbeständig. Vollständig reinigbar konform VDI 6022 und VDI 3803 Blatt 1. Zu Reinigungszwecken ist jeder Sektor sowohl stirnseitig, als auch von oben zugänglich und mit Waschabläufen ausgestattet.
Bodenblech im Rekuperatorteil als Kondensatwanne mit Ablauf und Wasservorlage ausgebildet. Das Baumaterial Polypropylen erfüllt die Baustoffklasse B2 nach DIN 4102-1:1998. Geprüft durch das Materialprüfungsamt (MPA).
Das Baumaterial Polypropylen zeichnet sich durch eine geringe CO2-Bilanz bei Herstellung des Grundmaterials aus. CO2 Faktor:  < 2 tCO2-äquivalt je Tonne Grundmaterial.
Minimaler Lamellenabstand 5,2 mm
Der Gegenstromplattenwärmeübertrager erfüllt die Anforderungen der VDI 3803 Blatt 1:2010-02 in Bezug auf vollständige Reinigbarkeit.

Rekuperatorsektion in Höhe geteilt
Rekuperatorteil horizontal teilbar.

Wärmeübertragerumgehung
Bypass-Klappen für Rekuperatorumgehung und/oder Abtaufunktion. WRG-Umgehung über volle Gerätetiefe wirksam. Dadurch geringe Druckverluste während der Nutzung.

Abtauregelung
Der Vereisungsschutz erfolgt mittels einer bedarfsgerechten, energiesparenden Abtauschaltung über den Abluft-Fortluft-Bypass durch gezielte, sektionale Enteisung des Fortluftbereichs mit Abluft. Zur Parametrierung der Abtauregelung liegen die Abluft-, Außenluft- und Fortluftkonditionen zugrunde. Die Abtauregelung muss eine vollständige Enteisung im Bedarfsfall gewährleisten. Während des Betriebes bleibt ein Teil der Wärmerückgewinnung mit einem Wirkungsgrad von bis zu 50 % aufrechterhalten.

Adiabate Verdunstungskühlung
Indirekte Kühlung der Außenluft durch Befeuchtung und dadurch Abkühlung der Abluft längs des gesamten Luftwegs durch den rekuperativen Wärmeübertrager. Kein Feuchteübertrag von der Abluft auf die Zuluft durch vollständige Trennung der Luftwege.
Kühlsystem bestehend aus:
- Sprühverteiler für Nachspeisewasser mit Düsen zum Anschluss an eine Umkehrosmoseanlage
- Umlaufwassersystem mit leicht zu reinigender Wanne aus Polypropylen, vertikaler mehrstufiger Kreiselpumpe und Sprühverteiler mit Düsen
- Wasserstandsregelung mit Überwachung des minimalen und maximalen Füllstandes
- Entleerungsventil
Kühlsystem komplett betriebsbereit im Gerät montiert und verdrahtet, inkl. Ansteuerung durch den Controller.

Umkehrosmoseanlage
Kompakt-Umkehrosmoseanlage lose zur Montage am Gerät durch die Installationsfirma. Max. Gesamtwasserhärte des Frischwassers = 15°dH. Abdeckung der Umkehr-Osmoseanlage. Montage durch AN, Anschluss Trinkwasser bauseits.

Wasserqualität
Wasserqualität entsprechend der VDI 3803 Tabelle A5 mit einer Keimzahl < 100 KBE/ml. Unaufbereitetes Stadtwasser im Härtebereichen WEICH und MITTEL ohne zusätzliche Wasseraufbereitung. In dem Härtebereich HART ist eine Wasserenthärtung sowie ein zusätzlicher Verschnitt auf 5°dH vorzusehen.

Antistagnation
Periodische Spülung der Frischwasserzuleitung zur Vermeidung erhöhter Schadstoffkonzentrationen aufgrund Stagnation. Intervalle der Spülung einstellbar über Controller. Durchflussmenge als Volumen bzw. als Zeitdauer einstellbar am Controller in Abhängigkeit der Rohrleitungslänge ab Frischwasserventil zu dem entsprechenden Abzweig.

Regelung
Normen und Richtlinien
Alle Elektrokomponenten erfüllen die geltenden Normen und Richtlinien.

Schalt- und Regeleinrichtung
Fertig verdrahteter Schaltschrank mit Verkabelung aller im Gerät eingebauten Steuer-, Regel- und Antriebskomponenten.
Klemmen für die Hauptstromeinspeisung, Motor und Steuerleitungen, Haupt-/Reparaturschalter für die Abschaltung der Gerätezuleitung, Sicherungen und alle notwendigen Komponenten zur Motoransteuerung, wie Schütze, Schutzschalter usw. Klemmleiste zur Aufnahme der externen Mess- und Steuersignale. Alle potentialfreien Kontakte geeignet für 230 V / 2 A. Schaltschrank am Gerät montiert, für den Transport demontiert.

Elektronische Regeleinrichtung
Frei programmierbare Steuer-/ Regeleinrichtung inkl. objektorientiertem Programmieren mit Graphic Editor
und Erweiterungsmöglichkeit über Peripheriebus mit örtlichen oder Remote-I/O Erweiterungsmodulen.

Überspannungsschutz
Überspannungsschutz Typ 2/Klasse II in der Haupteinspeisung für 3-phasige Stromversorgungsnetze mit separatem N und PE (5-Leitersystem: L1, L2, L3, N, PE), mit Fernmeldekontakt, gem. Norm IEC 61643-11.

Modulare und kommunikative Automationsstation
- Betriebsspannung: AC/DC 24 V
- Spannungsversorgung: AC/DC 24 V
- Modularer Regler um zusätzliche Ein-/Ausgangsmodule mit universell nutzbaren Kontakten erweiterbar
- Kommunikation zu Erweiterungsmodulen erfolgt durch Zusammenstecken in beliebiger Reihenfolge
- Adressierung per DIL-Schalter
- Absetzbare Module als Insellösung möglich
- Integrierte Kommunikationsstellen sind:
Ethernet für Modbus TCP/IP, BACnet IP (B-ASC Profil)
2x Seriell RS-485 für BACnet MS/TP, Modbus RTU,
Zusätzlich erweiterbar um Schnittstellen für BACnet IP (B-BC), BACnet MS/TP, Modbus,
- Integrierter SD-Card Slot für Firmwareupdates, Inbetriebnahme und Datensicherung
- 6 universelle Eingänge
- 16 universelle Ein-/Ausgänge
- 8 digitale Eingänge
- 12 digitale Ausgänge

Bedieneinheit in der Schaltschranktür
Bedien- und Meldeeinheit zur Visualisierung aller notwendigen Prozessdaten.

Hardware Bedieneinheit
Zur grafischen Anzeige und Bedienung des Systems.
7" Touchpanel.
- Einbau in die Schaltschranktür
- Spannungsversorgung DC 24V
- USB Anschluss
- RJ45 Schnittstelle zur Anbindung an den Regler (Kabel separat erhältlich)
- LED Hintergrundbeleuchtung
- LCD TFT
- Auflösung ca.1.024 × 600 Pixel
- Format 16:9
- Umgebungsbedingungen im Betrieb:
- Temperatur: -10 bis +50°C
- Feuchtigkeit: 10 bis 90 % r.F.
- Druck: min. 700 hPa
(entspricht 3.000 m über Meeresspiegel)
- EU Conformity (CE) A6V11424415
- UL 508

Software
Steuer- und Regelfunktionen
- Temperaturregelung Luft: Ablufttemperaturregelung mit Zuluft Min- und Max-Begrenzung. Sollwertvorgabe für Ablufttemperatur am Controller einstellbar.
- Sensorenüberwachung: Kurzschluss- bzw. Leitungsbruchüberwachung mit Aufschaltung auf Sammelstörmeldungen.
- Störmeldungen: Aufgeteilt in A-Alarm und B-Alarm, angezeigt im Klartext auf dem Display und/oder Signal. Zur Fernanzeige Sammelstörmeldung potentialfrei auf Klemmleiste geführt.
- Handbedienebene: Vier einstellbare Betriebszustände für Probelauf, Inbetriebnahme, Wartungsarbeiten und Notbetrieb.

Differenzdrucktransmitter
Aufnahme der Wirkdruckdifferenz für Zuluft- und Abluft-Ventilator, Aufnahme der Druckdifferenz für Abluft-, Zuluft- und Außenluft-Filter.
Aufschaltung und Auswertung der analogen Signale im Controller. Paralleldruckentnahmestellen am Gerät mit Anschlussmöglichkeiten für ein U-Rohrmanometer, zur Überprüfung der Druckdifferenzen bei Inbetriebnahme und Wartungsarbeiten.
Druckentnahmestellen zur Bestimmung der externen Druckverluste an den Kanalanschlüssen sowie der Druckdifferenzen über WRG.

Temperaturregelung
Zuluftkonstanttemperatur - Regelung
Zulufttemperaturfühler lose zur externen Montage durch die Installationsfirma im Zuluftkanal 1 - 2 m hinter dem Gerät mitgeliefert. Sollwertvorgabe für Zulufttemperatur über Sollwertsteller.

Kanaldruckregelung
Regelung für konstanten Druck im Zuluft- und Abluftkanal mit Ansteuerung der jeweiligen Ventilatoreinheiten. Die Drucksensoren mit Wirkbereich ca.0 - 500 Pa werden lose zur externen Montage durch die Installationsfirma im Zuluft- und Abluftkanal mitgeliefert.

Volumenstromregeleinrichtung Außenluft
Außenluftvolumenstromregelung über den Außenluftfilter mittels einer Druckmesseinrichtung und Auswertung im Controller. Messung einer Druckdifferenz über Drucktransmitter. Berechnung des Volumenstromes in Abhängigkeit der Druckdifferenz und Kennlinie des Außenluftfilters. Automatische Kalibrierung der Volumenstromregeleinrichtung bei Inbetriebnahme sowie im Betrieb.

Schnittstelle
Bedienbarkeit des Gerätes über browserfähige Endgeräte im gleichen Netzwerk über Ethernet. Die Ethernet-Verbindung erfolgt bauseitig mit einem Netzwerk-Kabel. Die Daten der Anlage werden vor Ort in der DDC-Unterstation gespeichert.

BACnet mit angepasstem Funktionsumfang zur Visualisierung auf der GLT-Seite. Kommunikation via Ethernet-Schnittstelle (TCP/IP). Aufbereitung und Bereitstellung der Datenpunktliste zur Kommunikation mit der GLT über das Koppelmodul.
Erstellung einer Datenpunktliste pro Anlage.

Ab Werk vorbereitete Eingangsfunktionen:
- Verriegelung der Anlage
Verriegelung Anlage über potentialfreien Kontakt von extern als Eingang auf Klemmen verdrahtet. Verriegelung der Anlage mit Klartextmeldung am HMI (Potentialfreier Kontakt als Öffner).

- Verriegelung der Anlage durch BMZ mit Reset
Überwachung von externer Brandmeldezentrale mit Klartextmeldung am HMI, Sammelstörmeldung mit Abschaltung der Lüftungsanlage. (Potentialfreier Kontakt als Öffner).

- Rauchmelder mit Reset 230V
Überwachung durch externen bauseitig gelieferten Rauchmelder (230V AC). Versorgungsspannung auf Klemmen.
Die Lüftungsanlage wird abgeschaltet, eine Klartextmeldung auf dem Display angezeigt und die Sammelstörmeldung aktiviert.
Wiederanlauf der Anlage quittierpflichtig.
Anzahl: 2 Stück

Ab Werk vorbereitete Ausgangsfunktionen:
- Anlage Betrieb
- A/B-Alarm

Transporthilfsmittel
Hebelaschen zum Transport

**01.01.3 RLT-Anlage - Veranstaltungs- und Nebenräume - Haus M 6.500 m³/h Untergeschoss**
Leistung wie zuletzt in vollem Wortlaut beschrieben, jedoch
RLT-Anlage - RLT-Anlage - Veranstaltungs- und Nebenräume - Haus M 6.500 m³/h Untergeschoss

Allgemeine Gerätedaten
Bedienseite (Pos. der Zuluft) Rechts
Gehäuse  Nicht wetterfest
Abmessungen (L x B x H) ca.5682 x 1082 x 2442 mm
Gesamtgewicht  ca. 1.806 kg
Lüftungsanlage Typ  Nichtwohnraumlüftungsanlage

Zwei-Richtung-Lüftungsanlagen
Ökodesign Richtlinie
ErP 1253/2014 Stufe  Stufe 2 2018
Klassifizierung nach EN 13053:2019
Energetischer Wirkungsgrad ca. 75,9 %
Wärmerückgewinnungsklasse H1
Geschwindigkeitsklasse:  V2 EN 13053

Zuluftventilator
Klasse der Leistungsaufnahme Klassifizierung nach EN 16798
Spez. Ventilatorleistung gesamt (EN 16798)
Zuluftventilator - Klasse der Leistungsaufnahme P1

Gesamtabscheidegrad AUL-ZUL-Filterung
ISO ePM1 / ePM2,5 / ePM10 68 / 79 / 96 %

Gehäuse
Paneelausführung
Paneelstärke  ca. 62 mm
Material Paneelaußenblech Beschichtet
Stärke Paneelaußenblech ca.0,8 mm
Material Paneelinnenblech Beschichtet
Stärke Paneelinnenblech  ca.0,8 mm
Paneelisolierung  Steinwolle
Gehäuseeigenschaften nach EN 1886
Mechanische Festigkeit  D1 (M)
Luftdichtheit:  -400 Pa/+700 Pa
  L1 (M) / L1 (M)
Luftdichtheit  -400 Pa/+700 Pa
  L2 (R) / L2 (R)
Thermische Isolierung  T2
Wärmebrückenfaktor  TB1
Filterbypassleckage  F9 (M) (ca.Werte)

Gehäuse-Schalldämmung
63 125 250 500 1000 2000 4000 8000 HZ
4 17 21 28 28 29 32 40 dB

Berechnungsdaten Allgemein
Höhe über NN  100 m
Luftdruck  100.130 Pa

Betriebspunkte
Winter Hauptauslegungspunkt "Winter"

Luftgeschwindigkeit Zuluft ca. 1,801 m/s
Luftgeschwindigkeit Abluft ca. 1,801 m/s
Entfeuchtungsleistung  ca. 34,33 kg/h ABL - ZUL
Kühlleistung sensibel  ca. 0,00 kW ABL-ZUL
Kühlleistung latent  ca. 24,24 kW ABL-ZUL
Kühlleistung sensibel  ca. 0,00 kW AUL-ZUL
Kühlleistung latent  ca. 0,00 kW AUL-ZUL
Externer Druckverlust  ca. 400 Pa AUL-ZUL
Externer Druckverlust  ca. 400 Pa ABL-FOL

63 125 250 500 1000 2000 4000 8000 Hz

Schall zur Zuluft
65 64 65 65 60 59 60 48 dB
39 48 56 62 60 60 61 47 dB (A)

Schall zur Außenluft
61 63 76 68 65 63 67 66 dB
35 47 67 65 65 64 68 65 dB (A)

Schall zur Abluft
59 59 67 63 49 45 52 42 dB
33 43 58 60 49 47 53 41 dB (A)

Schall zur Fortluft
66 66 79 76 80 80 80 80 dB
40 50 70 73 80 81 81 79 dB (A)

Schall zur Umgebung
63 51 60 50 53 51 49 42 dB
37 34 52 47 53 52 50 41 dB (A)

Schalldruckpegel in 1m vom Gerät
29 26 41 37 44 44 41 30 dB (A)

Sommer
Luftgeschwindigkeit Zuluft  ca. 1,763 m/s
Luftgeschwindigkeit Abluft  ca. 1,763 m/s
Entfeuchtungsleistung  ca. 0,00 kg/h ABL - ZUL
Kühlleistung sensibel  ca. 10,91 kW ABL-ZUL
Kühlleistung latent  ca. 0,00 kW ABL-ZUL
Kühlleistung sensibel  ca. 22,62 kW AUL-ZUL
Kühlleistung latent  ca. 0,00 kW AUL-ZUL
Externer Druckverlust  ca. 400 Pa AUL-ZUL
Externer Druckverlust  ca. 400 Pa ABL-FOL

63 125 250 500 1000 2000 4000 8000 Hz

Schall zur Zuluft
69  65 68 68 62 61 63 53 dB
43  49 60 65 62 63 64 52 dB (A)

Schall zur Außenluft
66 64 78 72 68 65 70 71 dB
40 48 70 69 68 66 71 70 dB (A)

Schall zur Abluft
60 60 69 66 51 47 54 45 dB
34 44 60 63 51 48 55 44 dB (A)

Schall zur Fortluft
67 67 81 78 82 81 82 83 dB
40 50 73 75 82 83 83 82 dB (A)

Schall zur Umgebung
69 53 62 52 55 54 53 45 dB
43 37 54 49 55 55 54 44 dB (A)

Schalldruckpegel in 1m vom Gerät
32 27 44 39 46 46 44 34 dB (A)

Außenluft - Filter
Allgemein
Typ  Taschenfilter
Länge  ca. 300 mm
Filterentnahme  Bedienseitig
Material  Glasfaser

Filterqualität
Filterklasse nach ISO 16890 ISO ePM10 60%
Filterqualität nach EN 779 M5
Energieeffizienzklasse  C
Fraktionsabscheidegrad :  ISO ePM1 / ePM2,5 / ePM10

Abmessungen
Länge  ca. 300 mm
Anströmfläche  ca. 0,78 m2
Filter cell 287x892  1 Stück
Filter cell 592x892  1 Stück

Betriebspunkte Winter
Max. Druckverlust  ca. 200 Pa
Anfangsdruckverlust  ca. 45 Pa
Auslegungsdruckverlust  ca. 123 Pa

Sommer
Max. Druckverlust  ca. 200 Pa
Anfangsdruckverlust  ca. 53 Pa
Auslegungsdruckverlust  ca. 127 Pa

Außenluft - Ventilator
Auslegung  Ausgelegt für feuchte
  Luftkonditionen
Motortyp  eC-Motor
Reparatur-/Notschalter  verbaut am Gerät
Artikelnummer  PM718066
Antriebsart  Drehzahlregelung
Ventilatorgröße  ca. 355 mm

Nenndaten
Motor power nominal  ca. 2,75 kW
Netzanschluss  3/N/PE 400V 50Hz
Motor-Nennstrom  ca. 4,3 A
Motor max. Strom  ca. 4,3 A
K-Faktor (RLT)  ca. 0,10
K-Faktor  ca. 145,00
maximale Drehzahl  3.800 U/min

Betriebspunkte Winter
Luftvolumenstrom  ca. 5.827 m³/h
Realer Luftvolumenstrom  ca. 5.348 m³/h
Luftdichte  ca. 1,314 kg/m³
Drehzahl  ca. 3.275 U/min
Einbaudruckverlust  ca. 11 Pa
Systemdruckverlust  ca. 53 Pa
Gesamter statischer Druck ca. 871 Pa
Totaldruck Ventilator (ptot) ca. 979 Pa
Systemwirkungsgrad gesamt ca. 72,5 %
Statischer Systemwirkungsgrad ca. 64,5 %
Motorabwärme  ca. 0,2 K
Spezifische Ventilatorleistung ca. 1,09 kW/(m³/s)
SFP-Kategorie (EN 13779) ca. 1
SFP-Kategorie (EN 16798) ca. 3
Stromaufnahme (Referenz) ca. 3,05 kW
Aufgenommene Motorleistung ca. 2,01 kW

Aufgenommene Motorleistung bei sauberen Filtern
63 125 250 500 1000 2000 4000 8000 Hz
Schall saugseitig
63 65 78 71 72 71 77 76 dB
Schall druckseitig
67 67 77 75 80 80 80 78 dB

Sommer
Luftvolumenstrom  ca. 5.704 m³/h
Realer Luftvolumenstrom  ca. 6.124 m³/h
Luftdichte  ca. 1,135 kg/m³
Drehzahl  ca. 3.641 U/min
Einbaudruckverlust  ca. 12 Pa
Systemdruckverlust  ca. 51 Pa
Gesamter statischer Druck ca. 874 Pa
Totaldruck Ventilator (ptot) ca. 997 Pa
Systemwirkungsgrad gesamt ca. 72,6 %
Statischer Systemwirkungsgrad ca. 63,7 %
Motorabwärme  ca. 0,4 K
Spezifische Ventilatorleistung ca. 1,33 kW/(m³/s)
SFP-Kategorie (EN 13779) ca. 2
SFP-Kategorie (EN 16798) ca. 3
Stromaufnahme (Referenz) ca. 3,00 kW
Aufgenommene Motorleistung ca. 2,34 kW

Aufgenommene Motorleistung bei sauberen Filtern
63 125 250 500 1000 2000 4000 8000 Hz
Schall saugseitig
68 66 80 75 75 73 80 81 dB
Schall druckseitig
71 68 80 78 82 82 83 83 dB

Gegenstrom-Plattenwärmeübertrager
Plattenstärke  ca.5,2 mm
Material  Polypropylen
EATR / OACF  ca. 0% / 1
Adiabatikpumpe  1
Anzahl Pumpen  1 Stück
Nennstrom Pumpe  ca.1,3 A
Adiabatikpumpe  2
Installation Osmose  am Gerät
Frischwasseranschluss  G1/2" IG
Frischwasservolumenstrom min. 0,05 m³/h
Fließdruck  ca.1 - 6 kPa
Temperatur  4 - 35 °C
Max. Wasserhärte  ca.15 °dH
Wärmerückgewinnungsgrad 78,0 % gem EN 308

Betriebspunkt Winter
Temperaturwirkungsgrad  ca.84,5 %
Luftvolumenstrom  ca.5.827 m³/h
Realer Luftvolumenstrom  ca.5.352 m³/h
Lufteintrittstemperatur  ca.-7,8 °C
Relative Feuchte  ca.88 %
Absoluter Wassergehalt  ca.1,74 g/kg
Luftvolumenstrom  ca.5.827 m³/h
Leistung  ca.49,55 kW
Druckverlust  ca.105 Pa
Luftvolumenstrom  ca.5.827 m³/h
Realer Luftvolumenstrom  ca.5.860 m³/h
Luftaustrittstemperatur  ca.17,4 °C
Relative Feuchte  ca.14 %
Absoluter Wassergehalt  ca.1,74 g/kg
Luftvolumenstrom  ca.5.827 m³/h
Realer Luftvolumenstrom  ca.6.000 m³/h
Lufteintrittstemperatur  ca.22,0 °C
Relative Feuchte  ca.40 %
Absoluter Wassergehalt  ca.6,63 g/kg
Luftvolumenstrom  ca.5.827 m³/h
Leistung  ca.49,55 kW
Druckverlust  ca.125 Pa
Luftvolumenstrom  ca.5.827 m³/h
Realer Luftvolumenstrom  ca.5.580 m³/h
Luftaustrittstemperatur  ca.2,3 °C
Relative Feuchte  100 %
Absoluter Wassergehalt  ca.4,50 g/kg

Zubehör:
Abdeckung für Osmoseanlage 1
Ablauf  2

Zuluft - Filter
Typ  Kompaktfilter
Länge  ca. 97 mm
Filterentnahme  Bedienseitig
Material  Glasfaser

Filterqualität
Filterklasse nach ISO 16890 ISO ePM1 55%
Filterqualität nach EN 779 F7
Energieeffizienzklasse  E
Fraktionsabscheidegrad:  ISO ePM1 / ePM2,5 / ePM10

Abmessungen
Länge  ca. 97 mm
Anströmfläche  ca. 0,78 m2
Filter cell 287x892  1 Stck
Filter cell 592x892  1 Stck
Betriebspunkte

Betriebspunkt Winter
Max. Druckverlust  ca.200 Pa
Anfangsdruckverlust  ca.78 Pa
Auslegungsdruckverlust  ca. 139 Pa

Betriebspunkt Sommer
Max. Druckverlust  ca.200 Pa
Anfangsdruckverlust  ca.79 Pa
Auslegungsdruckverlust  ca.140 Pa

Zuluft - Heizregister
Art der Flüssigkeit  Wasser
Frostschutzthermostat  Ja
Ventilansteuerung  0 - 10 V
Regelventil mitgeliefert  Ja

Regelventil
Hydraulische Ventileinbindung Beimischschaltung
Ergebnisse
Anschlussdimension  1 1/4 "
Rohrmaterial  CU
Lamellenmaterial  AL
Lamellenabstand  ca. 2,1 mm
Volumen  ca. 6,13 l

Betriebspunkt Winter
Vorlauftemperatur  ca. 40,0 °C
Rücklauftemperatur  ca. 30,0 °C
Heizleistung gesamt  ca. 13,14 kW
Luftvolumenstrom  ca. 5.827 m³/h
Luftgeschwindigkeit  ca. 2,3 m/s
Druckverlust  ca. 29 Pa
Lufteintrittstemperatur  ca. 17,4 °C
Luftaustrittstemperatur  ca. 24,1 °C
Wassermenge  ca. 1,39 m³/h
Vorlauftemperatur  ca. 36,7 °C
Rücklauftemperatur  ca. 28,5 °C
Druckverlust  ca. 3,80 kPa
Strömungsgeschwindigkeit ca. 0,5 m/s
KVS-Wert  ca. 7,12
Flüssigkeitsmenge über Ventil ca. 1,39 m³/h
Flüssigkeitsmenge  ca.0,99 m³/h Vor-/Rücklauf

Betriebspunkt Sommer
Luftvolumenstrom  ca. 5.704 m³/h
Luftgeschwindigkeit  ca. 2,3 m/s
Druckverlust  ca. 29 Pa

Zuluft - Kanalanschluss
Öffnung  Stirnseite
Anschlussart  Flexibel
Luftkanalanschlussflansch ca. 30 mm

Betriebspunkte Winter
Externer Druckverlust  ca. 270 Pa
Luftvolumenstrom  ca. 5.827m³/h
Realer Luftvolumenstrom  ca. 5.995 m³/h
Luftgeschwindigkeit  ca. 2,2 m/s
Lufttemperatur  ca. 24,1 °C
rel. Luftfeuchte  ca. 9 %
Air absolute humidity  ca. 1,74 g/kg

Betriebspunkte Sommer
Externer Druckverlust  ca. 270 Pa
Luftvolumenstrom  ca. 5.704 m³/h
Realer Luftvolumenstrom  ca. 5.891 m³/h
Luftgeschwindigkeit  ca. 2,1 m/s
Lufttemperatur  ca. 20,4 °C
rel. Luftfeuchte  ca. 79 %
Air absolute humidity  ca. 12,03 g/kg

Abluftseite
Abluft - Kanalanschluss
Öffnung  Stirnseite
Anschlussart  Flexibel
Luftkanalanschlussflansch ca. 30 mm

Betriebspunkte Winter
Externer Druckverlust  ca. 270 Pa
Luftvolumenstrom  ca. 5.827 m³/h
Realer Luftvolumenstrom  ca. 6.000 m³/h
Luftgeschwindigkeit  ca. 1,8 m/s
Lufttemperatur  ca. 22,0 °C
rel. Luftfeuchte  ca. 40 %
Air absolute humidity  ca. 6,63 g/kg

Betriebspunkte Summer
Externer Druckverlust  ca. 270 Pa
Luftvolumenstrom  ca. 5.704 m³/h
Realer Luftvolumenstrom  ca. 6.000 m³/h
Luftgeschwindigkeit  ca. 1,8 m/s
Lufttemperatur  ca. 26,0 °C
rel. Luftfeuchte  ca. 55 %
Air absolute humidity  ca. 11,69 g/kg

Abluft - Filter

Typ  Taschenfilter
Länge  ca. 300 mm
Filterentnahme  Bedienseitig
Material  Glasfaser

Filterqualität
Filterklasse nach ISO 16890 ISO ePM10 60%
Filterqualität nach EN 779 M5
Energieeffizienzklasse  C
Fraktionsabscheidegrad  ISO ePM1 / ePM2,5 / ePM10

Abmessungen
Länge  ca.300 mm
Anströmfläche  ca.0,78 m2
Filter cell 287x892  1 Stück
Filter cell 592x892  1 Stück

Betriebspunkte Winter
Max. Druckverlust  ca. 200 Pa
Anfangsdruckverlust  ca. 52 Pa
Auslegungsdruckverlust  ca. 126 Pa

Betriebspunkte Summer
Max. Druckverlust  ca. 200 Pa
Anfangsdruckverlust  ca. 52 Pa
Auslegungsdruckverlust  ca. 126 Pa

Gegenstrom-Plattenwärmeübertrager
Daten - siehe Zuluftseite

Fortluft - Ventilator
Auslegung  Ausgelegt für feuchte
  Luftkonditionen
Motortyp  eC-Motor
Reparatur-/Notschalter  Keine
Antriebsart  Drehzahlregelung
Ventilatorgröße  ca. 355 mm
Nenndaten
Motor power nominal  ca. 2,75 kW
Netzanschluss  3/N/PE 400V 50Hz
Motor-Nennstrom  ca. 4,3 A
Motor max. Strom  ca. 4,3 A
K-Faktor (RLT)  ca. 0,10
K-Faktor  ca. 145,00
maximale Drehzahl  3.800 U/min

Betriebspunkte Winter
Luftvolumenstrom  ca. 5.827 m³/h
Realer Luftvolumenstrom  ca. 5.580 m³/h
Luftdichte  ca. 1,263 kg/m³
Drehzahl  ca. 3.248 U/min
Einbaudruckverlust  ca. 11 Pa
Systemdruckverlust  ca. 53 Pa
Gesamter statischer Druck ca. 734 Pa
Totaldruck Ventilator (ptot) ca. 847 Pa
Systemwirkungsgrad gesamt ca. 70,0 %
Statischer Systemwirkungsgrad ca. 60,7 %
Motorabwärme  ca. 0,2 K
Spezifische Ventilatorleistung ca. 1,08 kW/(m³/s)
SFP-Kategorie (EN 13779) 3
SFP-Kategorie (EN 16798) 3
Stromaufnahme (Referenz) ca. 2,60 kW
Aufgenommene Motorleistung ca. 1,88 kW
Aufgenommene Motorleistung bei sauberen Filtern

63 125 250 500 1000 2000 4000 8000 Hz
Schallsaugseitig
62 63 78 73 72 70 77 77 dB
Schalldruckseitig
66 66 79 76 80 80 80 80 dB

Betriebspunkt Sommer
Luftvolumenstrom  ca. 5.704 m³/h
Realer Luftvolumenstrom  ca. 6.092 m³/h
Luftdichte  ca. 1,145 kg/m³
Drehzahl  ca. 3.480 U/min
Einbaudruckverlust  ca. 12 Pa
Systemdruckverlust  ca. 51 Pa
Gesamter statischer Druck ca. 721 Pa
Totaldruck Ventilator (ptot) ca. 843 Pa
Systemwirkungsgrad gesamt ca. 69,1 %
Statischer Systemwirkungsgrad ca. 59,1 %
Motorabwärme  ca. 0,4 K
Spezifische Ventilatorleistung ca. 1,21 kW/(m³/s)
SFP-Kategorie (EN 13779) 3
SFP-Kategorie (EN 16798) 3
Stromaufnahme (Referenz) ca. 2,51 kW
Aufgenommene Motorleistung ca. 2,07 kW

Aufgenommene Motorleistung bei sauberen Filtern
63 125 250 500 1000 2000 4000 8000 Hz
Schallsaugseitig
63 64 80 76 74 72 79 80 dB
Schalldruckseitig
67 67 81 78 82 81 82 83 dB

Fortluft - Klappe
Rahmenmaterial  Beschichtet
Klappenlamellen  Gegenläufig
Lamellenmaterial  Aluminium
Dichtheitsklasse  2

Betriebspunkt Winter
Druckverlust  ca. 7 Pa

Betriebspunkt Sommer
Druckverlust  ca. 7 Pa

Fortluft - Kanalanschluss
Allgemein
Öffnung  Stirnseite
Anschlussart  Flexibel, isoliert
Luftkanalanschlussflansch ca. 30 mm

Betriebspunkt Winter
Externer Druckverlust  ca. 130 Pa
Luftvolumenstrom  ca. 5.827 m³/h
Realer Luftvolumenstrom  ca. 5.584 m³/h
Luftgeschwindigkeit  ca. 1,8 m/s
Lufttemperatur  ca. 2,5 °C
rel. Luftfeuchte  ca. 99 %
Air absolute humidity  ca. 4,50 g/kg

Betriebspunkt Sommer
Externer Druckverlust  ca. 130 Pa
Luftvolumenstrom  ca. 5.704 m³/h
Realer Luftvolumenstrom  ca. 6.100 m³/h
Luftgeschwindigkeit  ca. 1,8 m/s
Lufttemperatur  ca. 29,2 °C
rel. Luftfeuchte  ca. 60 %
Air absolute humidity  ca. 15,38 g/kg

Schaltschrank
Schaltschrankausführung  Rechts
Kabelausgang am Gerät  Zuluft-/Abluftseite
Türanschlag  Rechts
Kabeleingang  am Schaltschrank unten
Steckdose  Typ F
HMI Touchpanel  7"
Temperaturregelung  ZUL-Konstant-
  Temperaturregelung
Kanaldruckregelung (0-500 Pa) Zu- und Abluft
Abmessungen  ca. 1280 x 640 x 210 mm
Nennstrom  ca. 5,0 A

Zubehör
PWW-Pumpensteuerung230V ohne Bimetallrelais  1
Ausgang - A-/B-Alarm  1
Ausgang - Anlage Betrieb  1
Drucksensor Ventilatoren 0 - 2.500 Pa  1
Eingang - Verriegelung der Anlage  1
Temperatur-/Feuchtesensor Abluft, im Gerät montiert 1
Temperatursensor Zuluft, im Gerät montiert  1
Temperatursensor Außenluft, im Gerät montiert  1
Temperatursensor Fortluft, im Gerät montiert  1
Temperatursensor Zuluft, lose mitgeliefert  1
Kanaldruckregelung Kanaldrucksensor 0-500 Pa  2
Schnittstelle BACnet via Ethernet  1
Schnittstelle Datenpunktliste  1
Eingang - Verriegelung der Anlage durch BMZ mit Reset 1
Eingang - Rauchmelder mit Reset 230V  1
Eingang - Rauchmelder mit Reset 230V  1
Überspannungsschutz Haupteinspeisung  1
PressureSensorFilter2 0 - 500 Pa  2
Ausgang - Brandschutz  1

Netzanschluss Gerät
Absicherung  min.3 x 20 A
Netzanschluss  3/N/PE 400V 50Hz
Gesamtstromaufnahme  ca. 9,9 A
Anschlussleistung  ca. 6,8 kVA

Ökodesign (EU) Nr. 1253/2014
Typ  Nichtwohnraumlüftungsanlage (NWLA)  Zwei-Richtung-
  Lüftungsanlagen (ZLA)
Antriebsart:  Filterdrucküberwachung
Drehzahlregelung  Ja
Äußere Leckluftquote:  (+400 Pa / - 400 Pa)
  ca.1,55 ca.1,25
Innere Leckluftquote  ca.0,40
Wärmerückgewinnungsgrad  ca.78,0 %
Mindestrückwärmzahl / Effizienzbonus ca.73,0 %
  0,15 kW/(m³/s)

Innerer Druckabfall von Lüftungsbauteilen
ZUL / ABL  ca.246Pa / ca.219Pa
SFP intern / SFP intern limit  ca.0,69 / 1,01 kW / (m³/s)

Qualitätsmanagement
Geräte errichtet unter Qualitätsmanagementsystem DIN EN ISO 9001:2015

CE-Kennzeichnung
Das Lüftungsgerät als System, einschließlich Schaltschrank, Regelung, Software und Werksprobelauf, ist den Sicherheitsanalysen unterzogen, die in der Maschinenrichtlinie 2006/42/EG gefordert werden. Analysedokumente sind beim Hersteller archiviert. Eine Konformitätserklärung nach EG-Richtlinie 2006/42/EG ist zu erstellen und mitzuliefern.
Das Gerät ist vom Hersteller mit Typenschild und CE-Kennzeichnung nach geltenden EG-Richtlinien zu versehen.

Prüfungen
Das Gerät erhält einen dokumentierten werkseitigen Probelauf vor Auslieferung. Die Schaltschrankprüfung erfolgt dokumentiert nach DIN EN 60204. Aufbau des Gerätes und Verkabelung mit dem Schaltschrank im Prüffeld. Sicht- und Dichtheitskontrolle aller Einbauten. Probelauf des Gerätes und Einstellung aller sicherheitsrelevanten Parameter. Funktionskontrolle der Software und aller steuer- und regelungstechnischen Bauteile.
Druckmessprotokoll aus Werksprobelauf im Lieferumfang.

Hygiene
Geräteausführung nach VDI-Richtlinie 6022 Blatt 1, sowie Konformität zu den Hygieneanforderungen der VDI-Richtlinie 3803 und DIN EN 16798-3.

Eurovent
Das Gerät ist zertifiziert nach dem Eurovent Certifcation
Eurovent Certification zertifiziert die Leistungsangaben der Produkte für Luft-und Kältetechnik nach den europäischen und internationalen Standards.

Geräte mit Bodenabläufe inkl. Rücklaufsicherung im Geräteboden integriert. Kondensatablauf mit Kunststoffsiphon integriert. Anschlussrohre alle zur Bedienseite, Anschluss DN 50 HT Spitzende.

Inkl. werkseitiger Verkabelung aller Feldgeräte und Fühler in der RLT-Anlage, bis auf den Klemmstelle am Systemregeler

Der Bieter erklärt, dass er das nachfolgende Fabrikat / Typ anbietet:

Gewähltes Fabrikat :

'.........'
(vom Bieter einzutragen)

Gewählter / Typ :

'.........'
(vom Bieter einzutragen)

(Es ist nur ein Fabrikat / Typ zu benennen. Es ist zwingend erforderlich, dass die Angaben in den dafür vorgesehenen Zeilen vollständig eingetragen werden. Wenn einzelne Angaben fehlen, bzw. Mehrfachnennungen erfolgen, kann dies zum Ausschluss von der Wertung führen. Der Nachweis der Gleichwertigkeit ist nach Aufforderung durch den AG durch den Bieter zu erbringen.)

Liefern und betriebsfertig montieren.
Menge: 1,000 St

**Ausführungsbeschreibung 3 RLT-Anlage - Sanitärräume**
*RLT-Anlage - Sanitärräume*
Kompaktlüftungsgerät mit Wärmerückgewinnung.
Lüftungsgerät mit Gegenstrom-Wärmeübertrager konzipiert als Standardlösung für bodenstehende Innenaufstellung. Inkl.
vorprogrammierter und fertig verdrahteter Regelung. Schaltkasten außenliegend. TouchBedieneinheit mit min. 7" IPS Display standardmäßig beiliegend.

Komplett mit zwei freilaufenden Hochleistungslaufrädern mit
energiesparenden EC-Motoren. Mit 4 horizontal seitlichen rechteckigen Anschlüssen ca. DN 400mm ausgestattet. Zuluftanschluss rechts.

Eingebautes Pumpenwarmwasser Nachheizregister zur Temperierung der Zuluft mit Anschlüssen. Rohranschluss aus Kupfer mit Aluminiumlamellen und Gehäuse aus verz. Stahlblech, inkl. Frostschutz mittels eingebautem Tauchsensor im Rücklauf. Für den Frostschutz sind 2 motorische Absperrklappen für die Außen- und Fortluft (24V mit Federrückstellung) inklusive. Temperaturregelung mit einem 3-Wege-Ventil, 24V und 0-10V Ansteuerung. 230V Ausgang für Anschluss einer Umwälzpumpe integriert. Inkl. Stillstandheizung, Pumpennachlaufzeit einstellbar.

Rahmenlose Gehäusekonstruktion aus selbsttragenden Magnesium Zink Paneelen, allseitig isoliert mit ca. 50mm nicht brennbarer
Mineralwolle zur Wärme- und Schalldämmung. Wärmebrückenfaktor TB2, Thermische Isolierung T2, Dichtheitsklasse L2, Gehäuseklasse D2, Korrosionsklasse C5 (Salzwasserbeständig). Höhenverstellbare Gerätefüße. Glatte Innenflächen zur einfachen Reinigung gemäß VDI 6022. Durch Revisionsöffnungen lässt sich die Bedienseite für Reinigungs- und Wartungsarbeiten vollständig öffnen. Regelung zugänglich ohne die Türen zu öffnen (separater Schaltkasten, frei positionierbar). Abschließbare Türverschlüsse.

Das Gerät wird in einer Einheit geliefert (ca. 300kg). Einbringung in das Gebäude durch 90 cm Standardtüren möglich.

Wärmerückgewinnung mittels Gegenstromwärmeübertrager aus Aluminium, Wärmerückgewinnung nach EN308 > 80%.
Wärmeübertragung regelbar durch die innenliegende Bypassklappe. Der Gegenstromwärmeübertrager ist bei geöffneter Bypassklappe abgedeckt, somit keine unerwünschte Wärmerückgewinnung. Frostschutz integriert, Kondensatanschluss unten.
Automatischer Sommer Bypass und automatische Rückgewinnung von Kälteleistung im Sommer.
Inkl. 1 Stk. Siphon, bei Aktivierung der Kälterückgewinnung ist ein weiterer Siphon erforderlich (Zubehör).

Zwei freilaufende Hochleistungslaufräder aus Kunststoff, rückwärtsgekrümmt. Laufräder nach VDI 2060, Auswuchtgüte G 6.3, in zwei Ebenen dynamisch gewuchtet. Ventilatormodule sind durch Dämmstreifen gegen Körperschall entkoppelt.
Energiesparende, hocheffiziente EC-Außenläufermotoren IE4, schwingungsfrei aufgehängt. Kühlung durch Anordnung des Motors
innerhalb des Luftstromes. Motorschutz durch integrierte Motorelektronik, zusätzliches Motorschutzschaltgerät wird nicht benötigt. Stufenlos steuerbar und überwachbar durch BUS-Ansteuerung. Steckverbindungen an allen elektr. Bauteilen zur Vereinfachung von Wartungsarbeiten.

Taschenfilter nach DIN EN ISO 16890 serienmäßig eingebaut.
ePM1 60% (F7) in der Außenluft und ePM10 60% (M5) in der Abluft, Filterüberwachung mittels Druckdosen. Einschubrahmen mit Dichtstreifen.

Temperaturfühler für Außenluft und Abluft im Gerät integriert, Zulufttemperaturfühler lose beiliegend.

Integrierte und vorprogrammierte Regelung:
Ventilatorregelung: Regelung in externem Schaltkasten auf dem Lüftungsgerät, Schutzklasse IP44. Verlängerbar auf bis zu 12 m mit Zubehör für eine frei wählbare Positionierung neben dem Lüftungsgerät.

Ventilatorregelung:
- standardmäßig Volumenkonstant (CAV)
- Druckkonstantregelung (VAV)
- Manuell in % ist standardmäßig auswählbar

Der benötigte Revisionsschalter ist enthalten und muss nicht separat berücksichtigt werden.

3 Ventilatorstufen einstellbar, davon 2 mit Temperaturoffset

Luftmengenkompensation auf Grund von Temperatur, Feuchtigkeit und CO2 möglich (Zubehör erforderlich)
Temperaturregelung: Ablufttemperatur (Standard), konstante Zulufttemperatur oder Ablufttemperaturgeführte Zulufttemperatur (Standard auswählbar). Mit Zubehör sind folgende Temperaturregelungsarten möglich:
- Außentemperaturgeführte Zulufttemperatur
- Raum-Zuluft-Kaskade, Außentemperaturabhängiges Umschalten zwischen Zuluft- und Raumtemperaturregelung
- Außentemperaturabhängiges Umschalten zwischen Zuluft- und Ablufttemperaturregelung
- Außentemperaturgeführte Raumtemperatur
- Außentemperaturgeführte Ablufttemperatur

Zusätzliche Funktionen mittels Digitaleingang/Ausgang konfigurierbar: z.B. Digitaleingang Feueralarm (Rauchmelder), Digitaleingang externer Stop, Digitaleingang Umschalten der Ventilatorstufen, Ausgang Sammelstörmeldung, etc..

Digitaleingänge zwischen NC und NO umschaltbar

Die Service- und Konfigurationsebene ist passwortgeschützt (Passwort änderbar)
Einstellungen des Lüftungsgerätes sind speicher- und wiederherstellbar. Die Konfiguration kann auch auf einen Rechner exportiert werden.

Eine Anbindung an die GLT erfolgt durch BACnet MS/TP.
Die Verkabelung intern erfolgt durch AN Lüftung. Die externe Verkabelung der Feldgeräte erfolgt durch AN Gebäudeautomation.

Touch-Bedieneinheit (beiliegend):
Grafische Benutzeroberfläche mit Flussdiagramm und Systemübersicht, Bedienung von bis zu 9 Lüftungsgeräten über eine Bedieneinheit, HTML5-Benutzeroberfläche, kapazitives Touch-Display, 7" IPS Display mit Auflösung 1024x600, keine separate Stromversorgung benötigt (PoE), Halterung zur Montage am Gerät oder an der Wand (im Lieferumfang enthalten), 3 Meter Verbindungskabel (fest mit der Bedieneinheit verbunden) mit RJ45 Stecker auf bis zu 100m verlängerbar, Home Button mit farblicher
Signalisierung der Alarmmeldung.
Stoßfest 1,2 m, Schutzklasse IP54, 0 bis 50°C Umgebungstemperatur.

**01.01.4 RLT-Anlage - Sanitärräume Haus M 2.500 m³/h Dachgeschoss**
Leistung wie zuletzt in vollem Wortlaut beschrieben, jedochRLT-Anlage - Sanitärräume Haus M 2.500 m³/h Dachgeschoss

Technische Daten RLT-Anlage:

Länge:  max. 2.540 mm
Breite:  max. 868 mm
Höhe:  max. 1.700 mm
Anzahl Liefereinheiten  ca. 1
Gewicht inkl. Verpackung: ca. 452 kg

Spannung  230 V
Frequenz  50 Hz
Gewicht Gerät:  max. 420 kg
Empfohlene Sicherung  1 x 20A
Schutzklasse  IP23

Betriebspunkt:  2.500 m³/h
ErP ready:  ErP 2018

Luftdaten  Zuluft  Abluft
Luftstrom:  2.500  2.500 m³/h
Strömungsgeschwindigkeit: 1,38  1,38 m/s
externer Druckverlust:  300 Pa  300 Pa
Ventilatordrehzahl:  2.556  2.429 U/min
Filter:  ePM1 60 % ePM10 60%
Temperatur (ein/aus)  -8,0 °C / 26,3°C 22,0 °C / 1,5 °C
r.F. (ein/aus)  90 % / 9 %  35 % / 93 %
Schalldruckpegel in 3m:  46 dB(A)
Erhitzer:  13,24 kW
Wasserkreislauf:  60,0 °C / 40,0 °C
Haupteinspeisung  1x230V + N + PE
  50/60 Hz, 1x13 A, 2,88 kW

Temperaurwirkungsgrad: 88,2 % (EN 308)
SFP, bei sauberen Filtern: 2,24 kW/(m³/s)
SFPe Filter-Druckverlust: 2,40 kW/(m³/s)
Ökodesign 2018 genehmigt: Ja

Temperaturverhältnis:  83,0 %
qv nom.:  2.160 m³/h
P nominal:  992 W
SFP int:  1.043 W/(m³/s)
Anströmgeschwindigkeit: 1,19 m/s
Ps nom:  200 Pa
Ps int. Zuluft:  347 Pa
Ps int. Abluft:  325 Pa
Wirkungsgrad Zuluftventilator: 66,0 %
Wirkungsgrad Abluftventilator: 62,8 %
Externe Leckage  2 %
Interne Leckage  1 %
Schallleistungspegel LWA  59 dB

Schallleistungspegel Gesamt
  63 125 250 500 1k 2k 4k 8k
  [dB] [dB] [dB] [dB] [dB] [dB] [dB] [dB] [dB(A)]
Zuluft  80 74 78 73 73 69 63 57 77
Außenluft 80 69 69 58 52 49 39 34 63
Abluft  78 67 67 57 51 47 38 28 61
Fortluft 81 75 76 71 72 67 58 48 75
Umgebung 65 67 74 52 47 50 46 43 66

Schalldruckpegel in 3m  max. 46 [dB(A)]

--------------
Zuluft
--------------
  Winter  Sommer
Außenluftklappe
Druckverlust  8  8 Pa

Außenluft-Kanalanschluss
Abmessung  500 x 400 mm

Außenluft - Filter
Art des Filters  Taschenfilter
Filterklasse  ePM1 60% (F7)
Länge  748 mm
Breite  679 mm
Höhe  400 mm
benötigte Anzahl der Filter  1

Anfangsdruckverlust  55  55 Pa
Auslegungsdruckverlust  110  110 Pa
Enddruckverlust  165  165 Pa
Anströmgeschwindigkeit 1,38  1,38 m/s

Plattenwärmeübertrager
Temperaturwirkungsgrad  88,2  82,2 %  (feucht)
Temperaturwirkungsgrad  82,3  82,3 %  EN 308
Zuluftdruckverlust  236  236 Pa
Abluftdruckverlust  257  236 Pa
Leistung  27,8  5,08 kW
Kondensat  10,22  0,00 kg/h
Zulufttemperatur vor/nach -8,0 / 13,0 32,0 / 27,2 °C
Zuluftfeuchte vor/nach  90 / 20  50 / 66 %
Ablufttemperatur vor/nach 22,0 / 1,1 26,0 / 30,9 °C
Abluftfeuchte vor/nach  35 / 96  40 / 30 %

Zuluft - EC-Ventilator
Antriebsart  Direktantrieb
Ventilatortyp  Hoher Wirkungsgrad
Laufrad-Typ  Verbundstoff
Motorschutz  Thermistor
Max. Fördermitteltemperatur 55,0 °C

Volumenstrom  2.500  2.500 m³/h
Externer statischer Druck 300  300 Pa
Interner statischer Druck 538  538Pa
Gesamt statischer Druck.  838  838 Pa
Leistungsaufnahme  870  870 W
(Auslegungsdruckverlust der Filter)
Drehzahl  2.556  2.556 U/min
(Auslegungsdruckverlustder Filter)
SFP  1,16  1,16 kW/(m³/s
(Auslegungsdruckverlust der Filter)
Gesamtwirkungsgrad  66,6  66,6 %
(bei Totaldruck, inkl. Motor und Drehzahlregelung)

Zuluft Heizregister
Anschlussdimension  1"  1"
Lamellenmaterial  Aluminium
Flüssigkeit  Wasser
Registervolumen:  1,62 l

Vorlauftemperatur  60,0 °C  -
Nennleistung  13240 W -
Rücklauftemperatur  40,0 °C  -
Flüssigkeitsdruckverlust  3,70 kPa -
Durchflussmenge  9,92 l/min -
Flüssigkeitsgeschwindigkeit 0,50 m/s -
Eintritt Lufttemperatur  6,0 °C  -
Austritt Lufttemperatur  22,2 °C  -
Volumenstrom (qv)  2.500 m³/h 2.500 m³/h
Druckverlust  44 Pa  -
Luftgeschwindigkeit  2,6 m/s  -
Eintritt rel. Feuchte  18 %  -
Austritt rel. Feuchte  6 %  -

Zuluft-Kanalanschluss
Abmessung  500 x 400 mm

--------------
Abluft
--------------
  Winter  Sommer
Abluft-Kanalanschluss
Abmessung  500 x 400 mm

Abluft - Filter
Art des Filters  Taschenfilter
Filterklasse  ePM10 60% (M5)
Länge  748 mm
Breite  679mm
Höhe  400 mm
benötigte Anzahl der Filter  1

Anfangsdruckverlust  32  32 Pa
Auslegungsdruckverlust  65  65 Pa
Enddruckverlust  97  97 Pa
Anströmgeschwindigkeit 1,38  1,38 m/s

Plattenwärmeübertrager
Siehe Daten Zuluft

Fortluft - EC-Ventilator
Antriebsart  Direktantrieb
Ventilatortyp  Hoher Wirkungsgrad
Laufrad-Typ  Verbundstoff
Motorschutz  Thermistor
Max. Fördermitteltemperatur 55,0 °C

Volumenstrom  2.500  2.500 m³/h
Externer statischer Druck 300  300 Pa
Interner statischer Druck 466  445 Pa
Gesamt statischer Druck.  766  745 Pa
Leistungsaufnahme  790  790 W
(Auslegungsdruckverlust der Filter)
Drehzahl  2.429  2.429 U/min
(Auslegungsdruckverlust der Filter)
SFP  1,08  1,08 kW/(m³/s)
(Auslegungsdruckverlust der Filter)
Gesamtwirkungsgrad  67,4  65,5 %
(bei Totaldruck, inkl. Motor und Drehzahlregelung)

Fortluft-Kanalanschluss
Abmessung  500 x 400 mm

Fortluftklappe
Druckverlust  8  8 Pa

Inkl. nachfolgendem Zubehör:

Revisionsschalter
Revisionsschalter 7,5 kW, 3 Polig + 1 Hilfskontakt Gehäuse aus Kunststoff - UV und Witterungsbeständig. Vorhängeschlosssperre für 3 Vorhängeschlösser. Abschließbar in 0-Stellung. Schutzart IP65, Schaltvermögen AC-23 A / 230 V 1,8 kW

Technische Daten:
Nennspannung:  230 V
Spannungsart:  AC
Spannung:  max. 690V
Schutzart:  IP65
Produktart:  Schalter
Gewicht:  ca. 0,5 kg

Jalousieklappe
Jalousieklappe, Stahl verzink mit Gummidichtungen inkl. 24V Antrieb. Jalousieklappe für Luftleitungen mit strömungsgünstig profilierten und gegenläufig gekuppelten Hohlkörperlamellen. Die Dichtheitsklasse C4 ist nach EN 1751 bei 1000 Pa klassifiziert. Verwendung als Regel- und Absperrklappe in lufttechnischen Anlagen. Der maximale Kanaldruck beträgt 1000 Pa. Die Jalousieklappe besteht aus verzinktem Stahlblech und ist silikonfrei. Diese Klappe ist mit elektrischen Federrücklaufantrieb 24V AC/DC und integrierten Endschaltern ausgerüstet. Der Betriebstemperaturbereich beträgt -20°C bis 100°C im Kanal, 50°C am Stellantrieb.

Die Jalousieklappe werden mit Flanschgehäusen oder Nippeln aus verzinktem Stahl hergestellt. Die gegenläufig gekuppelten Hohlkörperlamellen aus Aluminiumprofien sind mit einer Gummidichtung ausgestattet. Die Verstellung der Lamellen erfolgt über außenliegende, einseitig angeordnete selbstschmierenden Kunststoff-Zahnrädern.

Nennspannung:  24 V
Frequenz:  50Hz
Leistungsaufnahme:  ca. 5 W
Luftdichtheitsklasse:  min. 3 C
Zul. Umgebungstemperatur:  -20 bis 70°C
Schutzart:  IP54
Gewicht:  ca. 10,2 kg
Abmessung  500 x 400 mm

Flexibler Verbindungsstutzen
Flexibler Verbindungsstutzen, rechteckig, aus verzinktem Stahlblech mit kaschiertem, hochreißfestem Gewebeband. Überbrückung von 100-158mm. Flanschbreite 20mm.

Set zur Druckkonstanten Regelung
Das Set zur Druckkonstanten Regelung ist erforderlich um die Kompaktlüftungsgeräte umzurüsten. Das Set besteht aus zwei Drucksensoren, Druckschläuche, Verbindungskabel (4m) und einer Kurzanleitung. Über die Bedieneinheit muss die Regelung gemäß Beschreibung in der Kurzanleitung umgestellt werden.

Inkl. Anschluss der Spannungs- und Steuerkabel

Der Bieter erklärt,dass er das nachfolgende Fabrikat / Typ anbietet:

Gewähltes Fabrikat :

'..........'
(vom Bieter einzutragen)

Gewählter / Typ :

'..........'
(vom Bieter einzutragen)

(Es ist nur ein Fabrikat / Typ zu benennen. Es ist zwingend erforderlich, dass die Angaben in den dafür vorgesehenen Zeilen vollständig eingetragen werden. Wenn einzelne Angaben fehlen, bzw. Mehrfachnennungen erfolgen, kann dies zum Ausschluss von der Wertung führen. Der Nachweis der Gleichwertigkeit ist nach Aufforderung durch den AG durch den Bieter zu erbringen.)

Liefern und betriebsfertig montieren.
Menge: 1,000 St

**01.01.5 RLT-Anlage - Sanitärräume Haus H 1.200 m³/h Dachgeschoss**
Leistung wie zuletzt in vollem Wortlaut beschrieben, jedoch
RLT-Anlage - Sanitärräume Haus H 1.200 m³/h Dachgeschoss

Technische Daten RLT-Anlage:

Länge:  max. 2.002 mm
Breite:  max. 868 mm
Höhe:  max. 1.320 mm
Anzahl Liefereinheiten  ca. 1
Gewicht inkl. Verpackung: ca. 330 kg

Spannung  230 V
Frequenz  50 Hz
Gewicht Gerät:  max. 300 kg
Empfohlene Sicherung  3 x 13A
Schutzklasse  IP23

Betriebspunkt:  1.200 m³/h
ErP ready:  ErP 2018

Luftdaten  Zuluft  Abluft
Luftstrom:  1.200  1.200 m³/h
Strömungsgeschwindigkeit: 0,99  0,99 m/s
externer Druckverlust:  300 Pa  300 Pa
Ventilatordrehzahl:  2.805  2.670 U/min
Filter:  ePM1 60 % ePM10 60%
Temperatur (ein/aus)  -8,0 °C / 26,3°C 22,0 °C / 1,5 °C
r.F. (ein/aus)  90 % / 9 %  35 % / 93 %
Schalldruckpegel in 3m:  34 dB(A)
Erhitzer:  5,05 kW
Wasserkreislauf:  60,0 °C / 40,0 °C
Haupteinspeisung  1x230V + N + PE
  50/60 Hz, 1x13 A, 1,64 kW

Temperaurwirkungsgrad: 85,9 % (EN 308)
SFP, bei sauberen Filtern: 1,91 kW/(m³/s)
SFPe Filter-Druckverlust: 2,03 kW/(m³/s)
Ökodesign 2018 genehmigt: Ja

Temperaturverhältnis:  81,1 %
qv nom.:  1.440 m³/h
P nominal:  0,64 W
SFP int:  958 W/(m³/s)
Anströmgeschwindigkeit: 1,2 m/s
Ps nom:  200 Pa
Ps int. Zuluft:  318Pa
Ps int. Abluft:  317 Pa
Wirkungsgrad Zuluftventilator: 64,1 %
Wirkungsgrad Abluftventilator: 65,5 %
Externe Leckage  2 %
Interne Leckage  1 %
Schallleistungspegel LWA  54 dB

Schallleistungspegel Gesamt
  63 125 250 500 1k 2k 4k 8k
  [dB] [dB] [dB] [dB] [dB] [dB] [dB] [dB] [dB(A)]
Zuluft  56 52 72 66 67 67 58 52 72
Außenluft 45 44 50 46 48 48 33 24 51
Abluft  46 49 51 48 48 48 40 25 52
Fortluft 53 53 71 67 64 64 61 57 70
Umgebung 34 43 60 46 45 47 45 38 55

Schalldruckpegel in 3m  max. 34 [dB(A)]

--------------
Zuluft
--------------
  Winter  Sommer
Außenluftklappe
Druckverlust  0  0 Pa

Außenluft-Kanalanschluss
Abmessung  DN 400

Außenluft - Filter
Art des Filters  Taschenfilter
Filterklasse  ePM1 60% (F7)
Länge  748 mm
Breite  454 mm
Höhe  300 mm
benötigte Anzahl der Filter  1

Anfangsdruckverlust  39  39 Pa
Auslegungsdruckverlust  77  77 Pa
Enddruckverlust  115  115 Pa
Anströmgeschwindigkeit 0,99  0,99 m/s

Plattenwärmeübertrager
Temperaturwirkungsgrad  85,6  82,1 %  (feucht)
Temperaturwirkungsgrad  82,2  82,2 %  EN 308
Zuluftdruckverlust  178  178 Pa
AbluftdruckverlusT  152  142 Pa
Leistung  10,37  2,08 kW
Kondensat  2,64  0,00 kg/h
Zulufttemperatur vor/nach -8,0 / 13,0 32,0 / 27,2 °C
Zuluftfeuchte vor/nach  90 / 20  50 / 66 %
Ablufttemperatur vor/nach 22,0 / 1,1 26,0 / 30,9 °C
Abluftfeuchte vor/nach  35 / 96  40 / 30 %

Zuluft - EC-Ventilator
Antriebsart  Direktantrieb
Ventilatortyp  Hoher Wirkungsgrad
Laufrad-Typ  Verbundstoff
Motorschutz  Thermistor
Max. Fördermitteltemperatur 55,0 °C

Volumenstrom  1.200  1.200 m³/h

Externer statischer Druck 300  300 Pa
Interner statischer Druck 316  316 Pa
Gesamt statischer Druck.  628  628 Pa
Leistungsaufnahme  360  360 W
(Auslegungsdruckverlust der Filter)
Drehzahl  2.805  2.805 U/min
(Auslegungsdruckverlustder Filter)
SFP  1,02  1,02 kW/(m³/s
(Auslegungsdruckverlust der Filter)
Gesamtwirkungsgrad  57,5  57,5 %
(bei Totaldruck, inkl. Motor und Drehzahlregelung)

Zuluft Heizregister
Anschlussdimension  1"  1"
Lamellenmaterial  Aluminium
Flüssigkeit  Wasser
Registervolumen:  1,62 l

Vorlauftemperatur  60,0 °C  -
Nennleistung  5.050 W -
Rücklauftemperatur  40,0 °C  -
Flüssigkeitsdruckverlust  0,69 kPa -
Durchflussmenge  3,78 l/min -
Flüssigkeitsgeschwindigkeit 0,19 m/s -
Eintritt Lufttemperatur  13,4 °C  -
Austritt Lufttemperatur  26,3 °C  -
Volumenstrom (qv)  1.200 m³/h 1.200 m³/h
Druckverlust  17 Pa  -
Luftgeschwindigkeit  1,3 m/s  -
Eintritt rel. Feuchte  20 %  -
Austritt rel. Feuchte  9 %  -

Zuluft-Kanalanschluss
Abmessung  DN 400

--------------
Abluft
--------------
  Winter  Sommer
Abluft-Kanalanschluss
Abmessung  DN 400

Abluft - Filter
Art des Filters  Taschenfilter
Filterklasse  ePM10 60% (M5)
Länge  748 mm
Breite  454 mm
Höhe  300 mm
benötigte Anzahl der Filter  1

Anfangsdruckverlust  28  28 Pa
Auslegungsdruckverlust  57  57 Pa
Enddruckverlust  85  85 Pa
Anströmgeschwindigkeit 0,99  0,99 m/s

Plattenwärmeübertrager
Siehe Daten Zuluft

Fortluft - EC-Ventilator
Antriebsart  Direktantrieb
Ventilatortyp  Hoher Wirkungsgrad
Laufrad-Typ  Verbundstoff
Motorschutz  Thermistor
Max. Fördermitteltemperatur 55,0 °C

Volumenstrom  1.200  1.200 m³/h
Externer statischer Druck 300  300 Pa
Interner statischer Druck 262  252 Pa
Gesamt statischer Druck.  575  565 Pa
Leistungsaufnahme  310  310 W
(Auslegungsdruckverlust der Filter)
Drehzahl  2.670  2.670 U/min
(Auslegungsdruckverlust der Filter)
SFP  0,89  0,89 kW/(m³/s)
(Auslegungsdruckverlust der Filter)
Gesamtwirkungsgrad  61,5  60,5 %
(bei Totaldruck, inkl. Motor und Drehzahlregelung)

Fortluft-Kanalanschluss
Abmessung  DN 400

Fortluftklappe
Druckverlust  0  0 Pa

Inkl. nachfolgendem Zubehör:

Revisionsschalter
Revisionsschalter 7,5 kW, 3 Polig + 1 Hilfskontakt Gehäuse aus Kunststoff - UV und Witterungsbeständig. Vorhängeschlosssperre für 3 Vorhängeschlösser. Abschließbar in 0-Stellung. Schutzart IP65, Schaltvermögen AC-23 A / 230 V 1,8 kW

Technische Daten:
Nennspannung:  230 V
Spannungsart:  AC
Spannung:  max. 690V
Schutzart:  IP65
Produktart:  Schalter
Gewicht:  ca. 0,5 kg

Jalousieklappe
Jalousieklappe, Stahl verzink mit Gummidichtungen inkl. 24V Antrieb. Jalousieklappe für Luftleitungen mit strömungsgünstig profilierten und gegenläufig gekuppelten Hohlkörperlamellen. Die Dichtheitsklasse C4 ist nach EN 1751 bei 1000 Pa klassifiziert. Verwendung als Regel- und Absperrklappe in lufttechnischen Anlagen. Der maximale Kanaldruck beträgt 1000 Pa. Die Jalousieklappe besteht aus verzinktem Stahlblech und ist silikonfrei. Diese Klappe ist mit elektrischen Federrücklaufantrieb 24V AC/DC und integrierten Endschaltern ausgerüstet. Der Betriebstemperaturbereich beträgt -20°C bis 100°C im Kanal, 50°C am Stellantrieb.

Die Jalousieklappe werden mit Flanschgehäusen oder Nippeln aus verzinktem Stahl hergestellt. Die gegenläufig gekuppelten Hohlkörperlamellen aus Aluminiumprofien sind mit einer Gummidichtung ausgestattet. Die Verstellung der Lamellen erfolgt über außenliegende, einseitig angeordnete selbstschmierenden Kunststoff-Zahnrädern.

Nennspannung:  24 V
Frequenz:  50Hz
Leistungsaufnahme:  ca. 5 W
Luftdichtheitsklasse:  min. 3 C
Zul. Umgebungstemperatur:  -20 bis 70°C
Schutzart:  IP54
Gewicht:  ca. 10,2 kg
Maße:  DN 400

Flexibler Verbindungsstutzen
Flexibler Verbindungsstutzen, rechteckig, aus verzinktem Stahlblech mit kaschiertem, hochreißfestem Gewebeband. Überbrückung von 100-158mm. Flanschbreite 20mm.

Set zur Druckkonstanten Regelung
Das Set zur Druckkonstanten Regelung ist erforderlich um die Kompaktlüftungsgeräte umzurüsten. Das Set besteht aus zwei Drucksensoren, Druckschläuche, Verbindungskabel (4m) und einer Kurzanleitung. Über die Bedieneinheit muss die Regelung gemäß Beschreibung in der Kurzanleitung umgestellt werden.

Inkl. Anschluss der Spannungs- und Steuerkabel

Der Bieter erklärt,dass er das nachfolgende Fabrikat / Typ anbietet:

Gewähltes Fabrikat :

'..........'
(vom Bieter einzutragen)

Gewählter / Typ :

'..........'
(vom Bieter einzutragen)

(Es ist nur ein Fabrikat / Typ zu benennen. Es ist zwingend erforderlich, dass die Angaben in den dafür vorgesehenen Zeilen vollständig eingetragen werden. Wenn einzelne Angaben fehlen, bzw. Mehrfachnennungen erfolgen, kann dies zum Ausschluss von der Wertung führen. Der Nachweis der Gleichwertigkeit ist nach Aufforderung durch den AG durch den Bieter zu erbringen.)

Liefern und betriebsfertig montieren.
Menge: 1,000 St

**Ausführungsbeschreibung 4 Inbetriebnahme Lüftungsanlage**
*Inbetriebnahme Lüftungsanlage*
Inbetriebnahme Lüftungsanlage mit Werkskundendienst
Durchführen der vollständigen Inbetriebnahme der aufgeführten Lüftungsanlage gemeinsam mit dem Werkskundendienst des Geräteherstellers, dem AN MSR sowie dem AN Heizung.
Die Inbetriebnahme hat nach Fertigstellung der montage- und anschlussseitigen Leistungen sowie nach vorheriger Terminabstimmung mit der Objektüberwachung und den beteiligten Gewerken zu erfolgen.

Leistungsumfang ist die betriebsfertige Inbetriebnahme der Lüftungsanlage einschließlich Anlagencheck, Funktionsprüfung und Einstellung sämtlicher erforderlicher Betriebsparameter. Hierzu gehören insbesondere:

- Kontrolle der vollständigen und fachgerechten Montage der Lüftungsanlage,
- Prüfung der elektrischen und regelungstechnischen Anschlüsse,
- Prüfung der hydraulischen Anschlüsse, insbesondere Heizregister, Frostschutz, Ventile und Pumpengruppen,
- Einstellung und Optimierung der Betriebsparameter am Lüftungsgerät,
- Einstellung und Abstimmung der Kommunikationsparameter BACnet,
- Einstellung der erforderlichen Netzwerkparameter,
- Prüfung der Kommunikation zur Gebäudeautomation / MSR,
- Funktionsprüfung der wesentlichen Betriebszustände, Betriebsarten, Freigaben, Störmeldungen und Sicherheitsfunktionen,
- Prüfung der Frostschutz-, Filter-, Ventilator-, Temperatur- und Volumenstromfunktionen,
- Abstimmung der Schnittstellen zwischen Lüftungsgerät, MSR-Anlage und Heizungsanlage,
- Dokumentation der eingestellten Parameter und Übergabe der Inbetriebnahmeprotokolle.

Die Inbetriebnahme erfolgt im Beisein des AN Lüftung. Der AN Lüftung hat die Koordination des Werkskundendienstes des Geräteherstellers eigenverantwortlich zu veranlassen und terminlich mit dem AN MSR und dem AN Heizung abzustimmen.

In den Einheitspreis einzurechnen sind sämtliche für die Inbetriebnahme erforderlichen Nebenleistungen, insbesondere Anfahrt, Auslösung, Arbeitszeit und Nebenkosten des Werkskundendienstes, die Bereitstellung erforderlicher Leitern, Arbeitsmittel, Mess- und Prüfgeräte, Hilfspersonal sowie alle für die Durchführung erforderlichen Abstimmungen.

**01.01.6 Inbetriebnahme Lüftungsanlage - RLT-Anlage - Instrumentenlager**
Leistung wie zuletzt in vollem Wortlaut beschrieben, jedoch
Inbetriebnahme Lüftungsanlage - RLT-Anlage - Instrumentenlager
Passend für Position 01.01.1

Liefern und betriebsfertig montieren.
Menge: 1,000 St

**01.01.7 Inbetriebnahme Lüftungsanlage - RLT-Anlage - Veranstaltungs- und Nebenräume**
Leistung wie zuletzt in vollem Wortlaut beschrieben, jedoch
Inbetriebnahme Lüftungsanlage - RLT-Anlage - Veranstaltungs- und Nebenräume
Passend für Position 01.01.3

Liefern und betriebsfertig montieren.
Menge: 1,000 St

**01.01.8 Inbetriebnahme Lüftungsanlage - RLT-Anlage - Sanitärräume Haus M**
Leistung wie zuletzt in vollem Wortlaut beschrieben, jedoch
Inbetriebnahme Lüftungsanlage - RLT-Anlage - Sanitärräume Haus M
Passend für Position 01.01.4

Liefern und betriebsfertig montieren.
Menge: 1,000 St

**01.01.9 Inbetriebnahme Lüftungsanlage - RLT-Anlage - Sanitärräume Haus H**
Leistung wie zuletzt in vollem Wortlaut beschrieben, jedoch
Inbetriebnahme Lüftungsanlage - RLT-Anlage - Sanitärräume Haus H
Passend für Position 01.01.5

Liefern und betriebsfertig montieren.
Menge: 1,000 St

**Ausführungsbeschreibung 5 Transport und Montage**
*Transport und Montage*
Transport und Montage der RLT- Anlage zur Baustelle, Einbringung und Aufstellung der RLT- Geräte im aufgeführten Technikraum.

Vor Bestellung des RLT-Gerätes ist durch den Auftragnehmer Lüftung zwingend eine örtliche Begehung durchzuführen. Hierbei sind die Einbringmöglichkeit, die Transportwege, die erforderlichen Geräteteilungen sowie die örtlichen Aufstellbedingungen gemeinsam mit dem Gerätehersteller und der Objektüberwachung abzustimmen.

Die für die Einbringung erforderlichen Hilfsmittel, Geräte und Schutzmaßnahmen sind durch den Auftragnehmer Lüftung eigenständig zu prüfen, zu bestellen, bereitzustellen und zu koordinieren. Hierzu zählen insbesondere geeignete Transportrollen, mobile Hub- und Transportwagen, Lastverteilplatten sowie sonstige erforderliche Hebe- und Transporthilfen.

Der Transport erfolgt im Zuge der Rohinstallation. Zum Schutz des Bauwerks und zur Lastverteilung sind geeignete Auslegematerialien, z. B. Holz- oder Stahlplatten, vorzuhalten. Es ist von einer erforderlichen Auslegefläche von ca. 25 m² auszugehen, einschließlich der Möglichkeit zur abschnittsweisen Umlagerung entlang des Transportweges.

Sämtliche Leistungen für die Einbringung, den inneren Transport, die Bereitstellung und Umsetzung der Transporthilfen, die Lastverteilung, den Schutz der Verkehrswege sowie die Abstimmung mit Gerätehersteller und Objektüberwachung TGA sind in den Einheitspreis einzurechnen.

Liefern, einbringen, transportieren und betriebsfertig am Aufstellort positionieren.

**01.01.10 Transport und Montage - RLT-Anlage - Instrumentenlager**
Leistung wie zuletzt in vollem Wortlaut beschrieben, jedoch
Transport und Montage - RLT-Anlage - Instrumentenlager

Skizze Grundriss - Einbringung RLT-Anlage durch die Tiefgarage und angrenzenden Kellerräume - Auszug Kellerräume

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
Die RLT-Anlage wird über die Tiefgarage in das Gebäude eingebracht. Die Einbringung erfolgt durch Doppelflügeltüren mit einem lichten Öffnungsmaß von ca. B 1,50 m x H 2,00 m. Die RLT-Anlage wird anschließend bodenstehend am vorgesehenen Aufstellort montiert.

Die zurückzulegende Wegstrecke für die Einbringung der RLT-Anlage beträgt ca. 65 m einschließlich des Transportweges durch die Tiefgarage.

Liefern, einbringen, transportieren und betriebsfertig am Aufstellort positionieren.
Menge: 1,000 St

**01.01.11 Transport und Montage - RLT-Anlage - Veranstaltungs- und Nebenräume**
Leistung wie zuletzt in vollem Wortlaut beschrieben, jedoch
Transport und Montage - RLT-Anlage - Veranstaltungs- und Nebenräume

Skizze Grundriss - Einbringung RLT-Anlage durch die Tiefgarage und angrenzenden Kellerräume - Auszug Kellerräume

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
Die RLT-Anlage wird über die Tiefgarage in das Gebäude eingebracht. Die Einbringung erfolgt durch Doppelflügeltüren mit einem lichten Öffnungsmaß von ca. B 1,50 m x H 2,00 m. Die RLT-Anlage wird anschließend bodenstehend am vorgesehenen Aufstellort montiert.

Die zurückzulegende Wegstrecke für die Einbringung der RLT-Anlage beträgt ca. 65 m einschließlich des Transportweges durch die Tiefgarage.

Liefern, einbringen, transportieren und betriebsfertig am Aufstellort positionieren.
Menge: 1,000 St

**01.01.12 Transport und Montage - RLT-Anlage - Sanitärräume Haus M**
Leistung wie zuletzt in vollem Wortlaut beschrieben, jedoch
Transport und Montage - RLT-Anlage - Sanitärräume Haus M

Skizze Grundriss - Einbringung RLT-Gerät DG an der Gibelwand zur Humboldstraße

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
Die RLT-Anlage wird über eine bauseits errichtete Öffnung in der Außenwand eingebracht. Die Einbringung erfolgt durch Doppelflügeltüren mit einem lichten Öffnungsmaß von ca. B 1,50 m × H 2,00 m. Die RLT-Anlage wird anschließend bodenstehend am vorgesehenen Aufstellort montiert.

Die zurückzulegende Wegstrecke zur Einbringung des RLT-Geräts beträgt ca. 40 m. Das Gerät wird ca. 12,50 m über Straßenniveau in das Gebäude eingebracht.

Giebel  ca. 112,13 m ü. NN
OK Straße  ca.  93,14 m ü.NN
OK Aufstellfläche ca. 106,97 m ü. NN

Die Einbringung erfolgt mittels bauseitigem Turmdrehkran. Koordination und Führung des Kran ist mit dem AN Rohbau abzustimmen einschließlich der Einholung aller erforderlichen Genehmigungen zur Lagerung / Parken im öffentlichen Straßenraum. Ein Absetzgerüst wird bauseits gemäß Abstimmung mit der Objektüberwachung TGA und Hochbau zur Verfügung gestellt.

Liefern, einbringen, transportieren und betriebsfertig am Aufstellort positionieren.
Menge: 1,000 St

**01.01.13 Transport und Montage - RLT-Anlage - Sanitärräume Haus H**
Leistung wie zuletzt in vollem Wortlaut beschrieben, jedoch
Transport und Montage - RLT-Anlage - Sanitärräume Haus H

Skizze Grundriss - Einbringung RLT-Gerät DG durch Dachfläche
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
Die RLT-Anlage wird über eine bauseits errichtete Öffnung in der Dachfläche eingebracht. Die Einbringung erfolgt durch die Sparren hindurch mit einem lichten Öffnungsmaß von ca. B 1,30 m × H 2,50 m. Die RLT-Anlage wird anschließend bodenstehend am vorgesehenen Aufstellort montiert.

Die zurückzulegende Wegstrecke zur Einbringung des RLT-Geräts beträgt ca. 10 m. Das Gerät wird ca. 12,50 m über Straßenniveau in das Gebäude eingebracht. Die Giebelhöhe über Straßenniveau beträgt ca. 15,70 m.

Giebel  ca. 108,84 m ü. NN
OK Straße  ca.  93,14 m ü.NN
OK Aufstellfläche ca. 104,04 m ü. NN

Die Einbringung erfolgt mittels bauseitigem Turmdrehkran. Koordination und Führung des Kran ist mit dem AN Rohbau abzustimmen einschließlich der Einholung aller erforderlichen Genehmigungen zur Lagerung / Parken im öffentlichen Straßenraum.

Liefern, einbringen, transportieren und betriebsfertig am Aufstellort positionieren.
Menge: 1,000 St

**Ausführungsbeschreibung 6 Körperschallentkopplung - RLT-Anlage**
*Körperschallentkopplung - RLT-Anlage*
Körperschallentkopplung für vorgenannte RLT-Anlage liefern und betriebsfertig montieren.

Bestehend aus geeigneten Schwingungsdämpferelementen bzw. Isolierstreifen zur körperschalldämmenden Aufstellung des RLT-Zentralgerätes zwischen Geräterahmen und Aufstellfläche. Ausführung passend zur jeweiligen RLT-Anlage, bemessen nach Gerätegewicht, Auflagerpunkten, Betriebslasten und örtlichen Aufstellbedingungen.

Material aus ölbeständigem Spezialgummi auf synthetischer Basis mit hoher Elastizität oder gleichwertig geeignetem Werkstoff. Streifen umlaufend bzw. an den statisch erforderlichen Auflagerpunkten unterhalb des Geräterahmens verlegt, Breite bis ca. 100 mm.

Einschließlich aller erforderlichen Schwingungsdämpferelemente, Isolierstreifen, Unterlagen, Befestigungs- und Anpassungsteile. Starre Körperschallbrücken zum Baukörper sind zu vermeiden.

Je Lüftungsanlage 1 kompletter Satz.
Einheitspreis beinhaltet: Lieferung, Bemessung, Anpassung an das jeweilige RLT-Gerät, Montage und betriebsfertige Herstellung.

Liefern und betriebsfertig montieren.

**01.01.14 Körperschallentkopplung - RLT-Anlage - Instrumentenlager**
Leistung wie zuletzt in vollem Wortlaut beschrieben, jedoch
Körperschallentkopplung - RLT-Anlage - Instrumentenlager
Passend für Position 01.01.1

Liefern und betriebsfertig montieren.
Menge: 1,000 Satz

**01.01.15 Körperschallentkopplung - RLT-Anlage - Veranstaltungs- und Nebenräume**
Leistung wie zuletzt in vollem Wortlaut beschrieben, jedoch
Körperschallentkopplung - RLT-Anlage - Veranstaltungs- und Nebenräume
Passend für Position 01.01.3

Liefern und betriebsfertig montieren.
Menge: 1,000 Satz

**01.01.16 Körperschallentkopplung - RLT-Anlage - Sanitärräume Haus M**
Leistung wie zuletzt in vollem Wortlaut beschrieben, jedoch
Körperschallentkopplung - RLT-Anlage - Sanitärräume Haus M
Passend für Position 01.01.4

Liefern und betriebsfertig montieren.
Menge: 1,000 Satz

**01.01.17 Körperschallentkopplung - RLT-Anlage - Sanitärräume Haus H**
Leistung wie zuletzt in vollem Wortlaut beschrieben, jedoch
Körperschallentkopplung - RLT-Anlage - Sanitärräume Haus H
Passend für Position 01.01.5

Liefern und betriebsfertig montieren.
Menge: 1,000 Satz

**Ausführungsbeschreibung 7 Ersatzfilter - RLT-Anlage**
*Ersatzfilter - RLT-Anlage*
Liefern eines vollständigen Ersatzfiltersatzes für RLT-Anlagen als Erstausstattung zur Einlagerung in der Technikzentrale.

Der Ersatzfiltersatz muss vollständig passend zu den eingebauten RLT-Geräten sein und alle im jeweiligen Gerät vorhandenen Filterstufen umfassen. Filterklassen, Abmessungen, Bauform, Dichtungsausführung und Einbaulage müssen den eingebauten Filtern entsprechen.

Die Filter sind originalverpackt, trocken und staubgeschützt zu liefern, eindeutig der jeweiligen RLT-Anlage zuzuordnen und in der Technikzentrale zu hinterlegen. Die Übergabe ist schriftlich zu dokumentieren und den Revisionsunterlagen beizufügen.

Einheitspreis beinhaltet: Lieferung, Kennzeichnung, Transport zur Technikzentrale, geordnete Einlagerung und Dokumentation.

**01.01.18 Ersatzfilter - RLT-Anlage - Instrumentenlager**
Leistung wie zuletzt in vollem Wortlaut beschrieben, jedoch
Ersatzfilter - RLT-Anlage - Instrumentenlager
Passend für Position 01.01.1

Liefern und betriebsfertig montieren.
Menge: 1,000 St

**01.01.19 Ersatzfilter - RLT-Anlage - Veranstaltungs- und Nebenräume**
Leistung wie zuletzt in vollem Wortlaut beschrieben, jedoch
Ersatzfilter - RLT-Anlage - Veranstaltungs- und Nebenräume
Passend für Position 01.01.3

Liefern und betriebsfertig montieren.
Menge: 1,000 St

**01.01.20 Ersatzfilter - RLT-Anlage - Sanitärräume Haus M**
Leistung wie zuletzt in vollem Wortlaut beschrieben, jedoch
Ersatzfilter - RLT-Anlage - Sanitärräume Haus M
Passend für Position 01.01.4

Liefern und betriebsfertig montieren.
Menge: 1,000 St

**01.01.21 Ersatzfilter - RLT-Anlage - Sanitärräume Haus H**
Leistung wie zuletzt in vollem Wortlaut beschrieben, jedoch
Ersatzfilter - RLT-Anlage - Sanitärräume Haus H
Passend für Position 01.01.5

Liefern und betriebsfertig montieren.
Menge: 1,000 St

**Ausführungsbeschreibung 8 Kondensatablauf**
*Kondensatablauf*
Kondensatablauf / Geruchsverschluss für die aufgeführte RLT-Anlage, geeignet für saug- und druckseitige Kondensatanschlüsse an Kondensatwannen bzw. Kondensatabläufen der RLT-Geräte.

Ausführung als füllbarer bzw. selbstfüllender Gerätesiphon, passend zum jeweiligen Betriebszustand der Anlage. Die Geruchsverschlüsse sind entsprechend den auftretenden Druckverhältnissen der RLT-Anlage auszuwählen und dauerhaft funktionssicher zu montieren.

Für die Saugseite ist der Kondensatablauf mit eingelegter Schwimmerkugel als Rückschlagventil, selbstfüllend und selbstschließend, geeignet für einen maximalen Unterdruck von ca. 3.500 Pa, auszuführen. Für die Druckseite ist der Kondensatablauf als füllbarer Siphon, geeignet für einen maximalen Überdruck von ca. 1.900 Pa, auszuführen.

Bestehend aus:
- verrottungsfestem Polypropylen PP
- Zulaufanschluss mit Gummimanschette für Anschluss 1/2" bis 1 1/2"
- Ablaufanschluss bis ca. DN 50
- geringe Bauhöhe durch Schrägstellung bzw. anpassbare Bauform
- Schraubdeckel zur Befüllung, Reinigung und Wartung
- transparente Standrohre zur Sichtkontrolle
- einschließlich aller erforderlichen Anschluss-, Dichtungs- und Befestigungsmaterialien

Die Montage hat entsprechend den Herstellervorgaben sowie passend zur jeweiligen RLT-Anlage zu erfolgen. Der Anschluss an die weiterführende Kondensatleitung ist spannungsfrei, dicht und wartungszugänglich herzustellen. Die erforderliche Sperrwasserhöhe bzw. Rückschlagsicherung ist entsprechend den Druckverhältnissen der Anlage sicherzustellen.

Je RLT-Anlage sind die erforderlichen Kondensatabläufe / Geruchsverschlüsse für saug- und druckseitige Kondensatanschlüsse vollständig vorzusehen.

Liefern und betriebsfertig montieren.

**01.01.22 Kondensatablauf - Druckseitig**
Leistung wie zuletzt in vollem Wortlaut beschrieben, jedoch
Kondensatablauf - Druckseitig

Liefern und betriebsfertig montieren.
Menge: 16,000 St

**01.01.23 Kondensatablauf - Saugseitig**
Leistung wie zuletzt in vollem Wortlaut beschrieben, jedoch
Kondensatablauf - Saugseitig

Liefern und betriebsfertig montieren.
Menge: 16,000 St

**Ausführungsbeschreibung 9 Kabelverschraubungen**
*Kabelverschraubungen*
Kabelverschraubung liefern und dem AN MSR zur Verfügung stellen. AN MSR verkabelt die RLT- Anlage. Zur fachgerechten Herstellung von Kabeldurchführungen durch die Wandungen des RLT- Gerätes sind Kabelverschraubungen zu liefern und in Abstimmung mit dem AN MSR zu übergeben. Die Bohrung durch die Gerätewand ist ebenfalls zu berücksichtigen und durch den AN Lüftung zu erstellen. Kabelverschraubung für Lüftungsgeräte geeignet

Schutzart  IP66, IP68, IP69
Betriebstemperatur min. -20°C
Betriebstemperatur max. +100°C
Kontermutter im Lieferumfang enthalten

Liefern und betriebsfertig montieren.

**01.01.24 Kabelverschraubungen M 20**
Leistung wie zuletzt in vollem Wortlaut beschrieben, jedoch
Kabelverschraubungen M 20

Liefern und betriebsfertig montieren.
Menge: 60,000 St

**01.01.25 Kabelverschraubungen M 25**
Leistung wie zuletzt in vollem Wortlaut beschrieben, jedoch
Kabelverschraubungen M 25

Liefern und betriebsfertig montieren.
Menge: 25,000 St

**01.01.26 Kabelverschraubungen M 30**
Leistung wie zuletzt in vollem Wortlaut beschrieben, jedoch
Kabelverschraubungen M 30

Liefern und betriebsfertig montieren.
Menge: 24,000 St

#### Bereich 01.02 LÜFTUNGSKANÄLE UND ZUBEHÖR

*Hinweis: Allgemeine Hinweise*
Allgemeine Hinweise
Das Kanalsystem ist entsprechend der DIN EN 15251, DIN EN 16798 und VDI 6022 zu errichten. Die Hinweise der DIN sind umzusetzen. Insbesondere sind folgende Punkte zu beachten:

Reinheit der Kanäle
Bei der Montage und dem Transport der Luftkanäle ist darauf zu achten, dass die Innenwandungen nicht verschmutzen. Durch geeignete Maßnahmen ist sicher zu stellen, dass sie rein sind (Verschließen von offenen Leitungsenden z.B.) . Die Luftleitungen sind nach Montage der Tagesleistung zu verschließen, damit der geforderte Reinheitszustand erhalten bleibt. Alle gelagerten Kanäle sind stets verschlossen zu halten.
Bei einer Lagerung der Kanäle ausserhalb des Gebäudes, sind diese wirksam vor Witterungseinflüssen zu schützen (z.B. durch eine Plane oder einen Container). Die Objektüberwachung ist durch den AG angewiesen die Bestimmungen strengstens zu kontrollieren und Gegenmaßnahmen in Bezug auf die Reinheit der Lüftungsleitungen auszusprechen. Lagermöglichkeiten im Baustellenbereich sind nach Abstimmung mit den anderen AN vorhanden.

Glatte Kanalinnenwandungen
Die Kanalwandungen innen müssen reinigungsfähig sein. Die Kanäle sind aus diesem Grund innen glatt auszuführen. Verbindungen und Befestigungen wie z.B. Gewinde, Schäfte von Schrauben, Innenflansche usw. dürfen nicht in den luftführenden Bereich ragen.

Wärmedämmung
Die Lüftungskanäle innerhalb der Technikzentralen werden isoliert. Bei Erstellung der Montageplanung und Montage ist darauf zu achten, das ausreichend Freiraum für die Isolierarbeiten gewährleistet ist !

*Hinweis: Hinweis "Sichtmontage"*
Das Lüftungssystem, bestehend aus Lüftungskanälen, Formteilen, Rundrohren, Luftauslässen, Einbaukomponenten, Befestigungssystemen sowie allen zugehörigen Anlagenteilen, ist in den sichtbaren Bereichen besonders sorgfältig, sauber und optisch einwandfrei auszuführen.

Eine nachträgliche Verkleidung, Abkofferung oder Montage innerhalb von abgehängten Decken ist in diesen Bereichen nicht vorgesehen. Die Installation hat daher flucht- und lotgerecht, mit geordneter Leitungsführung, gleichmäßiger Befestigung sowie sauber ausgeführten Anschlüssen an Luftauslässe, Einbauteile und sonstige Komponenten zu erfolgen.

Sichtbare Beschädigungen, unnötige Versprünge, Schiefstellungen, unsaubere Schnittkanten, überstehende Befestigungsmittel oder nicht abgestimmte Leitungsführungen sind zu vermeiden. Die genaue Leitungsführung ist vor Ausführung mit der Bauleitung und den beteiligten Gewerken abzustimmen.

Sämtliche hierfür erforderlichen Mehraufwendungen, Nebenleistungen, Befestigungs- und Montagematerialien, Abstimmungen sowie Anpassungen sind in die Einheitspreise einzukalkulieren.

**Ausführungsbeschreibung 10 Luftleitung Rechteckkanal und Formteile**
*Luftleitung Rechteckkanal und Formteile*
Luftleitung als rechteckige Luftleitung inkl. Befestigungsmaterial Kanalklammern, Kanalwinkel, Schrauben, Gummieinlagen und Montageschienen.

Ausführung:
Stahl verzinkt DIN 17 162 Teil 2, längsgefalzt DIN 24 157 Teil 2, Dichtheitsklasse: min. C nach DIN EN 1507 Betriebsüber-/-unterdruck max. 1600 Pa, Luftleitung Verbindungen mit L-Schienen und Treibschiebern, Blechdicke nach DIN 24 159, Nennmaße gem. nachfolgende Positionen, Abrechnung nach Abrechnungsklassen. Luftleitungen und Rohrleitungen sind zu kennzeichnen.

Liefern und betriebsfertig montieren.

**01.02.1 Luftleitung, Rechteckig Abrechnungsklasse L1**
Leistung wie zuletzt in vollem Wortlaut beschrieben, jedoch Luftleitung als rechteckige Luftleitung, Blechdicke nach DIN, Nennmaß bis 500 mm,
Abrechnungsklasse : L 1.

Liefern und betriebsfertig montieren.
Menge: 216,000 m²

**01.02.2 Luftleitung, Rechteckig Abrechnungsklasse L2**
Leistung wie zuletzt in vollem Wortlaut beschrieben, jedoch Luftleitung als rechteckige Luftleitung, Blechdicke nach DIN, Nennmaß über 500 bis 1.000 mm,
Abrechnungsklasse : L 2.

Liefern und betriebsfertig montieren.
Menge: 419,000 m²

**01.02.3 Luftleitung, Rechteckig Abrechnungsklasse L3**
Leistung wie zuletzt in vollem Wortlaut beschrieben, jedoch Luftleitung als rechteckige Luftleitung, Blechdicke nach DIN, Nennmaß über 1.000 bis 1.500 mm,
Abrechnungsklasse : L 3.

Liefern und betriebsfertig montieren.
Menge: 43,000 m²

**01.02.4 Luftleitung, Formstück Abrechnungsklasse F1**
Leistung wie zuletzt in vollem Wortlaut beschrieben,
jedoch Formstücke für Luftleitung als rechteckige Luftleitung,
Blechdicke nach DIN,
Nennmaß bis 500 mm,
Abrechnungsklasse : F 1.

Liefern und betriebsfertig montieren.
Menge: 397,000 m²

**01.02.5 Luftleitung, Formstücke Abrechnungsklasse F2**
Leistung wie zuletzt in vollem Wortlaut beschrieben,
jedoch Formstücke für Luftleitung als rechteckige Luftleitung,
Blechdicke nach DIN,
Nennmaß über 500 bis 1.000 mm,
Abrechnungsklasse : F 2.

Liefern und betriebsfertig montieren.
Menge: 352,000 m²

**01.02.6 Luftleitung, Formstücke Abrechnungsklasse F3**
Leistung wie zuletzt in vollem Wortlaut beschrieben,
jedoch Formstücke für Luftleitung als rechteckige Luftleitung,
Blechdicke nach DIN,
Nennmaß über 1.000 bis 1.500 mm,
Abrechnungsklasse : F 3.

Liefern und betriebsfertig montieren.
Menge: 92,000 m²

**Ausführungsbeschreibung 11 Wickelfalzrohr**
*Wickelfalzrohr*
Luftleitung als Rundrohr, (Befestigungsmaterial wird über separate Pos. Rohrschellen abgerechnet).

Ausführung:
Stahl verzinkt DIN 17 162 Teil 2, Dichtigkeitsklasse: min. C nach EN 12237 als Wickelfalzrohr, mit Steckverbindungen und Gummilippendichtung Blechdicke min. 0,75 mm.

Liefern und betriebsfertig montieren.

**01.02.7 Wickelfalzrohr DN 80**
Leistung wie zuletzt in vollem Wortlaut beschrieben,
jedoch Wickelfalzrohr DN 80

Liefern und betriebsfertig montieren.
Menge: 85,000 m

**01.02.8 Wickelfalzrohr DN 100**
Leistung wie zuletzt in vollem Wortlaut beschrieben,
jedoch Wickelfalzrohr DN 100

Liefern und betriebsfertig montieren.
Menge: 101,000 m

**01.02.9 Wickelfalzrohr DN 125**
Leistung wie zuletzt in vollem Wortlaut beschrieben,
jedoch Wickelfalzrohr DN 125

Liefern und betriebsfertig montieren.
Menge: 72,000 m

**01.02.10 Wickelfalzrohr DN 140**
Leistung wie zuletzt in vollem Wortlaut beschrieben,
jedoch Wickelfalzrohr DN 140

Liefern und betriebsfertig montieren.
Menge: 96,000 m

**01.02.11 Wickelfalzrohr DN 160**
Leistung wie zuletzt in vollem Wortlaut beschrieben,
jedoch Wickelfalzrohr DN 160

Liefern und betriebsfertig montieren.
Menge: 78,000 m

**01.02.12 Wickelfalzrohr DN 180**
Leistung wie zuletzt in vollem Wortlaut beschrieben,
jedoch Wickelfalzrohr DN 180

Liefern und betriebsfertig montieren.
Menge: 6,000 m

**01.02.13 Wickelfalzrohr DN 200**
Leistung wie zuletzt in vollem Wortlaut beschrieben,
jedoch Wickelfalzrohr DN 200

Liefern und betriebsfertig montieren.
Menge: 20,000 m

**01.02.14 Wickelfalzrohr DN 355**
Leistung wie zuletzt in vollem Wortlaut beschrieben,
jedoch Wickelfalzrohr DN 355

Liefern und betriebsfertig montieren.
Menge: 6,000 m

**01.02.15 Wickelfalzrohr DN 400**
Leistung wie zuletzt in vollem Wortlaut beschrieben,
jedoch Wickelfalzrohr DN 400

Liefern und betriebsfertig montieren.
Menge: 25,000 m

**01.02.16 Wickelfalzrohr DN 500**
Leistung wie zuletzt in vollem Wortlaut beschrieben,
jedoch Wickelfalzrohr DN 500

Liefern und betriebsfertig montieren.
Menge: 14,000 m

**01.02.17 Wickelfalzrohr DN 710**
Leistung wie zuletzt in vollem Wortlaut beschrieben,
jedoch Wickelfalzrohr DN 710

Liefern und betriebsfertig montieren.
Menge: 12,000 m

**Ausführungsbeschreibung 12 Wickelfalzrohr - Stecknippel**
*Wickelfalzrohr - Stecknippel*
Zulage zu Luftleitung, als Rundrohr für Formstück als Stecknippel mit Gummilippendichtung

Ausführung:
Stahl verzinkt DIN 17 162 Teil 2, Dichtigkeitsklasse: min. C nach EN 12237 Blechdicke 0,75 mm.

Liefern und betriebsfertig montieren.

**01.02.18 Wickelfalzrohr - Stecknippel DN 80**
Leistung wie zuletzt in vollem Wortlaut beschrieben,
jedoch als Stecknippel DN 80

Liefern und betriebsfertig montieren.
Menge: 14,000 St

**01.02.19 Wickelfalzrohr - Stecknippel DN 100**
Leistung wie zuletzt in vollem Wortlaut beschrieben,
jedoch als Stecknippel DN 100

Liefern und betriebsfertig montieren.
Menge: 16,000 St

**01.02.20 Wickelfalzrohr - Stecknippel DN 125**
Leistung wie zuletzt in vollem Wortlaut beschrieben,
jedoch als Stecknippel DN 125

Liefern und betriebsfertig montieren.
Menge: 12,000 St

**01.02.21 Wickelfalzrohr - Stecknippel DN 140**
Leistung wie zuletzt in vollem Wortlaut beschrieben,
jedoch als Stecknippel DN 140

Liefern und betriebsfertig montieren.
Menge: 16,000 St

**01.02.22 Wickelfalzrohr - Stecknippel DN 160**
Leistung wie zuletzt in vollem Wortlaut beschrieben,
jedoch als Stecknippel DN 160

Liefern und betriebsfertig montieren.
Menge: 13,000 St

**01.02.23 Wickelfalzrohr - Stecknippel DN 200**
Leistung wie zuletzt in vollem Wortlaut beschrieben,
jedoch als Stecknippel DN 200

Liefern und betriebsfertig montieren.
Menge: 3,000 St

**01.02.24 Wickelfalzrohr - Stecknippel DN 355**
Leistung wie zuletzt in vollem Wortlaut beschrieben,
jedoch als Stecknippel DN 355

Liefern und betriebsfertig montieren.
Menge: 1,000 St

**01.02.25 Wickelfalzrohr - Stecknippel DN 400**
Leistung wie zuletzt in vollem Wortlaut beschrieben,
jedoch als Stecknippel DN 400

Liefern und betriebsfertig montieren.
Menge: 4,000 St

**01.02.26 Wickelfalzrohr - Stecknippel DN 500**
Leistung wie zuletzt in vollem Wortlaut beschrieben,
jedoch als Stecknippel DN 500

Liefern und betriebsfertig montieren.
Menge: 2,000 St

**01.02.27 Wickelfalzrohr - Stecknippel DN 710**
Leistung wie zuletzt in vollem Wortlaut beschrieben,
jedoch als Stecknippel DN 710

Liefern und betriebsfertig montieren.
Menge: 3,000 St

**Ausführungsbeschreibung 13 Wickelfalzrohr - Bogen**
*Wickelfalzrohr - Bogen*
Zulage zu Luftleitung, als Rundrohr für Formstück
als Bogen, alle Winkelgrade 15-90°

Normaler Radius
Radius Mittelachse rm = 1,0 x DN
Nippel/Nippel oder Muffe/Nippel

Ausführung:
Stahl verzinkt DIN 17 162 Teil 2, Dichtigkeitsklasse: min. C nach EN 12237 mit Steckverbindungen und Gummilippendichtung, Blechdicke min. 0,75 mm.

Liefern und betriebsfertig montieren.

**01.02.28 Wickelfalzrohr - Bogen DN 80**
Leistung wie zuletzt in vollem Wortlaut beschrieben,
jedoch als Bogen DN 80

Liefern und betriebsfertig montieren.
Menge: 57,000 St

**01.02.29 Wickelfalzrohr - Bogen DN 100**
Leistung wie zuletzt in vollem Wortlaut beschrieben,
jedoch als Bogen DN 100

Liefern und betriebsfertig montieren.
Menge: 91,000 St

**01.02.30 Wickelfalzrohr - Bogen DN 125**
Leistung wie zuletzt in vollem Wortlaut beschrieben,
jedoch als Bogen DN 125

Liefern und betriebsfertig montieren.
Menge: 33,000 St

**01.02.31 Wickelfalzrohr - Bogen DN 140**
Leistung wie zuletzt in vollem Wortlaut beschrieben,
jedoch als Bogen DN 140

Liefern und betriebsfertig montieren.
Menge: 27,000 St

**01.02.32 Wickelfalzrohr - Bogen DN 160**
Leistung wie zuletzt in vollem Wortlaut beschrieben,
jedoch als Bogen DN 160

Liefern und betriebsfertig montieren.
Menge: 37,000 St

**01.02.33 Wickelfalzrohr - Bogen DN 200**
Leistung wie zuletzt in vollem Wortlaut beschrieben,
jedoch als Bogen DN 200

Liefern und betriebsfertig montieren.
Menge: 6,000 St

**01.02.34 Wickelfalzrohr - Bogen DN 355**
Leistung wie zuletzt in vollem Wortlaut beschrieben,
jedoch als Bogen DN 355

Liefern und betriebsfertig montieren.
Menge: 2,000 St

**01.02.35 Wickelfalzrohr - Bogen DN 400**
Leistung wie zuletzt in vollem Wortlaut beschrieben,
jedoch als Bogen DN 400

Liefern und betriebsfertig montieren.
Menge: 10,000 St

**01.02.36 Wickelfalzrohr - Bogen DN 500**
Leistung wie zuletzt in vollem Wortlaut beschrieben,
jedoch als Bogen DN 500

Liefern und betriebsfertig montieren.
Menge: 5,000 St

**Ausführungsbeschreibung 14 Wickelfalzrohr - Übergänge symetrisch o. asymetrisch**
*Wickelfalzrohr - Übergänge symetrisch o. asymetrisch*
Zulage zur Luftleitung als Rundrohr für Formstück
als Übergangsstück "symetrisch oder asymetrisch" DIN 24 147 Teil 4 und 5,

Ausführung:
Stahl verzinkt DIN 17 162 Teil 2, Dichtigkeitsklasse: min. C nach EN 12237 mit Steckverbindungen und Gummilippendichtung, Blechdicke min. 0,75 mm.

Liefern und betriebsfertig montieren.

**01.02.37 Wickelfalzrohr - Übergang 100/80**
Leistung wie zuletzt in vollem Wortlaut beschrieben,
jedoch als Übergangsstück 100/80 mm

Liefern und betriebsfertig montieren.
Menge: 38,000 St

**01.02.38 Wickelfalzrohr - Übergang 125/80**
Leistung wie zuletzt in vollem Wortlaut beschrieben,
jedoch als Übergangsstück 125/80 mm

Liefern und betriebsfertig montieren.
Menge: 14,000 St

**01.02.39 Wickelfalzrohr - Übergang 125/100**
Leistung wie zuletzt in vollem Wortlaut beschrieben,
jedoch als Übergangsstück 125/100 mm

Liefern und betriebsfertig montieren.
Menge: 20,000 St

**01.02.40 Wickelfalzrohr - Übergang 140/80**
Leistung wie zuletzt in vollem Wortlaut beschrieben,
jedoch als Übergangsstück 140/80 mm

Liefern und betriebsfertig montieren.
Menge: 4,000 St

**01.02.41 Wickelfalzrohr - Übergang 140/100**
Leistung wie zuletzt in vollem Wortlaut beschrieben,
jedoch als Übergangsstück 140/100 mm

Liefern und betriebsfertig montieren.
Menge: 2,000 St

**01.02.42 Wickelfalzrohr - Übergang 140/125**
Leistung wie zuletzt in vollem Wortlaut beschrieben,
jedoch als Übergangsstück 140/125 mm

Liefern und betriebsfertig montieren.
Menge: 19,000 St

**01.02.43 Wickelfalzrohr - Übergang 160/80**
Leistung wie zuletzt in vollem Wortlaut beschrieben,
jedoch als Übergangsstück 160/80 mm

Liefern und betriebsfertig montieren.
Menge: 1,000 St

**01.02.44 Wickelfalzrohr - Übergang 160/100**
Leistung wie zuletzt in vollem Wortlaut beschrieben,
jedoch als Übergangsstück 160/100 mm

Liefern und betriebsfertig montieren.
Menge: 4,000 St

**01.02.45 Wickelfalzrohr - Übergang 160/125**
Leistung wie zuletzt in vollem Wortlaut beschrieben,
jedoch als Übergangsstück 160/125 mm

Liefern und betriebsfertig montieren.
Menge: 9,000 St

**01.02.46 Wickelfalzrohr - Übergang 160/140**
Leistung wie zuletzt in vollem Wortlaut beschrieben,
jedoch als Übergangsstück 160/140 mm

Liefern und betriebsfertig montieren.
Menge: 2,000 St

**01.02.47 Wickelfalzrohr - Übergang 180/160**
Leistung wie zuletzt in vollem Wortlaut beschrieben,
jedoch als Übergangsstück 180/160 mm

Liefern und betriebsfertig montieren.
Menge: 2,000 St

**01.02.48 Wickelfalzrohr - Übergang 200/180**
Leistung wie zuletzt in vollem Wortlaut beschrieben,
jedoch als Übergangsstück 200/180 mm

Liefern und betriebsfertig montieren.
Menge: 2,000 St

**Ausführungsbeschreibung 15 Wickelfalzrohr - T- Stücke**
*Wickelfalzrohr - T- Stücke*
Zulage zur Luftleitung, als Rundrohr für Formstück als T-Stücke. Als Gleichweit- oder Reduzier-T-Stück. Abrechnungsgrundlage ist der Hauptdurchmesser. Wenn die Reduzierung im T-Stück möglich ist, erfolgt keine separate Vergütung einer Reduziermuffe.

Die Angabe DN / DN / DN versteht sich wie folgt:
Eingang / Abgang / Ausgang

Ausführung:
Stahl verzinkt DIN 17 162 Teil 2, Dichtigkeitsklasse: min. C nach EN 12237 mit Steckverbindungen und Gummilippendichtung, Blechdicke min. 0,75 mm, Abgang 90°

Liefern und betriebsfertig montieren.

**01.02.49 Wickelfalzrohr - T-Stücke DN 125/160/125**
Leistung wie zuletzt in vollem Wortlaut beschrieben,
jedoch als T-Stücke DN 125/160/125
Liefern und betriebsfertig montieren.
Menge: 1,000 St

**01.02.50 Wickelfalzrohr - T-Stücke DN 100/80/100**
Leistung wie zuletzt in vollem Wortlaut beschrieben,
jedoch als T-Stücke DN 100/80/100

Liefern und betriebsfertig montieren.
Menge: 1,000 St

**01.02.51 Wickelfalzrohr - T-Stücke DN 100/100/100**
Leistung wie zuletzt in vollem Wortlaut beschrieben,
jedoch als T-Stücke DN 100/100/100

Liefern und betriebsfertig montieren.
Menge: 12,000 St

**01.02.52 Wickelfalzrohr - T-Stücke DN 125/80/125**
Leistung wie zuletzt in vollem Wortlaut beschrieben,
jedoch als T-Stücke DN 125/80/125

Liefern und betriebsfertig montieren.
Menge: 2,000 St

**01.02.53 Wickelfalzrohr - T-Stücke DN 125/125/125**
Leistung wie zuletzt in vollem Wortlaut beschrieben,
jedoch als T-Stücke DN 125/125/125

Liefern und betriebsfertig montieren.
Menge: 7,000 St

**01.02.54 Wickelfalzrohr - T-Stücke DN 140/100/140**
Leistung wie zuletzt in vollem Wortlaut beschrieben,
jedoch als T-Stücke DN 140/100/140

Liefern und betriebsfertig montieren.
Menge: 7,000 St

**01.02.55 Wickelfalzrohr - T-Stücke DN 140/100/100**
Leistung wie zuletzt in vollem Wortlaut beschrieben,
jedoch als T-Stücke DN 140/100/100

Liefern und betriebsfertig montieren.
Menge: 1,000 St

**01.02.56 Wickelfalzrohr - T-Stücke DN 140/125/100**
Leistung wie zuletzt in vollem Wortlaut beschrieben,
jedoch als T-Stücke DN 140/125/100

Liefern und betriebsfertig montieren.
Menge: 2,000 St

**01.02.57 Wickelfalzrohr - T-Stücke DN 140/125/125**
Leistung wie zuletzt in vollem Wortlaut beschrieben,
jedoch als T-Stücke DN 140/125/125

Liefern und betriebsfertig montieren.
Menge: 1,000 St

**01.02.58 Wickelfalzrohr - T-Stücke DN 140/125/140**
Leistung wie zuletzt in vollem Wortlaut beschrieben,
jedoch als T-Stücke DN 140/125/140

Liefern und betriebsfertig montieren.
Menge: 4,000 St

**01.02.59 Wickelfalzrohr - T-Stücke DN 140/140/140**
Leistung wie zuletzt in vollem Wortlaut beschrieben,
jedoch als T-Stücke DN 140/140/140

Liefern und betriebsfertig montieren.
Menge: 2,000 St

**01.02.60 Wickelfalzrohr - T-Stücke DN 160/100/160**
Leistung wie zuletzt in vollem Wortlaut beschrieben,
jedoch als T-Stücke DN 160/100/160

Liefern und betriebsfertig montieren.
Menge: 1,000 St

**01.02.61 Wickelfalzrohr - T-Stücke DN 160/125/160**
Leistung wie zuletzt in vollem Wortlaut beschrieben,
jedoch als T-Stücke DN 160/125/160

Liefern und betriebsfertig montieren.
Menge: 4,000 St

**01.02.62 Wickelfalzrohr - T-Stücke DN 160/125/125**
Leistung wie zuletzt in vollem Wortlaut beschrieben,
jedoch als T-Stücke DN 160/125/125

Liefern und betriebsfertig montieren.
Menge: 1,000 St

**01.02.63 Wickelfalzrohr - T-Stücke DN 160/160/160**
Leistung wie zuletzt in vollem Wortlaut beschrieben,
jedoch als T-Stücke DN 160/160/160

Liefern und betriebsfertig montieren.
Menge: 1,000 St

**01.02.64 Wickelfalzrohr - T-Stücke DN 160/200/160**
Leistung wie zuletzt in vollem Wortlaut beschrieben,
jedoch als T-Stücke DN 160/200/160

Liefern und betriebsfertig montieren.
Menge: 2,000 St

**01.02.65 Wickelfalzrohr - T-Stücke DN 200/160/200**
Leistung wie zuletzt in vollem Wortlaut beschrieben,
jedoch als T-Stücke DN 200/160/200

Liefern und betriebsfertig montieren.
Menge: 3,000 St

**Ausführungsbeschreibung 16 Bundkragen an Rechteckkanal**
*Bundkragen an Rechteckkanal*
Zulage zu Luftleitung als Rundrohr für Formstück
als Bundkragen an Rechteckkanal,

Ausführung:
Stahl verzinkt DIN 17 162 Teil 2, Dichtigkeitsklasse: min. C nach EN 12237

Liefern und betriebsfertig montieren.

**01.02.66 Bundkragen DN 80**
Leistung wie zuletzt in vollem Wortlaut beschrieben,
jedoch Bundkragen DN 80

Liefern und betriebsfertig montieren.
Menge: 6,000 St

**01.02.67 Bundkragen DN 100**
Leistung wie zuletzt in vollem Wortlaut beschrieben,
jedoch Bundkragen DN 100

Liefern und betriebsfertig montieren.
Menge: 12,000 St

**01.02.68 Bundkragen DN 125**
Leistung wie zuletzt in vollem Wortlaut beschrieben,
jedoch Bundkragen DN 125

Liefern und betriebsfertig montieren.
Menge: 3,000 St

**01.02.69 Bundkragen DN 140**
Leistung wie zuletzt in vollem Wortlaut beschrieben,
jedoch Bundkragen DN 140

Liefern und betriebsfertig montieren.
Menge: 4,000 St

**01.02.70 Bundkragen DN 160**
Leistung wie zuletzt in vollem Wortlaut beschrieben,
jedoch Bundkragen DN 160

Liefern und betriebsfertig montieren.
Menge: 60,000 St

**01.02.71 Bundkragen DN 250**
Leistung wie zuletzt in vollem Wortlaut beschrieben,
jedoch Bundkragen DN 250

Liefern und betriebsfertig montieren.
Menge: 16,000 St

**01.02.72 Bundkragen DN 710**
Leistung wie zuletzt in vollem Wortlaut beschrieben,
jedoch Bundkragen DN 710

Liefern und betriebsfertig montieren.
Menge: 3,000 St

*Hinweis: Bundkragen als Sattelstutzen an Rundrohr*
Sattelstutzen 90 Grad symmetrisch mit angeformtem Bord,
Erfüllt die Dichtheitsklasse B gemäß DIN
 EN12237undDINEN1506 bzw. ATC3 gemäß DIN EN 16798-3.
Material: verzinktes Stahlblech

Liefern und betriebsfertig montieren.

**01.02.73 Bundkragen DN 80**
Leistung wie zuletzt in vollem Wortlaut beschrieben,
jedoch Bundkragen DN 80

Liefern und betriebsfertig montieren.
Menge: 10,000 St

**01.02.74 Bundkragen DN 100**
Leistung wie zuletzt in vollem Wortlaut beschrieben,
jedoch Bundkragen DN 100

Liefern und betriebsfertig montieren.
Menge: 6,000 St

**01.02.75 Bundkragen DN 125**
Leistung wie zuletzt in vollem Wortlaut beschrieben,
jedoch Bundkragen DN 125

Liefern und betriebsfertig montieren.
Menge: 3,000 St

**01.02.76 Bundkragen DN 140**
Leistung wie zuletzt in vollem Wortlaut beschrieben,
jedoch Bundkragen DN 140

Liefern und betriebsfertig montieren.
Menge: 4,000 St

*Hinweis: Flexibles Rundrohr*
Luftleitung als flexibles Rundrohr DIN 24 146 Teil 1, (Befestigungsmaterial wird über separate Pos. Stahl abgerechnet).
Ausführung:
Dichtigkeitsklasse: min. C nach EN 12237 Innen- und Außenlage aus Aluminium, einschl. Verbindungen, Dichtungen und Spannbänder.

Liefern und betriebsfertig montieren.

**01.02.77 Flexibles Rundrohr DN 80**
Leistung wie zuletzt in vollem Wortlaut beschrieben.
jedoch Flexibles Rundrohr DN 80

Liefern und betriebsfertig montieren.
Menge: 2,000 m

**01.02.78 Flexibles Rundrohr DN 100**
Leistung wie zuletzt in vollem Wortlaut beschrieben.
jedoch Flexibles Rundrohr DN 100

Liefern und betriebsfertig montieren.
Menge: 4,000 m

**01.02.79 Flexibles Rundrohr DN 125**
Leistung wie zuletzt in vollem Wortlaut beschrieben.
jedoch Flexibles Rundrohr DN 125

Liefern und betriebsfertig montieren.
Menge: 2,000 m

**01.02.80 Flexibles Rundrohr DN 140**
Leistung wie zuletzt in vollem Wortlaut beschrieben.
jedoch Flexibles Rundrohr DN 140

Liefern und betriebsfertig montieren.
Menge: 4,000 m

**01.02.81 Flexibles Rundrohr DN 160**
Leistung wie zuletzt in vollem Wortlaut beschrieben.
jedoch Flexibles Rundrohr DN 160

Liefern und betriebsfertig montieren.
Menge: 26,000 m

**01.02.82 Flexibles Rundrohr DN 250**
Leistung wie zuletzt in vollem Wortlaut beschrieben.
jedoch Flexibles Rundrohr DN 250

Liefern und betriebsfertig montieren.
Menge: 7,000 m

**Ausführungsbeschreibung 17 Lüftungsrohrschelle für Wickelfalzrohr**
*Lüftungsrohrschelle für Wickelfalzrohr*
Lüftungsrohrschelle mit Schalldämmelement und Anschlussgewinde M8/M10
- Gewinde: M8, M10
- Maximallast - F: 1200 N
- Zulassungen: Schallschutz geprüft
- Brandschutzklasse: B2

Sicherheitsrastverschluss - Einlegen und Befestigen von Rohren mit verschiedenen Durchmessern durch vertikalen Schnellverschluss. Schallschutzeinlage - EPDM-Gummieinlage mit weitem Kantenumgriff. Schallschutzgeprüft nach DIN 4109
Anwendungen
Befestigung von Wickelfalzrohren nach DIN 24145/DIN EN 1506. Oberfläche Sendzimirverzinkt
Klemmschraube M6
Inkl. Kleinmaterial wie Gewindestange (ca. 15 cm),Dübel, Muttern, Schiebemuttern Unterlegscheiben usw.

**01.02.83 Lüftungsrohrschelle für Wickelfalzrohr DN 80**
Leistung wie zuletzt in vollem Wortlaut beschrieben,
jedoch Lüftungsrohrschelle für Wickelfalzrohr DN 80

Liefern und betriebsfertig montieren.
Menge: 46,000 St

**01.02.84 Lüftungsrohrschelle für Wickelfalzrohr DN 100**
Leistung wie zuletzt in vollem Wortlaut beschrieben,
jedoch Lüftungsrohrschelle für Wickelfalzrohr DN 100
Liefern und betriebsfertig montieren.
Menge: 55,000 St

**01.02.85 Lüftungsrohrschelle für Wickelfalzrohr DN 125**
Leistung wie zuletzt in vollem Wortlaut beschrieben,
jedoch Lüftungsrohrschelle für Wickelfalzrohr DN 125

Liefern und betriebsfertig montieren.
Menge: 40,000 St

**01.02.86 Lüftungsrohrschelle für Wickelfalzrohr DN 140**
Leistung wie zuletzt in vollem Wortlaut beschrieben,
jedoch Lüftungsrohrschelle für Wickelfalzrohr DN 140

Liefern und betriebsfertig montieren.
Menge: 50,000 St

**01.02.87 Lüftungsrohrschelle für Wickelfalzrohr DN 160**
Leistung wie zuletzt in vollem Wortlaut beschrieben,
jedoch Lüftungsrohrschelle für Wickelfalzrohr DN 160

Liefern und betriebsfertig montieren.
Menge: 44,000 St

**01.02.88 Lüftungsrohrschelle für Wickelfalzrohr DN 180**
Leistung wie zuletzt in vollem Wortlaut beschrieben,
jedoch Lüftungsrohrschelle für Wickelfalzrohr DN 180

Liefern und betriebsfertig montieren.
Menge: 4,000 St

**01.02.89 Lüftungsrohrschelle für Wickelfalzrohr DN 200**
Leistung wie zuletzt in vollem Wortlaut beschrieben,
jedoch Lüftungsrohrschelle für Wickelfalzrohr DN 200

Liefern und betriebsfertig montieren.
Menge: 12,000 St

**01.02.90 Lüftungsrohrschelle für Wickelfalzrohr DN 355**
Leistung wie zuletzt in vollem Wortlaut beschrieben,
jedoch Lüftungsrohrschelle für Wickelfalzrohr DN 355

Liefern und betriebsfertig montieren.
Menge: 4,000 St

**01.02.91 Lüftungsrohrschelle für Wickelfalzrohr DN 400**
Leistung wie zuletzt in vollem Wortlaut beschrieben,
jedoch Lüftungsrohrschelle für Wickelfalzrohr DN 400

Liefern und betriebsfertig montieren.
Menge: 15,000 St

**01.02.92 Lüftungsrohrschelle für Wickelfalzrohr DN 500**
Leistung wie zuletzt in vollem Wortlaut beschrieben,
jedoch Lüftungsrohrschelle für Wickelfalzrohr DN 500

Liefern und betriebsfertig montieren.
Menge: 10,000 St

**01.02.93 Lüftungsrohrschelle für Wickelfalzrohr DN 710**
Leistung wie zuletzt in vollem Wortlaut beschrieben,
jedoch Lüftungsrohrschelle für Wickelfalzrohr DN 710

Liefern und betriebsfertig montieren.
Menge: 6,000 St

*Hinweis: Sonstiges*

**01.02.94 Inspektionsdeckel Luftleitungen, rund bis 315mm**
Inspektionsdeckel mit Einbaurahmen und Dichtung
für runde Luftleitungen, aus Stahl verzinkt,
Deckel oval, Verschluss durch Flügelschrauben.
Für runde Luftleitungen bis 315mm.

Liefern und betriebsfertig montieren.
Menge: 22,000 St

**01.02.95 Inspektionsdeckel Luftleitungen, rund bis 500 mm**
Leistung wie zuletzt in vollem Wortlaut beschrieben,
jedoch Inspektionsdeckel runde Luftleitungen bis 500 mm.

Liefern und betriebsfertig montieren.
Menge: 6,000 St

**01.02.96 Inspektionsdeckel Luftleitungen, eckig bis 400 x 300 mm**
Inspektionsdeckel mit Einbaurahmen und Dichtung
für eckige Luftleitungen, aus Stahl verzinkt,
Deckel oval, Verschluss durch Flügelschrauben.
Für eckige Luftleitungen, Inspektionsdeckel bis 400 x 300 mm

Liefern und betriebsfertig montieren.
Menge: 16,000 St

**01.02.97 Befestigungskonstruktion**
Formstahl als Befestigungskonstruktion verzinkt, (auch Fertiglochschienen mit Zubehör) als geschraubte Konstruktion, einschl. Befestigungsmaterialien. Konstruktion besteht aus Schienensystem, Schienenfüße einschließlich Verbindungsschrauben, zur Herstellung von Sonderbefestigungsmöglichkeiten von Wickelfalzrohren und Lüftungskanälen die mit den inkludierten Befestigungskonstruktionen nicht darstellbar sind. Befestigungskonstruktion auf passende Länge funkenflugfrei ablängen.

Anmerkung:
Die Abrechnung erfolgt ausschließlich nur nach schriftlichem Aufmaß / Nachweis und in Gewichtseinheiten aus den Datenblättern.

Liefern und betriebsfertig montieren.
Menge: 200,000 kg

**01.02.98 Aufkleber Medium**
Aufkleber auf der fertigen Blech- und Kunststoff- Umkleidung, mit Bezeichnung des Mediums und Farbe sowie Pfeilkennzeichnung für die Fließrichtungen.
Außenluft  grün
Zuluft  magenta/blau
Abluft  gelb
Fortluft  orange

Liefern und montieren.
Menge: 60,000 St

#### Bereich 01.03 KANALEINBAUTEILE

**Ausführungsbeschreibung 18 Volumenstromregler konstant, rund**
*Volumenstromregler konstant, rund*
Volumenstromregler in runder Bauform für konstante Volumenstromsysteme, mechanisch selbsttätig ohne Fremdenergie, für Zu- oder Abluft. Bestehend aus dem Gehäuse mit leichtgängig gelagerter Regelklappe, Regelbalg und außenliegender Kurvenscheibe mit Blattfeder.
Besondere Merkmale:
- Mit Dämmschale
- Mechanisch selbsttätig, ohne Fremdenergie
- Reibungsarmer Regelbalg, wirksam auch als
  Dämpfungselement
- Volumenstrom von außen an einer Skala einstellbar
- Hohe Volumenstrom-Genauigkeit
- Lageunabhängig und wartungsfrei
Rohrstutzen passend für Luftleitungen nach DIN EN 1506 bzw. DIN EN 13180, mit Einlegesicke für Lippendichtung. Differenzdruckbereich 20 bis 1000Pa,
Volumenstrombereich 4 : 1.

Gehäuse und Regelklappe aus verzinktem Stahlblech, Gleitlager aus Kunststoff. Regelbalg aus Polyurethane.

Δpst 150 Pa

ohne Regler, ohne Stellantrieb

Der Auslegungsvolumenstrom muss permanent und dauerhaft auf der Skala gekennzeichnet werden.

Der Bieter erklärt, dass er das nachfolgende Fabrikat / Typ anbietet:

Gewähltes Fabrikat :

'.........'
(vom Bieter einzutragen)

Gewählter / Typ :

'.........'
(vom Bieter einzutragen)

(Es ist nur ein Fabrikat / Typ zu benennen. Es ist zwingend erforderlich, dass die Angaben in den dafür vorgesehenen Zeilen vollständig eingetragen werden. Wenn einzelne Angaben fehlen, bzw. Mehrfachnennungen erfolgen, kann dies zum Ausschluss von der Wertung führen. Der Nachweis der Gleichwertigkeit ist nach Aufforderung durch den AG durch den Bieter zu erbringen.)

Liefern und betriebsfertig montieren.

**01.03.1 Volumenstromregler konstant, rund DN 80**
Leistung wie zuletzt in vollem Wortlaut beschrieben,
jedoch als Volumenstromregler DN 80
Volumenstrom ca. 40 - 162 m³/h

Liefern und betriebsfertig montieren.
Menge: 35,000 St

**01.03.2 Volumenstromregler konstant, rund DN 100**
Leistung wie zuletzt in vollem Wortlaut beschrieben,
jedoch als Volumenstromregler DN 100
Volumenstrom ca. 80 - 324 m³/h

Liefern und betriebsfertig montieren.
Menge: 21,000 St

**01.03.3 Volumenstromregler konstant, rund DN 125**
Leistung wie zuletzt in vollem Wortlaut beschrieben,
jedoch als Volumenstromregler DN 125
Volumenstrom ca. 126 - 504 m³/h

Liefern und betriebsfertig montieren.
Menge: 21,000 St

**01.03.4 Volumenstromregler konstant, rund DN 160**
Leistung wie zuletzt in vollem Wortlaut beschrieben,
jedoch als Volumenstromregler DN 160
Volumenstrom ca. 216 - 864 m³/h

Liefern und betriebsfertig montieren.
Menge: 4,000 St

**Ausführungsbeschreibung 19 Rohrschalldämpfer rund - 500/1000 mm lang**
*Rohrschalldämpfer rund - 500/1000 mm lang*
Rohrschalldämpfer für zuvor beschriebenen Volumenstromregler (variabel und konstant). Rohrschalldämpfer in runder, flexibler Bauform für RLT-Anlagen, in 8 Nenngrößen. Einfügungsdämpfung gemessen nach EN ISO 7235. Gehäuse mit akustisch und thermisch wirksamer Auskleidung. Rohrstutzen mit Einlegesicke für Lippendichtung, passend für runde Luftleitungen nach EN 1506 oder EN 13180. Gehäuse-Leckluftstrom nach EN 15727, Klasse D.

Absorptionsmaterial Mineralwolle Nach EN 13501, Baustoffklasse A1, nicht brennbar. Außenmantel und Innenrohr aus Aluminium Flexrohr.

Packungsdicke  50 mm
Abmessung: Länge  500/1000 mm
Anschlussvarianten:  Rohrstutzen
Betriebstemperatur:  Maximal 100 °C

Der Bieter erklärt, dass er das nachfolgende Fabrikat / Typ anbietet:

Gewähltes Fabrikat :

'.........'
(vom Bieter einzutragen)

Gewählter / Typ :

'.........'
(vom Bieter einzutragen)

(Es ist nur ein Fabrikat / Typ zu benennen. Es ist zwingend erforderlich, dass die Angaben in den dafür vorgesehenen Zeilen vollständig eingetragen werden. Wenn einzelne Angaben fehlen, bzw. Mehrfachnennungen erfolgen, kann dies zum Ausschluss von der Wertung führen. Der Nachweis der Gleichwertigkeit ist nach Aufforderung durch den AG durch den Bieter zu erbringen.)

Liefern und betriebsfertig montieren.

**01.03.5 Rohrschalldämpfer rund DN 80 - 500 mm**
Leistung wie zuletzt in vollem Wortlaut beschrieben,
jedoch als Schalldämpfer DN 80

Einfügungsdämpfung bei 250 Hz und 500 mm Baulänge
ca. 22 dB

Liefern und betriebsfertig montieren.
Menge: 35,000 St

**01.03.6 Rohrschalldämpfer rund DN 100 - 500mm**
Leistung wie zuletzt in vollem Wortlaut beschrieben,
jedoch als Schalldämpfer DN 100

Einfügungsdämpfung bei 250 Hz und 500 mm Baulänge
ca. 11 dB

Liefern und betriebsfertig montieren.
Menge: 21,000 St

**01.03.7 Rohrschalldämpfer rund DN 125 - 500mm**
Leistung wie zuletzt in vollem Wortlaut beschrieben,
jedoch als Schalldämpfer DN 125

Einfügungsdämpfung bei 250 Hz und 500 mm Baulänge
ca. 9 dB

Liefern und betriebsfertig montieren.
Menge: 21,000 St

**01.03.8 Rohrschalldämpfer rund DN 160 - 500 mm**
Leistung wie zuletzt in vollem Wortlaut beschrieben,
jedoch als Schalldämpfer DN 160

Einfügungsdämpfung bei 250 Hz und 500 mm Baulänge
ca. 7 dB

Liefern und betriebsfertig montieren.
Menge: 4,000 St

**Ausführungsbeschreibung 20 VR Variabel ZUL/ABL**
*VR Variabel ZUL/ABL*
VVS-Regelgeräte in rechteckiger Bauform für variable und konstante Volumenstromsysteme mit hohen akustischen Anforderungen, für Zuluft o. Abluft, in 5 Nenngrößen. Hohe Regelgenauigkeit der eingestellten Volumenströme bei beliebigen Anströmbedingungen. Inbetriebnahmebereites Gerät, bestehend aus den mechanischen Bauteilen und den elektronischen Regelkomponenten. Geräte enthalten einen Mittelwert bildenden Wirkdrucksensor zur Volumenstrommessung, eine Regelklappe und einen integrierten Schalldämpfer. Regelkomponenten werkseitig montiert, verschlaucht und verdrahtet. Wirkdrucksensor mit Messbohrungen 3 mm, dadurch unempfindlich gegen Verschmutzung. Gehäuse mit akustisch und thermisch wirksamer Auskleidung. Position der Regelklappe von außen durch die Achsform erkennbar. Regelklappe bei Auslieferung geöffnet, dadurch Luftströmung auch ohne Regelfunktion gegeben; ausgenommen Varianten mit definierter Sicherheitsstellung NC. Erfüllt die Hygieneanforderungen nach EN 16798 Teil 3, VDI 6022 Blatt 1, DIN 1946 Teil 4.

Besondere Merkmale
Hygienisch getestet und zertifiziert
Direkter Anschluss der Luftleitung
Werkseitige Einstellung oder Programmierung und lufttechnische Prüfung
Einstellung und nachträgliche Parametrierung an der Regelkomponente möglich, separates Einstellgerät erforderlich
inkl. Dämmschale.

Materialien und Oberflächen
Gehäuse aus verzinktem Stahlblech
Regelklappe und Differenzdrucksensor aus Aluminiumprofilen
Auskleidung aus Mineralwolle
Gleitlager aus Kunststoff

Mineralwolle:
Nach EN 13501, Baustoffklasse A1, nicht brennbar
RAL-Gütezeichen RAL-GZ 388
Gesundheitlich unbedenklich durch hohe Biolöslichkeit nach deutscher Gefahrstoffverordnung und Anmerkung Q der europäischen Verordnung (EG) Nr. 1272/2008
Durch aufkaschiertes Glasseidengewebe vor Abrieb durch strömende Luft bis max. 20 m/s geschützt
Inert gegenüber Pilz- und Bakterienwachstum

Anschlussausführung
Beidseitig mit Flansch, geeignet für Luftleitungsprofile

Gleichwertigkeitskriterien
Hygiene-Konformitätserklärung nach VDI 6022, Blatt 1 (01/2018), ÖNORM H 6020 (02/2007) und ÖNORM H 6021 (09/2003)
Einstellung der Volumenströme ohne Einstellgerät mittels Vmin- und Vmax- Potentiometer
Elektrische Anschlüsse mit Schraubklemmen, keine zusätzlichen Klemmdosen erforderlich
Jeder Volumenstromregler werkseitig auf lufttechnischen Prüfstand geprüft und mit Plakette am Regler bescheinigt
Keine Anströmlängen notwendig
Akustische Daten ermittelt nach ÖNORM EN ISO 5135:1999
Max. Regelabweichung 5% bei qvmax, ohne Anströmlänge

Technische Daten
Nenngrößen: 125 - 315
Volumenstrombereich: 27 - 872 l/s oder 95 - 3142 m³/h
Mindestdruckdifferenz: bis zu 106 Pa (ohne Zusatzschalldämpfer)
Maximal zulässige Druckdifferenz: 1000 Pa
Leckluftstrom bei geschlossener Regelklappe nach EN 1751, Klasse 4
Gehäuse-Leckluftstrom nach EN 1751, Klasse C

Anbauteil
Variable Volumenstromregelung mit elektronischem Regler zur Aufschaltung einer Führungsgröße und einem Istwertsignal zur Einbindung in Gebäudeleittechnik.

Versorgungsspannung 24 V AC/DC
Signalspannungen 0 - 10 V DC
Mit externen, potentialfreien Schaltern mögliche Zwangssteuerungen: ZU, AUF, qmin und qmax
Potentiometer mit Prozentskalen zur Einstellung der Volumenströme qmin und qmax ohne Einstellgerät
Istwertsignal auf Nennvolumenstrom bezogen, dadurch vereinfachte Inbetriebnahme und nachträgliche Verstellung
Volumenstromregelbereich ca. 10 - 100 % vom Nennvolumenstrom
Von außen gut sichtbare Kontrollleuchte zur Signalisierung der Funktionen: ausgeregelt, nicht ausgeregelt und Spannungsausfall
Elektrische Anschlüsse mit Schraubklemmen
Klemmen zum Anschluss der Versorgungsspannung doppelt, zur einfachen Weitergabe der Spannung an den nächsten Regler

Inkl. Schalldämpfer:
Zusatzschalldämpfer in rechteckiger Bauform für VVS-Regelgeräte zur Reduzierung des Strömungsgeräusches, in passender größe zum gewählten Volumenstromregler. Gehäuse mit akustisch und thermisch wirksamer Auskleidung. Beidseitig zum Anbau von Luftleitungsprofilen. Gehäuse-Leckluftstrom nach EN 15727, Klasse B. Geeignet für VDI 2083, Reinraumklasse 3, sowie US-Standard 209E, Klasse 100. Hygieneanforderungen nach VDI 6022, DIN 1946, Teil 4 sowie EN 13779 und VDI 3803.

MATERIALIEN UND OBERFLÄCHEN
-  Gehäuse aus verzinktem Stahlblech
-  Auskleidung aus Mineralwolle

MINERALWOLLE
-  Nach EN 13501, Baustoffklasse A1, nicht brennbar
-  RAL-Gütezeichen RAL-GZ 388
-  Hygienisch unbedenklich durch hohe Biolöslichkeit, nach TRGS 905 sowie EU-Richtlinie 97/69/EG
-  Durch aufkaschiertes Glasseidengewebe vor Abrieb durch strömende Luft bis max. 20 m/s geschützt
-  Inert gegenüber Pilz- und Bakterienwachstum

Der Bieter erklärt,dass er das nachfolgende Fabrikat / Typ anbietet:

Gewähltes Fabrikat :

'.........'
(vom Bieter einzutragen)

Gewählter / Typ :

'.........'
(vom Bieter einzutragen)

(Es ist nur ein Fabrikat / Typ zu benennen. Es ist zwingend erforderlich, dass die Angaben in den dafür vorgesehenen Zeilen vollständig eingetragen werden. Wenn einzelne Angaben fehlen, bzw. Mehrfachnennungen erfolgen, kann dies zum Ausschluss von der Wertung führen. Der Nachweis der Gleichwertigkeit ist nach Aufforderung durch den AG durch den Bieter zu erbringen.)

Liefern und betriebsfertig montieren.

**01.03.9 VR Variabel ZUL 1200m³/h - Einbauort: M-1.31**
Leistung wie zuletzt in vollem Wortlaut beschrieben,
jedoch als Volumenstromregler variabel für Zuluft, eckig
ca. 490 x 320 x 1040 mm
Volumenstrom ca. 150m³/h - 1305 m³/h
Betriebspunkt ca. 1200 m³/h bei ca.7,2 m/s

Einbauort: M-1.31
Nutzung für Raum H0.18 / H0.20

Liefern und betriebsfertig montieren.
Menge: 2,000 St

**01.03.10 VR Variabel ABL 1200m³/h - Einbauort: M-1.31**
Leistung wie zuletzt in vollem Wortlaut beschrieben,
jedoch als Volumenstromregler variabel für Abluft, eckig
ca.490x320x1040 mm
Volumenstrom ca. 150m³/h - 1305 m³/h
Betriebspunkt ca. 1200 m³/h bei ca.7,2 m/s

Einbauort: M-1.31
Nutzung für Raum H0.18 / H0.20

Liefern und betriebsfertig montieren.
Menge: 2,000 St

**01.03.11 VR Variabel ZUL 1400m³/h - Einbauort: M-1.31**
Leistung wie zuletzt in vollem Wortlaut beschrieben,
jedoch als Volumenstromregler variabel für Zuluft, eckig
ca.640x370x1250 mm
Volumenstrom ca. 210m³/h - 1850 m³/h
Betriebspunkt ca. 1400 m³/h bei ca.4,1 m/s

Einbauort: M-1.31
Nutzung für Raum M0.24

Liefern und betriebsfertig montieren.
Menge: 1,000 St

**01.03.12 VR Variabel ABL 1400m³/h - Einbauort: M-1.31**
Leistung wie zuletzt in vollem Wortlaut beschrieben,
jedoch als Volumenstromregler variabel für Abluft, eckig
ca.640x370x1250 mm
Volumenstrom ca. 210m³/h - 1850 m³/h
Betriebspunkt ca. 1400 m³/h bei ca.4,1 m/s

Einbauort: M-1.31
Nutzung für Raum M0.24

Liefern und betriebsfertig montieren.
Menge: 1,000 St

**01.03.13 VR Variabel ZUL 2100 m³/h - Einbauort: M 0.29**
Leistung wie zuletzt in vollem Wortlaut beschrieben,
jedoch als Volumenstromregler variabel für Zuluft, eckig
ca.780x400x1250 mm
Volumenstrom ca. 270m³/h - 2340 m³/h
Betriebspunkt ca. 2100 m³/h bei ca.5 m/s

Einbauort: M 0.29
Nutzung für Raum M0.27

Liefern und betriebsfertig montieren.
Menge: 1,000 St

**01.03.14 VR Variabel ABL 2100 m³/h - Einbauort: M 0.28**
Leistung wie zuletzt in vollem Wortlaut beschrieben,
jedoch als Volumenstromregler variabel für Abluft, eckig
ca.780x400x1250 mm
Volumenstrom ca. 270m³/h - 2340 m³/h
Betriebspunkt ca. 2100 m³/h bei ca.5 m/s

Einbauort: M0.28
Nutzung für Raum M0.27

Liefern und betriebsfertig montieren.
Menge: 1,000 St

**01.03.15 VR Variabel ZUL 2000 m³/h - Einbauort: M-1.31**
Leistung wie zuletzt in vollem Wortlaut beschrieben,
jedoch als Volumenstromregler variabel für Zuluft, eckig
ca.780x400x1250 mm
Volumenstrom ca. 270m³/h - 2340 m³/h
Betriebspunkt ca. 2000 m³/h bei ca.4,7 m/s

Einbauort: M-1.31
Nutzung für Raum M0.21

Liefern und betriebsfertig montieren.
Menge: 2,000 St

**01.03.16 VR Variabel ABL 2000 m³/h - Einbauort: M-1.31**
Leistung wie zuletzt in vollem Wortlaut beschrieben,
jedoch als Volumenstromregler variabel für Abluft, eckig
ca.780x400x1250 mm
Volumenstrom ca. 270m³/h - 2340 m³/h
Betriebspunkt ca. 2000 m³/h bei ca.4,7 m/s

Einbauort: M-1.31
Nutzung für Raum M0.21

Liefern und betriebsfertig montieren.
Menge: 2,000 St

**01.03.17 VR Variabel ZUL 2000 m³/h - Einbauort: M-1.26**
Leistung wie zuletzt in vollem Wortlaut beschrieben,
jedoch als Volumenstromregler variabel für Zuluft, eckig
ca.780x400x1250 mm
Volumenstrom ca. 270m³/h - 2340 m³/h
Betriebspunkt ca. 2000 m³/h bei ca.4,7 m/s

Einbauort: M-1.26
Nutzung für Raum M0.19

Liefern und betriebsfertig montieren.
Menge: 1,000 St

**01.03.18 VR Variabel ABL 2000 m³/h - Einbauort: M-1.29**
Leistung wie zuletzt in vollem Wortlaut beschrieben,
jedoch als Volumenstromregler variabel für Abluft, eckig
ca.780x400x1250 mm
Volumenstrom ca. 270m³/h - 2340 m³/h
Betriebspunkt ca. 2000 m³/h bei ca.4,7 m/s

Einbauort: M-1.29
Nutzung für Raum M0.19

Liefern und betriebsfertig montieren.
Menge: 1,000 St

**Ausführungsbeschreibung 21 Kulissenschalldämpfer RLT-Anlage**
*Kulissenschalldämpfer RLT-Anlage*
Kulissenschalldämpfer, bestehend aus einem Gehäuse aus verz. Stahlblech, beidseitig Anschlussrahmen aus Luftkanalprofil, mit eingebauten Kulissen, Absorber: Mineralwolle (biolösl./geprüft nach VDI6022), unbrennbar (A1/EN13501), hydrophob, mit hochfester Glasseidenoberfläche abriebgeschützt bis 20m/s, TL:30m/s, Medium Luft, max.100°C(T)/150°C(TL), Druckstufe N (-500/+1000Pa, Niederdruck)

Liefern und betriebsfertig montieren.

**01.03.19 Kulissenschalldämpfer ZUL RLT-Anlage Sanitärräume Haus H**
Leistung wie zuletzt in vollem Wortlaut beschrieben, jedoch als Kulissenschalldämpfer ZUL RLT-Anlage Sanitärräume Haus H

Volumenstrom: min. 1200 m³/h
Kulissentyp:  Absorptionsprinzip
Kulissendicke: min. 300 mm
Breite:  max. 500 mm
Höhe:  max. 350 mm
Länge gesamt: max. 2.000 mm
Kulissenanzahl : min. 1 Stk.
Kulissenspalt s:  ca. 200 mm
Druckverlust: ca. 8 Pa
Eigenger.LwA: 45 dB(A)

Einfügungsdämpfung
Hz 63 125 250 500 1k 2k 4k 8k
dB 5 14 32 45 48 36 21 14

Liefern und betriebsfertig montieren.
Menge: 1,000 St

**01.03.20 Kulissenschalldämpfer ABL RLT-Anlage Sanitärräume Haus H**
Leistung wie zuletzt in vollem Wortlaut beschrieben, jedoch als Kulissenschalldämpfer ABL RLT-Anlage Sanitärräume Haus H

Volumenstrom: min. 1200 m³/h
Kulissentyp:  Kammer-Resonanzprinzip
Kulissendicke: min. 230 mm
Breite:  max. 500 mm
Höhe:  max. 350 mm
Länge gesamt: max. 2000mm
Kulissenanzahl : min. 1 Stk.
Kulissenspalt s:  ca. 270 mm
Druckverlust: ca. 3 Pa
Eigenger.LwA: 11 dB(A)

Hz 63 125 250 500 1k 2k 4k 8k
dB 2 10 16 15 13 8 8 6

Liefern und betriebsfertig montieren.
Menge: 1,000 St

**01.03.21 Kulissenschalldämpfer ZUL RLT-Anlage Sanitärräume Haus M**
Leistung wie zuletzt in vollem Wortlaut beschrieben, jedoch als Kulissenschalldämpfer ZUL RLT-Anlage Sanitärräume Haus M

Volumenstrom: min. 2500 m³/h
Kulissentyp:  Absorptionsprinzip
Kulissendicke: min. 300 mm
Breite:  max. 460 mm
Höhe:  max. 400 mm
Länge gesamt: max. 2.500 mm
Kulissenanzahl : min. 1 Stk.
Kulissenspalt s:  ca. 160 mm
Druckverlust: ca. 49 Pa
Eigenger.LwA: 40 dB(A)

Einfügungsdämpfung
Hz 63 125 250 500 1k 2k 4k 8k
dB 7 19 43 50 50 50 30 18

Liefern und betriebsfertig montieren.
Menge: 1,000 St

**01.03.22 Kulissenschalldämpfer ABL RLT-Anlage Sanitärräume Haus M**
Leistung wie zuletzt in vollem Wortlaut beschrieben, jedoch als Kulissenschalldämpfer ABL RLT-Anlage Sanitärräume Haus M

Volumenstrom: min. 2500 m³/h
Kulissentyp:  Kammer-Resonanzprinzip
Kulissendicke: min. 200 mm
Breite:  max. 400 mm
Höhe:  max. 400 mm
Länge gesamt: max. 2000mm
Kulissenanzahl : min. 1 Stk.
Kulissenspalt s:  ca. 200 mm
Druckverlust: ca. 22 Pa
Eigenger.LwA: 33 dB(A)

Hz 63 125 250 500 1k 2k 4k 8k
dB 3 11 24 23 19 18 13 11

Liefern und betriebsfertig montieren.
Menge: 1,000 St

**01.03.23 Kulissenschalldämpfer AUL RLT-Anlage Sanitärräume Haus M**
Leistung wie zuletzt in vollem Wortlaut beschrieben, jedoch als Kulissenschalldämpfer AUL RLT-Anlage Sanitärräume Haus M

Volumenstrom: min. 2500 m³/h
Kulissentyp:  Absorptionsprinzip
Kulissendicke: min. 200 mm
Breite:  max. 500 mm
Höhe:  max. 400 mm
Länge gesamt: max. 2500mm
Kulissenanzahl : min. 1 Stk.
Kulissenspalt s:  ca. 300 mm
Druckverlust: ca. 8 Pa
Eigenger.LwA: 21 dB(A)

Hz 63 125 250 500 1k 2k 4k 8k
dB 1 2 8 15 15 9 5 3

Liefern und betriebsfertig montieren.
Menge: 1,000 St

**01.03.24 Kulissenschalldämpfer FOL RLT-Anlage Sanitärräume Haus M**
Leistung wie zuletzt in vollem Wortlaut beschrieben, jedoch als Kulissenschalldämpfer FOL RLT-Anlage Sanitärräume Haus M

Volumenstrom: min. 2500 m³/h
Kulissentyp:  Kammer-Resonanzprinzip
Kulissendicke: min. 230 mm
Breite:  max. 410 mm
Höhe:  max. 450 mm
Länge gesamt: max. 2500mm
Kulissenanzahl : min. 1 Stk.
Kulissenspalt s:  ca. 180 mm
Druckverlust: ca. 19Pa
Eigenger.LwA: ca. 33 dB(A)

Hz 63 125 250 500 1k 2k 4k 8k
dB 2 8 14 15 17 12 10 9

Liefern und betriebsfertig montieren.
Menge: 1,000 St

**01.03.25 Kulissenschalldämpfer ZUL RLT-Anlage Instrumentenlager**
Leistung wie zuletzt in vollem Wortlaut beschrieben, jedoch als Kulissenschalldämpfer ZUL RLT-Anlage Instrumentenlager

Volumenstrom: min. 3000 m³/h
Kulissentyp:  Absorptionsprinzip
Kulissendicke: min. 200 mm
Breite:  max. 510 mm
Höhe:  max. 750 mm
Länge gesamt: max. 500 mm
Kulissenanzahl : min. 2 Stk.
Kulissenspalt s:  ca. 55 mm
Druckverlust: ca. 40 Pa
Eigenger.LwA: 37 dB(A)

Einfügungsdämpfung
Hz 63 125 250 500 1k 2k 4k 8k
dB 5 9 15 27 38 38 28 24

Liefern und betriebsfertig montieren.
Menge: 1,000 St

**01.03.26 Kulissenschalldämpfer ABL RLT-Anlage Instrumentenlager**
Leistung wie zuletzt in vollem Wortlaut beschrieben, jedoch als Kulissenschalldämpfer ABL RLT-Anlage Instrumentenlager

Volumenstrom: min. 3000 m³/h
Kulissentyp:  Absorptionsprinzip
Kulissendicke: min. 200 mm
Breite:  max. 600 mm
Höhe:  max. 600 mm
Länge gesamt: max. 500 mm
Kulissenanzahl : min. 2 Stk.
Kulissenspalt s:  ca. 100 mm
Druckverlust: ca. 34 Pa
Eigenger.LwA: 28 dB(A)

Einfügungsdämpfung
Hz 63 125 250 500 1k 2k 4k 8k
dB 5 10 15 28 39 40 29 26

Liefern und betriebsfertig montieren.
Menge: 1,000 St

**01.03.27 Kulissenschalldämpfer FOL RLT-Anlage Instrumentenlager**
Leistung wie zuletzt in vollem Wortlaut beschrieben, jedoch als Kulissenschalldämpfer FOL RLT-Anlage Instrumentenlager

Volumenstrom: min. 3000 m³/h
Kulissentyp:  Absorptionsprinzip
Kulissendicke: min. 200 mm
Breite:  max. 270 mm
Höhe:  max. 300 mm
Länge gesamt: max. 750 mm
Kulissenanzahl : min. 1 Stk.
Kulissenspalt s:  ca. 70 mm
Druckverlust: ca. 17 Pa
Eigenger.LwA: 20 dB(A)

Einfügungsdämpfung
Hz 63 125 250 500 1k 2k 4k 8k
dB 6 11 19 36 50 48 35 30

Liefern und betriebsfertig montieren.
Menge: 1,000 St

**01.03.28 Kulissenschalldämpfer AUL RLT-Anlage Instrumentenlager**
Leistung wie zuletzt in vollem Wortlaut beschrieben, jedoch als Kulissenschalldämpfer AUL RLT-Anlage Instrumentenlager

Volumenstrom: min. 3000 m³/h
Kulissentyp:  Absorptionsprinzip
Kulissendicke: min. 200 mm
Breite:  max. 250 mm
Höhe:  max. 300 mm
Länge gesamt: max. 500 mm
Kulissenanzahl : min. 1 Stk.
Kulissenspalt s:  ca. 50 mm
Druckverlust: ca.34 Pa
Eigenger.LwA: 28 dB(A)

Einfügungsdämpfung
Hz 63 125 250 500 1k 2k 4k 8k
dB 5 10 15 28 39 40 29 26

Liefern und betriebsfertig montieren.
Menge: 1,000 St

**01.03.29 Kulissenschalldämpfer ZUL RLT-Anlage - Veranstaltungs- und Nebenräume**
Leistung wie zuletzt in vollem Wortlaut beschrieben, jedoch als Kulissenschalldämpfer ZUL RLT-Anlage - Veranstaltungs- und Nebenräume

Volumenstrom: min. 6000 m³/h
Kulissentyp:  Absorptionsprinzip
Kulissendicke: min. 300 mm
Breite:  max. 1200 mm
Höhe:  max. 900 mm
Länge gesamt: max. 2000 mm
Kulissenanzahl : min. 3 Stk.
Kulissenspalt s:  ca. 100 mm
Druckverlust: ca. 19 Pa
Eigenger.LwA: 34 dB(A)

Einfügungsdämpfung
Hz 63 125 250 500 1k 2k 4k 8k
dB 9 21 43 50 50 50 47 35

Liefern und betriebsfertig montieren.
Menge: 1,000 St

**01.03.30 Kulissenschalldämpfer ABL RLT-Anlage - Veranstaltungs- und Nebenräume**
Leistung wie zuletzt in vollem Wortlaut beschrieben, jedoch als Kulissenschalldämpfer ABL RLT-Anlage - Veranstaltungs- und Nebenräume

Volumenstrom: min. 6000 m³/h
Kulissentyp:  Absorptionsprinzip
Kulissendicke: min. 300 mm
Breite:  max. 1200 mm
Höhe:  max. 950 mm
Länge gesamt: max. 2000 mm
Kulissenanzahl : min. 3 Stk.
Kulissenspalt s:  ca. 100 mm
Druckverlust: ca. 17 Pa
Eigenger.LwA: 33 dB(A)

Einfügungsdämpfung
Hz 63 125 250 500 1k 2k 4k 8k
dB 9 21 43 50 50 50 47 35

Liefern und betriebsfertig montieren.
Menge: 1,000 St

**01.03.31 Kulissenschalldämpfer FOL RLT-Anlage - Veranstaltungs- und Nebenräume**
Leistung wie zuletzt in vollem Wortlaut beschrieben, jedoch als Kulissenschalldämpfer FOL RLT-Anlage - Veranstaltungs- und Nebenräume

Volumenstrom: min. 6000 m³/h
Kulissentyp:  Kammer-Resonanzprinzip
Kulissendicke: min. 200 mm
Breite:  max. 1280 mm
Höhe:  max. 300 mm
Länge gesamt: max. 1250 mm
Kulissenanzahl : min. 4 Stk.
Kulissenspalt s:  ca. 120 mm
Druckverlust: ca. 48 Pa
Eigenger.LwA: 44 dB(A)

Einfügungsdämpfung
Hz 63 125 250 500 1k 2k 4k 8k
dB 4 10 25 25 29 19 14 14

Liefern und betriebsfertig montieren.
Menge: 1,000 St

**01.03.32 Kulissenschalldämpfer AUL RLT-Anlage - Veranstaltungs- und Nebenräume**
Leistung wie zuletzt in vollem Wortlaut beschrieben, jedoch als Kulissenschalldämpfer AUL RLT-Anlage - Veranstaltungs- und Nebenräume

Volumenstrom: min. 6000 m³/h
Kulissentyp:  Absorptionsprinzip
Kulissendicke: min. 300 mm
Breite:  max. 960mm
Höhe:  max. 400 mm
Länge gesamt: max. 1500 mm
Kulissenanzahl : min. 2 Stk.
Kulissenspalt s:  ca. 180 mm
Druckverlust: ca. 49 Pa
Eigenger.LwA: 45 dB(A)

Einfügungsdämpfung
Hz 63 125 250 500 1k 2k 4k 8k
dB 4 12 26 38 44 32 19 13

Liefern und betriebsfertig montieren.
Menge: 1,000 St

**Ausführungsbeschreibung 22 Rohrschalldämpfer RLT-Anlage**
*Rohrschalldämpfer RLT-Anlage*
Rohrschalldämpfer Typ RS/RSD, Dichtheitsklasse C nach DIN EN 1507, Gehäuse aus verzinktem Stahlblech mit Lochblech-Innenrohr, Absorbermaterial: Mineralwolle (biolöslich), unbrennbar nach DIN 4102, Glasvlies unter Lochblech, abriebgeschützt bis 20 m/s, Medium Luft,
max.150°C, Druckstufe N (-500/+1000Pa, Niederdruck)

Liefern und betriebsfertig montieren.

**01.03.33 Rohrschalldämpfer FOL RLT-Anlage Sanitärräume Haus H**
Leistung wie zuletzt in vollem Wortlaut beschrieben, jedoch als Rohrschalldämpfer FOL RLT-Anlage Sanitärräume Haus H

Volumenstrom: min. 1200 m³/h
Packungsdicke: min. 100 mm
Nenndurchmesser: min. 400mm
Länge gesamt: max. 1.500 mm
Kulissenanzahl : min. 3 Stk.
Kulissenspalt s:  ca. 110 mm
Druckverlust: ca. 6Pa
Eigenger.LwA: 47 dB(A)

Hz 63 125 250 500 1k 2k 4k 8k
dB 1 4 15 19 14 7 3 1

Liefern und betriebsfertig montieren.
Menge: 1,000 St

#### Bereich 01.04 LUFTAUSLÄSSE

**Ausführungsbeschreibung 23 Schlitzschienen**
*Schlitzschienen*
Schlitzdurchlässe ,mit einzeln, manuell verstellbaren Luftleitelementen und 1, 2, 3 oder 4 Schlitzen. Luftführung wahlweise horizontal wechselseitig, schräg wechselseitig, vertikal, horizontal einseitig links oder horizontal einseitig rechts möglich. Die Schlitzdurchlässe können für Zu- oder Abluft genutzt werden und sind zum Einbau in die abgehängte Decke bestimmt. Einbaufertige Komponente bestehend aus dem Frontdurchlass mit wahlweise schwarzen, grauen oder weißen Luftleitelementen. Varianten mit Anschlusskasten verfügen über 1 oder 2 Anschlussstutzen, wobei die Anschlussstutzen beim symmetrischen Anschlusskasten horizontal oder vertikal angeordnet sind, beim asymmetrischen Anschlusskasten sind die Anschlussstutzen horizontal angeordnet. Die Anschlusskästen verfügen alle über 4 Aufhängelaschen zur Abhängung. Die Verbindung zwischen Frontdurchlass und Anschlusskasten erfolgt als feste oder lösbare Verbindung. Die Anschlussstutzen sind passend für runde Luftleitungen nach EN 1506 oder EN 13180. Schallleistungspegel des Strömungsgeräusches gemessen nach EN ISO 5135.

Der Bieter erklärt, dass er das nachfolgende Fabrikat / Typ anbietet:

Gewähltes Fabrikat :

'.........'
(vom Bieter einzutragen)

Gewählter / Typ :

'.........'
(vom Bieter einzutragen)

(Es ist nur ein Fabrikat / Typ zu benennen. Es ist zwingend erforderlich, dass die Angaben in den dafür vorgesehenen Zeilen vollständig eingetragen werden. Wenn einzelne Angaben fehlen, bzw. Mehrfachnennungen erfolgen, kann dies zum Ausschluss von der Wertung führen. Der Nachweis der Gleichwertigkeit ist nach Aufforderung durch den AG durch den Bieter zu erbringen.)

Liefern und betriebsfertig montieren.

**01.04.1 Schlitzschiene Raum M0.27**
Leistung wie zuletzt in vollem Wortlaut beschrieben, jedoch als Schlitzschiene mit 2 Schlitzen, Frontschiene und Anschlusskasten 1500mm Länge, 2 Stutzen 158mm Durchmesser
Farbe Luftleitelemente und Oberfläche nach Vorgabe Bauherr.
Volumenstrom 262m³/h je Schlitzschiene (175m³/h pro Meter)

Einbauort: Raum M0.27

Liefern und betriebsfertig montieren.
Menge: 8,000 St

**01.04.2 Schlitzschiene Raum M0.24**
Leistung wie zuletzt in vollem Wortlaut beschrieben, jedoch als Schlitzschiene mit 1 Schlitzen, Frontschiene und Anschlusskasten 1500mm Länge, 2 Stutzen 158mm Durchmesser
Farbe Luftleitelemente und Oberfläche nach Vorgabe Bauherr.
Volumenstrom 175m³/h je Schlitzschiene (117m³/h pro Meter)

Einbauort: Raum M0.24

Liefern und betriebsfertig montieren.
Menge: 8,000 St

**01.04.3 Schlitzschiene Raum M0.21**
Leistung wie zuletzt in vollem Wortlaut beschrieben, jedoch als Schlitzschiene mit 4 Schlitzen, Frontschiene und Anschlusskasten 1500mm Länge, 2 Stutzen 248mm Durchmesser
Farbe Luftleitelemente und Oberfläche nach Vorgabe Bauherr.
Volumenstrom 500m³/h je Schlitzschiene (333m³/h pro Meter)

Einbauort: Raum M0.21

Liefern und betriebsfertig montieren.
Menge: 8,000 St

**01.04.4 Schlitzschiene Raum M0.20**
Leistung wie zuletzt in vollem Wortlaut beschrieben, jedoch als Schlitzschiene mit 1 Schlitzen, Frontschiene und Anschlusskasten 1500mm Länge, 2 Stutzen 158mm Durchmesser
Farbe Luftleitelemente und Oberfläche nach Vorgabe Bauherr.
Volumenstrom 150m³/h je Schlitzschiene (100m³/h pro Meter)

Einbauort: Raum M0.20

Liefern und betriebsfertig montieren.
Menge: 8,000 St

**01.04.5 Schlitzschiene Raum M0.18**
Leistung wie zuletzt in vollem Wortlaut beschrieben, jedoch als Schlitzschiene mit 1 Schlitzen, Frontschiene und Anschlusskasten 1500mm Länge, 2 Stutzen 158mm Durchmesser
Farbe Luftleitelemente und Oberfläche nach Vorgabe Bauherr.
Volumenstrom 150m³/h je Schlitzschiene (100m³/h pro Meter)

Einbauort: Raum M0.18

Liefern und betriebsfertig montieren.
Menge: 8,000 St

**Ausführungsbeschreibung 24 Tellerventile**
*Tellerventile*
Tellerventil für Zu- oder Abluft aus Stahlblech zum Einsatz in Zu- und Abluftanlagen. Einschließlich Einbaurahmen. Zur Einstellung der gewünschten Luftmenge durch Drehen der Ventilteller. Luftmengeneinstellung wird durch die Kontermutter gesichert. Frontrahmen RAL 9010 (weiß) Ventilteller RAL 9010 (weiß), in den Einzelpreis ist die Einstellung der vorgegebenen Luftmenge einzurechnen.

Liefern und betriebsfertig montieren.

**01.04.6 Tellerventil DN 100**
Leistung wie zuletzt in vollem Wortlaut beschrieben, jedoch als Tellerventil DN 100

Liefern und betriebsfertig montieren.
Menge: 80,000 St

**01.04.7 Tellerventil DN 125**
Leistung wie zuletzt in vollem Wortlaut beschrieben, jedoch als Tellerventil DN 125

Liefern und betriebsfertig montieren.
Menge: 11,000 St

**01.04.8 Tellerventil DN 200**
Leistung wie zuletzt in vollem Wortlaut beschrieben, jedoch als Tellerventil DN 200

Liefern und betriebsfertig montieren.
Menge: 19,000 St

**Ausführungsbeschreibung 25 Lüftungsgitter Kanaleinbau**
*Lüftungsgitter Kanaleinbau*
Lüftungsgitter aus Aluminium in rechteckiger Bauform für Zuluft und Abluft. Frontrahmen in rechteckigem Design. Vorzugsweise für Wand- und Brüstungseinbau, jedoch auch für rechteckige Luftleitungen. Einbaufertige Komponente, bestehend aus Frontrahmen und feststehenden, waagerechten Lamellen. Verdeckte Schraubbefestigung, Klemmfederbefestigung oder Warzenlochung zum Einbau in einen Einbaurahmen oder Befestigung auf der Einbaufläche. Schallleistungspegel des Strömungsgeräusches gemessen nach EN ISO 5135.

Merkmale
- Feststehende Lamellen
- Verdeckte Schraubbefestigung, Klemmfederbefestigung oder Warzenlochung

Material
- Frontrahmen und Lamellen aus Aluminium
- Frontrahmen und Lamellen eloxiert, E6-C-0, naturfarben

Bauform Lamellen:  Gerade
Anbausätze:  Mengeneinstellsatz, Lamellen
  gegenläufig gekuppelt
Einbaurahmen:  Für Frontrahmenbreite
  min. 28 mm
Befestigung:  Klemmfederbefestigung, min.
  28 mm
Oberfläche:  Eloxiert, naturfarben

Liefern und betriebsfertig montieren.

**01.04.9 Lüftungsgitter Kanaleinbau 225 x 75 mm**
Leistung wie zuletzt in vollem Wortlaut beschrieben, jedoch als Lüftungsgitter Kanaleinbau

Baugröße:  225x75 mm
Volumenstrom:  100-150 m³/h
Luftart:  Abluft
Kanalanschluss: 200x50mm

Liefern und betriebsfertig montieren.
Menge: 4,000 St

**01.04.10 Lüftungsgitter Kanaleinbau 300x100mm**
Leistung wie zuletzt in vollem Wortlaut beschrieben, jedoch als Lüftungsgitter Kanaleinbau

Baugröße:  ca.300x100mm
Volumenstrom:  150 m³/h
Luftart:  Zuluft
Einbauort:  Kanal Instrumentenlager

Liefern und betriebsfertig montieren.
Menge: 20,000 St

**Ausführungsbeschreibung 26 Lüftungsgitter Kanalabschluss**
*Lüftungsgitter Kanalabschluss*
Lüftungsgitter aus verzinkten Stahlblech in rechteckiger Bauform für Zuluft und Abluft. Flanschahmen in rechteckigem Design. Einbau, für rechteckige Luftleitungen. Einbaufertige Komponente, bestehend aus Flanschrahmen und feststehenden, Gittergeflecht.

Merkmale
- Feststehendes Gittergeflecht
- Flanschrahmen für Einbau am Kanalende

Material
- verzinktes Stahlblech

Ausführung:
Welldrahtgitter ca. 20 x 20 x 2,5mm auf einem Blechrahmen oder Luftkanal-Profilrahmen

**01.04.11 Lüftungsgitter Kanalabschluss 500 x 200 mm**
Leistung wie zuletzt in vollem Wortlaut beschrieben, jedoch als Lüftungsgitter Kanaleinbau

Baugröße:  500 x 200 mm
Volumenstrom:  1200 m³/h
Luftart:  Abluft

Liefern und betriebsfertig montieren.
Menge: 2,000 St

**01.04.12 Lüftungsgitter Kanalabschluss 650 x 300 mm**
Leistung wie zuletzt in vollem Wortlaut beschrieben, jedoch als Lüftungsgitter Kanaleinbau

Baugröße:  650 x 300 mm
Volumenstrom:  2000 m³/h
Luftart:  Zuluft

Liefern und betriebsfertig montieren.
Menge: 3,000 St

#### Bereich 01.05 WETTERSCHUTZGITTER & LÜFTUNGSTÜRME

**Ausführungsbeschreibung 27 Wetterschutzgitter für Schrägdächer**
*Wetterschutzgitter für Schrägdächer*
Wetterschutzgitter für Schrägdächer bestehend aus einem umlaufenden Auflagerahmen mit waagerecht angeordneten Lamellen und hinterlegtem Schutzgitter sowie einem integrierten Wasserauffangkasten zur Erfassung und Ableitung von Regenwasser nach Aussen. Auflagerahmen so gestaltet, dass damit eine Befestigung der gesamten Baugruppe am Dachsparren möglich ist. Beidseitig vertikal ist ein Wasserfalz angebracht und am unteren Ende des Auflagerahmens ist die Befestigung einer Weichbleischürze vorgesehen. Zusatzanforderungen: isolierter Kasten, Revisionsdeckel, Einfrierschutz und Farbgebung im Frontbereich gem. RAL.

Liefern und betriebsfertig montieren.

**01.05.1 Wetterschutzgitter - AUL/FOL Schrägdach RLT Sanitäranlage Haus H**
Leistung wie zuletzt in vollem Wortlaut beschrieben, jedoch
Wetterschutzgitter - AUL/FOL Schrägdach RLT Sanitäranlage Haus H

Gewicht:  ca. 67 kg
Anströmfläche  ca. 0,67 m²
Anströmgeschwindigkeit  ca. 0,6 m/s
max. zul. Anströmgeschwindigkeit  ca. 2 m/s
freier Querschnitt  ca. 0,06 m²
Geschwindigkeit im freien Querschnitt  ca. 7 m/s
Nennbreite Wetterschutzgitter  ca. 740 mm
Nennhöhe Wetterschutzgitter  ca. 900 mm
Breite der Dachöffnung B (Abstand Sparren) ca. 800 mm
Höhe der Dachöffnung H (Abstand Wechsel) ca. 1000 mm
Anschluss Höhe  ca. 450 mm
Anschluss Breite  ca. 740 mm
Totaldruckverlust  ca. 36 Pa
Schallleistungspegel  ca. 48 dB(A)
Gesamtlänge  ca. 1056 mm
Heizkabel Länge  ca. 4388 mm

Dachneigung:  ca. 26,4°
Farbe der Planung:  RAL 7016

Technische Angaben Frostschutzband
Nennspannung  230 V
Heizleistung  ca. 27 W/m
Installationsleistung  ca. 270 W/m²
Nenntemperatur  65°
Schutzgeflecht geerdet  Kupfer verzinnt
Außenmantel  Polyolefin
Feuchtigkeitsdicht  ja
Breite  ca. 14 mm
Dicke  ca. 6 mm
Biegeradius  min. 32 mm
erforderliche Vorsicherung Leistungsschalter 16 A

inkl Anschlussgarnitur

Liefern und betriebsfertig montieren.
Menge: 2,000 St

**01.05.2 Wetterschutzgitter - AUL/FOL Schrägdach RLT Sanitäranlage Haus M**
Leistung wie zuletzt in vollem Wortlaut beschrieben, jedoch
Wetterschutzgitter - AUL/FOL Schrägdach RLT Sanitäranlage Haus M

Gewicht:  ca. 93 kg
Anströmfläche  ca. 0,96 m²
Anströmgeschwindigkeit  ca. 0,7 m/s
max. zul. Anströmgeschwindigkeit  ca. 2 m/s
freier Querschnitt  ca. 0,21 m²
Geschwindigkeit im freien Querschnitt  ca. 3,3 m/s
Nennbreite Wetterschutzgitter  ca. 740 mm
Nennhöhe Wetterschutzgitter  ca. 1300 mm
Breite der Dachöffnung B (Abstand Sparren) ca. 800 mm
Höhe der Dachöffnung H (Abstand Wechsel) ca. 1400 mm
Anschluss Höhe  ca. 650 mm
Anschluss Breite  ca. 740 mm
Totaldruckverlust  ca. 12 Pa
Schallleistungspegel  max. 39 dB(A)
Gesamtlänge  ca. 1285 mm
Heizkabel Länge  ca. 6.625 mm
Dachneigung:  ca. 36,2 °
Farbe der Planung:  RAL 7016

Technische Angaben Frostschutzband
Nennspannung  230 V
Heizleistung  min. 27 W/m
Installationsleistung  ca. 270 W/m²
Nenntemperatur  ca. 65°
Schutzgeflecht geerdet  Kupfer verzinnt
Außenmantel  Polyolefin
Feuchtigkeitsdicht  ja
Breite  ca. 14 mm
Dicke  ca. 6 mm
Biegeradius  min. 32 mm
erforderliche Vorsicherung Leistungsschalter 16 A

inkl Anschlussgarnitur

Liefern und betriebsfertig montieren.
Menge: 2,000 St

**01.05.3 Wetterschutzgitter - Fortluft RLT- Anlage Musiksaal und Nebenräume**
Wetterschutzgitter aus verzinktem Stahlblech, mit Vogelschutzgitter (Maschenweite ca. 10 mm), für Außen- und Fortluft geeignet. Unterste Lamelle als Tropfnase zum Schutz vor Verschmutzung der Fassade ausgeführt. Befestigung verdeckte Ausführung. Kompriband zur Andichtung an Fassade berücksichtigen. Material: Gitter aus erzinktem Stahlblech, Vogelschutz aus verzinktem Stahl.

Breite :  max. 1250 mm
Höhe:  max. 850 mm
Volumenstrom:  6.500 m³/h
Druckverlust:  ca. 25 Pa
Schallleistungspegel:  max. 37 dB(A)
Geschwindigkeit im freien Querschnitt: max. 2,5 m/s
Farbe :  gem. Vorgabe
  im RAL System
Farbe der Planung:  RAL 9016

Liefern und betriebsfertig montieren.
Menge: 1,000 St

**Ausführungsbeschreibung 28 Lüftungsturm**
*Lüftungsturm*
Lamellenkamin - bündige Lamellen zum Außenrohr ist ein runder, längs- und quernahtgeschweißter Kamin (Schweißnahtschuppung sichtbar) mit fest eingebauten Regenschutzlamellen. Die Lamellen sind am Kaminrohr bündig ausgeführt, und über den gesamten Zylinder umlaufend. Die Neigung der Lamellen beträgt 45° und ist mit einem Schutzgitter 20 x 20 x 2 hinterlegt. Der Ansaug- bzw. Ausblaswinkel ist 360°. Im inneren ist ein Doppeltreppenabsorber, der den eintretenden Regen nach außen leitet. Der Fußflansch sowie das Kaminrohr, werden gemäß statischen Erfordernissen ausgeführt.

Folgendes Zubehör zur Aufstellung und Montage enthalten:
- Blitzschutzwinkel + Kranöse(n)
- Regenkragen (rund-rund)
- Klemmflansch zur fachgerechnete Abdichtung entsprechend dem Material des Stammrohrs
- Statischer Nachweis
- Material zur Befestigung des Fußflansch am bauseitigen Beton

Liefern und betriebsfertig montieren.

**01.05.4 Lüftungsturm - DN 710 - Zu- und Abluft**
Leistung wie zuletzt in vollem Wortlaut beschrieben, jedoch
Lüftungsturm - DN 710 - Zu- und Abluft

Durchmesser:  ca. 710 mm
Gesamthöhe:  ca. 4.150 mm
Stammrohr-Höhe:  ca. 2.665 mm
Lamellenkopf:  ca. 1.400 mm
Lamellenanzahl:  35 Stück
Höhe der Einzellamelle:  40 mm
Material:  Schwarzblech S235
Materialstärke:  min. 2 mm
Dach-Form:  Dach gerade
Volumenstrom:  min. 2.000 m³/h
Gewicht:  ca. 434 kg
Anströmgeschwindigkeit:  0,32 m/s
freier Querschnitt:  1,73 m²
Schallleistungspegel:  3 dB(A)

Farbe :  gem. Vorgabe
  im RAL System
Farbe der Planung:  RAL 9016

Innenaufstellung - Ohne Regenabweiser

Liefern und betriebsfertig montieren.
Menge: 2,000 St

**01.05.5 Lüftungsturm - DN 800 - Außenluft**
Leistung wie zuletzt in vollem Wortlaut beschrieben, jedoch
Lüftungsturm - DN 800 - Außenluft

Durchmesser:  800 mm
Gesamthöhe:  1.700 mm
Lamellenanzahl:  11 Stück
Höhe der Einzellamelle:  60 mm
Lamellenkopfhöhe:  660 mm
Material:  Edelstahl V2A (1.4301)
Materialstärke:  2 mm
Oberfläche:  matt gebeizt
Volumenstrom:  6.500 m³/h
Ansaug/Asublasgeschw. : 2,5 m/s
freie Querschnittfläche:  0,72 m²
Ausführung Turmabschluss: gerade
Gewicht:  ca. 500kg

Farbe :  gem. Vorgabe
  im RAL System
Farbe der Planung:  RAL 7016

Außenaufstellung - mit Regenabweiser

Liefern und betriebsfertig montieren.
Menge: 1,000 St

**01.05.6 Lüftungsturm - DN 1400 - Entrauchung**
Leistung wie zuletzt in vollem Wortlaut beschrieben, jedoch
Lüftungsturm - DN 1400 - Entrauchung

Durchmesser:  ca. 1.400 mm
Gesamthöhe:  ca. 2.520 mm
Stammrohr-Höhe:  ca. 1776 mm
Lamellenanzahl:  5 Stück
Material:  Edelstahl V2A (1.4301)
Materialstärke:  min. 3 mm
Kopfhöhe an der tiefsten Stelle ca. 140 mm
Dach-Form:  Dach gerade
Volumenstrom:  min. 3.000 m³/h
Gewicht:  ca. 458 kg
Geschwindigkeit im Stammrohr: 0,54 m/s
Anströmfläche:  2,19 m²
Anströmgeschwindigkeit:  0,38 m/s
freier Querschnitt:  1,4 m²
Geschwindigkeit freien Querschnitt: 0,6 m/s
Totaldruckverlust:  1 Pa
Schallleistungspegel:  3 dB(A)

Farbe :  gem. Vorgabe
  im RAL System
Farbe der Planung:  RAL 7016

Außenaufstellung - mit Regenabweiser

Liefern und betriebsfertig montieren.
Menge: 3,000 St

**01.05.7 Transport und Aufstellen - Lüftungsturm - DN 710 - Zu- und Abluft**
Aufstellen und dauerhaft standsicher montieren des vom AN gelieferten Lüftungsturms DN 710 - Zu- und Abluft - auf dem Rohboden im Erdgeschoss. Die Befestigung erfolgt gemäß statischer Vorgabe des Herstellers. Die genaue Lage und Ausrichtung sind vor Montagebeginn mit der Objektüberwachung TGA und Hochbau abzustimmen. In den Einheitspreis einzurechnen sind sämtliche für die Aufstellung erforderlichen Nebenleistungen, insbesondere:
Transport des Lüftungsturms bis zum endgültigen Aufstellort, Vorhaltung und Einsatz geeigneter Hebe- und Transportmittel, Anschlagen, Heben, Ausrichten und Absetzen des Lüftungsturms, lot- und fluchtgerechte Ausrichtung, Befestigung auf der vorhandenen Betondecke, erforderliche Verbindungsmittel, Dichtungen und Befestigungsmaterialien, Schutz der angrenzenden Bauteile während der Montage sowie Abstimmung der Montage mit der Objektüberwachung und den beteiligten Gewerken.

Die Montage hat fachgerecht, dauerhaft korrosionsgeschützt und betriebsbereit zu erfolgen. Beschädigungen an Beschichtungen oder am Korrosionsschutz sind nach der Montage fachgerecht auszubessern.
Menge: 2,000 St

**01.05.8 Transport und Aufstellen - Lüftungsturm - DN 800 - Außenluft**
Aufstellen und dauerhaft standsicheres Montieren eines Lüftungsturms für eine Außenluftansaugung im Außenbereich.

Der Lüftungsturm ist gemäß den statischen Vorgaben des Herstellers aufzustellen, auszurichten und dauerhaft zu befestigen. Die Befestigung erfolgt mittels Flansch bzw. entsprechend den herstellerseitigen Befestigungsvorgaben einschließlich aller erforderlichen Verbindungsmittel, Dichtungen, Schrauben, Dübel, Anker und Befestigungsmaterialien.

Der Transport und das Einheben des Lüftungsturms können mittels bauseitigem Turmdrehkran erfolgen. Die Nutzung, Koordination und Führung des Krans sind rechtzeitig mit dem AN Rohbau abzustimmen. Hierzu gehören auch die Abstimmung der Anlieferung, Zwischenlagerung, Anschlagpunkte, Hebevorgänge sowie erforderliche Genehmigungen, insbesondere bei Lagerung, Anlieferung oder Kranarbeiten im öffentlichen Straßenraum.

Die genaue Lage, Ausrichtung und Anschlusssituation sind vor Montagebeginn mit der Objektüberwachung TGA, der Objektüberwachung Hochbau sowie den beteiligten Gewerken abzustimmen. Der Lüftungsturm ist lot- und fluchtgerecht auszurichten, standsicher zu montieren und betriebsfertig an das Lüftungssystem anzuschließen.

In die Einheitspreise einzurechnen sind sämtliche für die Lieferung, Aufstellung und Montage erforderlichen Nebenleistungen, insbesondere Transport bis zum endgültigen Aufstellort, Anschlagen, Heben, Ausrichten und Absetzen des Lüftungsturms, Befestigung am Baukörper, Schutz angrenzender Bauteile während der Montage, erforderliche Abdichtungen, Korrosionsschutzmaßnahmen sowie alle Abstimmungen mit der Bauleitung und den beteiligten Gewerken.

Die Montage hat fachgerecht, dauerhaft standsicher, witterungsbeständig, korrosionsgeschützt und betriebsbereit zu erfolgen. Beschädigungen an Beschichtungen, Oberflächen oder am Korrosionsschutz sind nach der Montage fachgerecht auszubessern.
Menge: 1,000 St

**01.05.9 Transport und Aufstellen - Lüftungsturm - DN 1400 - Entrauchung**
Aufstellen und dauerhaft standsicheres Montieren eines Lüftungsturms für eine Entrauchung im Außenbereich.

Der Lüftungsturm ist gemäß den statischen Vorgaben des Herstellers aufzustellen, auszurichten und dauerhaft zu befestigen. Die Befestigung erfolgt mittels Flansch bzw. entsprechend den herstellerseitigen Befestigungsvorgaben einschließlich aller erforderlichen Verbindungsmittel, Dichtungen, Schrauben, Dübel, Anker und Befestigungsmaterialien.

Der Transport und das Einheben des Lüftungsturms können mittels bauseitigem Turmdrehkran erfolgen. Die Nutzung, Koordination und Führung des Krans sind rechtzeitig mit dem AN Rohbau abzustimmen. Hierzu gehören auch die Abstimmung der Anlieferung, Zwischenlagerung, Anschlagpunkte, Hebevorgänge sowie erforderliche Genehmigungen, insbesondere bei Lagerung, Anlieferung oder Kranarbeiten im öffentlichen Straßenraum.

Die genaue Lage, Ausrichtung und Anschlusssituation sind vor Montagebeginn mit der Objektüberwachung TGA, der Objektüberwachung Hochbau sowie den beteiligten Gewerken abzustimmen. Der Lüftungsturm ist lot- und fluchtgerecht auszurichten, standsicher zu montieren und betriebsfertig an das Lüftungssystem anzuschließen.

In die Einheitspreise einzurechnen sind sämtliche für die Lieferung, Aufstellung und Montage erforderlichen Nebenleistungen, insbesondere Transport bis zum endgültigen Aufstellort, Anschlagen, Heben, Ausrichten und Absetzen des Lüftungsturms, Befestigung am Baukörper, Schutz angrenzender Bauteile während der Montage, erforderliche Abdichtungen, Korrosionsschutzmaßnahmen sowie alle Abstimmungen mit der Bauleitung und den beteiligten Gewerken.

Die Montage hat fachgerecht, dauerhaft standsicher, witterungsbeständig, korrosionsgeschützt und betriebsbereit zu erfolgen. Beschädigungen an Beschichtungen, Oberflächen oder am Korrosionsschutz sind nach der Montage fachgerecht auszubessern.
Menge: 3,000 St

#### Bereich 01.06 BRANDSCHUTZKLAPPEN

**Ausführungsbeschreibung 29 Brandschutzklappe, rund**
*Brandschutzklappe, rund*
Brandschutzklappe entsprechend der europäischen Produktnorm DIN EN 15650 in runder Bauform. Brandschutztechnisch geprüft nach DIN EN 1366-2 (300 Pa und 500 Pa Unterdruck), mit CE-Kennzeichnung. Der Brandschutzklappenhersteller führt mit seiner Leistungserklärung (DoP) den Nachweis der jeweiligen Einbaubedingungen wie z. B. in, an und entfernt von Wänden bzw. Decken, mit den wesentlichen Merkmalen wie Baugröße, Tragkonstruktion, Bauart und Einbauart und den jeweiligen zugehörigen Leistungsklassen nach Klassifizierungsnorm DIN EN 13501-3. Die funktionsfertige Einheit enthält eine Auslöseeinrichtung und ein austauschbares, feuerbeständiges Klappenblatt, das verwendungsabhängig mit Einbaulage 0 - 360 Grad angeordnet werden kann. Verwendungsbedingt klassifiziert von: EI 30 (ve, ho i harr; o) S bis EI 120 (ve, ho i harr; o) S.

Geeignet zum Nasseinbau
- In massiven Wänden, auch kombinierte Montage und Mehrfachbelegung sowie mit teilweiser Ausmörtelung
- In nichttragenden massiven Wänden mit gleitendem Deckenanschluss
- In Leichtbauwände und Brandwände mit Metallständer und beidseitiger Beplankung, auch kombinierte Montage
- In Holzständer-, Holzfachwerk- und Vollholzwände
- In Schachtwände mit Metallständer und einseitiger Beplankung, auch kombinierte Montage
- In massiven Decken und in Betonsockel auf massiven Decken, auch Mehrfachbelegung und kombinierte Montage im Betonsockel
- In Hohlkammerdecke, Hohlsteindecke, Verbunddecke, Rippendecke
- In Kombination mit Holzbalkendecken, Vollholzdecken und Leichtbaudecken
- In Vollholz-, Holzbalken- und historischen Holzbalkendecken

Geeignet zum Trockeneinbau
- In massiven Wänden und Decken mit Einbaustein ER
- In massiven Wänden, Leichtbauwänden und Brandwänden mit Metallständerwerk und beidseitiger Beplankung mit Einbausatz
- An massiven Wänden mit Einbausatz
- Entfernt von massiven Wänden und Decken (horizontale Luftleitung) sowie entfernt von Leichtbauwänden mit Metallständer und beidseitiger Beplankung mit Einbausatz
- In massiven Wänden und Decken mit Weichschott
- In Vollholz- und Holzbalkendecken mit Einbausatz
- Trockeneinbau ohne Einbausatz in Leichtbauwände mit Metallständer und beidseitiger Beplankung
- In Leichtbauwände mit Metallständer oder Stahlunterkonstruktion und beidseitiger Beplankung mit Einbausatz
- In Leichtbauwände mit Metallständer und beidseitiger Beplankung mit Einbausatz während des Wandaufbaus
- In Leichtbauwände sowie Brandwänden mit Metallständer und beidseitiger Beplankung und gleitendem Deckenanschluss mit Einbausatz
- In Leichtbauwände sowie Brandwände mit Metallständer und beidseitiger Beplankung mit Weichschott
- In Holzständer- und Holzfachwerkwände und beidseitiger Beplankung sowie Vollholzwände mit Einbausatz
- In Holzständer- und Holzfachwerkwände und beidseitiger Beplankung sowie Vollholzwände mit Weichschott
- In Schachtwände mit und ohne Metallständer und einseitiger Beplankung mit Einbausatz
- An Schachtwände mit und ohne Metallständer und einseitiger Beplankung mit Einbausatz
- In massiven Wänden, Leichtbauwänden mit Metall- und Holzständer, Vollholzwände und Sandwichpaneele mit HILTI Brandschutzsteine CFS-BL (Steinschott)
- Gemischte Montage mit Kabel- und Rohrdurchführungen (Mischschott) in massiven Wänden, Leichtbauwänden mit Metall- und Holzständer und Vollholzwänden (In Deutschland mit bauseitiger Genehmigung)
- Entfernt von massiven Wänden, Leichtbauwänden mit Metall- und Holzständer und Vollholzwände mit Mineralwollisolierungen

Luftdichtes Gehäuse, bis Dichtheitsklasse C nach DIN EN 1751 mit geringer Druckdifferenz und Schallleistungspegel. Klappengehäuse aus verzinktem Stahlblech, optional verzinktes Stahlblech mit Pulverbeschichtung RAL 7001 oder Edelstahl 1.4301. Klappenblatt aus Spezial-Isolierstoff, optional mit Beschichtung. Korrosionsschutz nach DIN EN 15650 in Verbindung mit DIN EN 60068-2-52 nachgewiesen. Die hygienischen Anforderungen gemäß VDI 6022-1, VDI 3803-1, DIN 1946-4, DIN EN 13779 sowie der Ö-Norm H 6020 und H 6021 und der SWKI werden erfüllt. Gehäuselänge 400 mm zum direkten Anschluss an Luftleitungen aus nicht brennbaren oder brennbaren Baustoffen. Thermische oder thermoelektrische Auslösung für 72 °C oder 95 °C (Warmluftheizungen) mit Schmelzlot oder thermoelektrisch mit Federrücklaufantrieb, Testschalter/Taster und Kontroll-LED. Die Ausführungen mit bürstenlosen Federrücklaufantrieben zum Öffnen und Schließen der Brandschutzklappe, auch bei laufender Lüftungsanlage, unabhängig von der Nenngröße, sind insbesondere zur Funktionsprüfung oder dem täglichen Absperren von Leitungsabschnitten geeignet. Nachrüstung von Federrücklaufantrieben ohne Modifizierung des Gestänges von außen möglich.

Merkmale
- Leistungserklärung nach Bauproduktenverordnung
- Klassifizierung nach EN 1350-3, bis EI 120 (ve, ho, i harr; o) S
- Zulassung für das Brandverhalten
- Entspricht der europäischen Produktnorm EN 15650
- Brandschutztechnisch geprüft nach EN 1366-2
- Hygienische Anforderung nach VDI 6022 Blatt 1 (07/2011), VDI 3803 (02/2010), DIN 1946 Teil 4 (12/2008) und EN 13779 (09/ 2007) nachgewiesen
- Korrosionsschutz nach EN 15650 in Verbindung mit EN 60068-2-52 nachgewiesen
- Leckluftstrom bei geschlossenem Klappenblatt nach EN 1751, Klasse 3
- Gehäuse-Leckluftstrom nach EN 1751, Klasse C
- Geringe Druckdifferenzen und Schallleistungspegel
- Beliebige Luftrichtung

Material Gehäuse:
- Verzinktes Stahlblech

Material Klappenblatt:
- Spezial- Isolierstoff

Material weitere Bauteile
- Klappenachse aus Edelstahl
- Gleitlager aus Kunststoff
- Dichtungen aus Elastomere

Ausführung:
Gehäuse:  Grundausführung
Ausführungsvariante: Auslösetemperatur 72°C
Land:  DE
Anbauteile:  mit Federrücklaufantrieb 230 V
  mit beidseitigen Segeltücher

Der Bieter erklärt, dass er das nachfolgende Fabrikat / Typ anbietet:

Gewähltes Fabrikat :

'.........'
(vom Bieter einzutragen)

Gewählter / Typ :

'.........'
(vom Bieter einzutragen)

(Es ist nur ein Fabrikat / Typ zu benennen. Es ist zwingend erforderlich, dass die Angaben in den dafür vorgesehenen Zeilen vollständig eingetragen werden. Wenn einzelne Angaben fehlen, bzw. Mehrfachnennungen erfolgen, kann dies zum Ausschluss von der Wertung führen. Der Nachweis der Gleichwertigkeit ist nach Aufforderung durch den AG durch den Bieter zu erbringen.)

Liefern und betriebsfertig montieren.

**01.06.1 Brandschutzklappe, rund DN 100 - Mauerwerk bzw. Betonwand - Wandeinbau**
Leistung wie zuletzt in vollem Wortlaut beschrieben, jedoch als Brandschutzklappe, rund DN 100 - Mauerwerk bzw. Betonwand - Wandeinbau

Liefern und betriebsfertig montieren.
Menge: 1,000 St

**01.06.2 Brandschutzklappe, rund DN 125 - Mauerwerk bzw. Betonwand - Deckeneinbau**
Leistung wie zuletzt in vollem Wortlaut beschrieben, jedoch
Brandschutzklappe, rund DN 125 - Mauerwerk bzw. Betonwand - Deckeneinbau

Liefern und betriebsfertig montieren.
Menge: 3,000 St

**01.06.3 Brandschutzklappe, rund DN 125 - Mauerwerk bzw. Betonwand - Wandeinbau**
Leistung wie zuletzt in vollem Wortlaut beschrieben, jedoch als Brandschutzklappe, rund DN 125 - Mauerwerk bzw. Betonwand - Wandeinbau

Liefern und betriebsfertig montieren.
Menge: 1,000 St

**01.06.4 Brandschutzklappe, rund DN 140 - Mauerwerk bzw. Betonwand - Deckeneinbau**
Leistung wie zuletzt in vollem Wortlaut beschrieben, jedoch
Brandschutzklappe, rund DN 140 - Mauerwerk bzw. Betonwand - Deckeneinbau

Liefern und betriebsfertig montieren.
Menge: 6,000 St

**01.06.5 Brandschutzklappe, rund DN 160 - Mauerwerk bzw. Betonwand - Deckeneinbau**
Leistung wie zuletzt in vollem Wortlaut beschrieben, jedoch als Brandschutzklappe, rund DN 160 - Mauerwerk bzw. Betonwand - Deckeneinbau

Liefern und betriebsfertig montieren.
Menge: 2,000 St

**01.06.6 Brandschutzklappe, rund DN 180 - Mauerwerk bzw. Betonwand - Deckeneinbau**
Leistung wie zuletzt in vollem Wortlaut beschrieben, jedoch als Brandschutzklappe, rund DN 180 - Mauerwerk bzw. Betonwand - Deckeneinbau

Liefern und betriebsfertig montieren.
Menge: 2,000 St

**01.06.7 Brandschutzklappe, rund DN 200 - Mauerwerk bzw. Betonwand - Deckeneinbau**
Leistung wie zuletzt in vollem Wortlaut beschrieben, jedoch als Brandschutzklappe, rund DN 200 - Mauerwerk bzw. Betonwand - Deckeneinbau

Liefern und betriebsfertig montieren.
Menge: 2,000 St

**01.06.8 Brandschutzklappe, rund DN 710 - Mauerwerk bzw. Betonwand - Deckeneinbau**
Leistung wie zuletzt in vollem Wortlaut beschrieben, jedoch als Brandschutzklappe, rund DN 710 - Mauerwerk bzw. Betonwand - Deckeneinbau

Liefern und betriebsfertig montieren.
Menge: 2,000 St

**Ausführungsbeschreibung 30 Brandschutzklappe, eckig**
*Brandschutzklappe, eckig*
Brandschutzklappe entsprechend der europäischen Produktnorm DIN EN 15650 in quadratischer oder rechteckiger Bauform mit zwei großen, werkzeuglos bedienbaren Revisionsöffnungen. Brandschutztechnisch geprüft nach DIN EN 1366-2 (300 Pa und 500 Pa Unterdruck), mit CE- Kennzeichnung. Der Brandschutzklappenhersteller führt mit seiner Leistungserklärung (DoP) den Nachweis der jeweiligen Einbaubedingungen wie z. B. in, vor, an und entfernt von Wänden bzw. Decken, mit den wesentlichen Merkmalen wie Baugröße, Tragkonstruktion, Bauart und Einbauart und den jeweiligen zugehörigen Leistungsklassen nach Klassifizierungsnorm DIN EN 13501-3. Die funktionsfertige Einheit enthält eine Auslöseeinrichtung und ein austauschbares, feuerbeständiges Klappenblatt, das verwendungsabhängig horizontal und vertikal angeordnet werden kann. Verwendungsbedingt klassifiziert von EI 30 (ve, ho i harr; o) S bis EI 120 (ve, ho i harr; o) S.

Gleichwertigkeitskriterien
- Die Leistungserklärung nach Bauproduktenverordnung beschreibt alle CE-zertifizierten Einbauarten incl. der Leistungsklasse bis EI 120 S nach EN 13501-3 sowie die wesentlichen Merkmale von zumindest zulässiger Baugröße und Tragkonstruktion
- Die hygienischen Anforderungen gemäß VDI 6022-1, VDI 3803-1, DIN 1946-4, DIN EN 13779 sowie der Ö-Norm H 6020 und H 6021 und SWKI werden erfüllt
- CE-gekennzeichnet und somit brandschutztechnisch geprüft nach EU-Verordnung 305/2011 und bewertet nach Maschinenrichtlinie 2006/42/EG
- CE-zertifizierter Nasseinbau im Abstand ≥ 60mm zwischen zwei Brandschutzklappen (Flansch an Flansch)
- Kombinierter Nasseinbau mit runden Brandschutzklappen in massive Wände, beidseitig bekleidete Leichtbauwände sowie Schachtwände mit Metallständerwerk mit einseitiger Bekleidung
- Zwei Revisionsöffnungen Ø110 mm, mit Bajonettverschluss (werkzeuglos zu öffnen)
- Druckverlust < 15 Pa bei Referenzgröße 400x200mm und 6m/s Anströmgeschwindigkeit
- Schallleistung < 38 dB (A) bei Referenzgröße 400x200mm und 6m/s Anströmgeschwindigkeit

Nasseinbau
- in Massivwände, Wände aus Gipswandbauplatten, Leichtbauwände, Brandwände, Sicherheitstrennwände und Strahlenschutzwände
- mit Einbausatz für gleitendem Deckenanschluss in Massivwänden
- in Schachtwände mit Metallständer oder Stahlunterkonstruktionen
- in Holzständer- und Holzfachwerkwände, sowie Vollholz- und Brettsperrholzwände
- in und auf Massivdecken und in Kombination mit Holzbalken-, Vollholz- und Moduldecken
- in Vollholz-, Holzbalken- und historischen Holzbalkendecken
- Mehrfachbelegung bis 3 m² Brandschutzklappenfläche in massive Wände und Decken und Leichtbauwände
- Kombinierter Einbau in massive Wände und Decken, Leichtbauwände und Schachtwände
- in Leichtbauwände, Brandwände, Sicherheitstrennwände und Strahlenschutzwände mit Metallständer oder Stahlunterkonstruktionen

Trockeneinbau
- in Leichtbauwände sowie Brandwänden mit Metallständer und beidseitiger Beplankung und gleitendem Deckenanschluss
- in Holzständer- und Holzfachwerkwände, sowie Vollholz- und Brettsperrholzwände
- in Schachtwände mit Metallständer oder Stahlunterkonstruktion sowie Schachtwände ohne Metallständer
- in Vollholz- und Holzbalkendecken
- an und entfernt von massiven Wänden und Decken mit Einbausatz
- entfernt von Leichtbauwänden (Wanddurchführung)

Weichschott
- in massive Wände und Decken
- in Leichtbau-, Brand-, Sicherheitstrenn- und Strahlenschutzwände mit Metallständer oder Stahlunterkonstruktion
- in Holzständer-, Holzfachwerk-, Vollholz- und Brettsperrholzwände

Luftdichtes Gehäuse, bis Dichtheitsklasse C nach DIN EN 1751 mit geringer Druckdifferenz und Schallleistungspegel. Klappengehäuse aus verzinktem Stahlblech, optional verzinktes Stahlblech mit Pulverbeschichtung RAL 7001 oder Edelstahl 1.4301. Klappenblatt aus Spezial-Isolierstoff, optional mit Beschichtung. Korrosionsschutz nach DIN EN 15650 in Verbindung mit DIN EN 60068-2-52 nachgewiesen. Die hygienischen Anforderungen gemäß VDI 6022-1, VDI 3803-1, DIN 1946-4, DIN EN 13779 sowie der Ö-Norm H 6020 und H 6021 und der SWKI werden erfüllt. Gehäuselängen 305 mm oder 500 mm mit 30 mm (L = 500 mm) Anschlussflansche zum Anschluss an Luftleitungen aus nicht brennbaren oder brennbaren Baustoffen. Thermische Auslösung für 72 °C oder 95 °C (Warmluftheizungen) mit Schmelzlot oder thermoelektrisch mit Federrücklaufantrieb, Testschalter/Taster und Kontroll-LED. Die Ausführungen mit bürstenlosen Federrücklaufantrieben zum Öffnen und Schließen der Brandschutzklappe, auch bei laufender Lüftungsanlage, unabhängig von der Nenngröße, sind insbesondere zur Funktionsprüfung oder dem täglichen Absperren von Leitungsabschnitten geeignet. Nachrüstung von Federrücklaufantrieben ohne Modifizierung des Gestänges von außen möglich. Explosionsgeschützte Ausführungen für die Zonen 1, 2, 21 und 22 mit Endschalter oder mit Federrücklaufantrieb.

Merkmale
- Leistungserklärung nach europäischer Bauproduktenverordnung
- Klassifizierung nach EN 13501-3, bis EI 120 (ve, ho i harr; o) S
- Entspricht der europäischen Produktnorm EN 15650
- Brandschutztechnisch geprüft nach EN 1366-2
  (300 Pa und 500 Pa Unterdruck)
- Zertifizierter Nasseinbau mit reduzierten Abständen von
  40 mm zu tragenden Bauteilen bzw. 60 mm zwischen zwei Brandschutzklappen (Flansch an Flansch)
- Umlaufende Spaltmaße im Nasseinbau mit Mörtel bis zu
  225 mm zulässig
- Zwei Revisionsöffnungen mit Bajonettverschluss zur Einhandbedienung
- Hygienische Anforderungen gemäß VDI 6022-1, VDI 3803-1, DIN 1946-4, DIN EN 13779 sowie der Ö-Norm H 6020 und
  H 6021 und der SWKI werden erfüllt
- Korrosionsschutz nach EN 15650 in Verbindung mit
  EN 60068-2-52 nachgewiesen
- Leckluftstrom bei geschlossenem Klappenblatt nach
  EN 1751, Klasse 2
- Gehäuse-Leckluftstrom nach EN 1751, Klasse C; (B + H)
  ≤ 700, Klasse B
- Geringe Druckdifferenzen und Schallleistungspegel
- Beliebige Luftrichtung
- Integration in die Gebäudeleittechnik mit dem internationalen Standard Brandschutzklappensystem nach IEC 62026-2 mit AS-Interface ist möglich

Material Gehäuse:
- Verzinktes Stahlblech

Material Klappenblatt
- Spezial-Isolierstoff

Weitere Bauteile
- Klappenachsen und Antriebsgestänge verzinkt bzw. bei Ausführung -1 und -2 Edelstahl
- Gleitlager aus Kunststoff
- Dichtungen aus EPDM und TPE

Ausführung
Gehäusevariante:  Standardausführung
Auslösetemperatur: Auslösetemperatur 72°C
DE  Land: Deutschland
Länge:  300 - 500 mm
Anbauteile:  mit Federrücklaufantrieb 230 V
  mit beidseitigen Segeltücher

Erforderliche Anbausätze sind zu berücksichtigen

Der Bieter erklärt, dass er das nachfolgende Fabrikat / Typ anbietet:

Gewähltes Fabrikat :

'.........'
(vom Bieter einzutragen)

Gewählter / Typ :

'.........'
(vom Bieter einzutragen)

(Es ist nur ein Fabrikat / Typ zu benennen. Es ist zwingend erforderlich, dass die Angaben in den dafür vorgesehenen Zeilen vollständig eingetragen werden. Wenn einzelne Angaben fehlen, bzw. Mehrfachnennungen erfolgen, kann dies zum Ausschluss von der Wertung führen. Der Nachweis der Gleichwertigkeit ist nach Aufforderung durch den AG durch den Bieter zu erbringen.)

Liefern und betriebsfertig montieren.

**01.06.9 Brandschutzklappe, eckig - 400 x 150 Mauerwerk bzw. Betonwand - Deckeneinbau**
Leistung wie zuletzt in vollem Wortlaut beschrieben, jedoch als Brandschutzklappe, eckig - 400 x 150 Mauerwerk bzw. Betonwand - Deckeneinbau

Liefern und betriebsfertig montieren.
Menge: 2,000 St

**01.06.10 Brandschutzklappe, eckig - 400 x 200 - Mauerwerk bzw. Betonwand - Wandeinbau**
Leistung wie zuletzt in vollem Wortlaut beschrieben, jedoch
Brandschutzklappe, eckig - 400 x 200 - Mauerwerk bzw. Betonwand - Wandeinbau

Liefern und betriebsfertig montieren.
Menge: 1,000 St

**01.06.11 Brandschutzklappe, eckig - 400 x 200 Mauerwerk bzw. Betonwand - Deckeneinbau**
Leistung wie zuletzt in vollem Wortlaut beschrieben, jedoch
Brandschutzklappe, eckig - 400 x 200 Mauerwerk bzw. Betonwand - Deckeneinbau

Liefern und betriebsfertig montieren.
Menge: 2,000 St

**01.06.12 Brandschutzklappe, eckig - 400 x 350 Mauerwerk bzw. Betonwand - Deckeneinbau**
Leistung wie zuletzt in vollem Wortlaut beschrieben, jedoch als Brandschutzklappe, eckig - 400 x 350 Mauerwerk bzw. Betonwand - Deckeneinbau

Liefern und betriebsfertig montieren.
Menge: 6,000 St

**01.06.13 Brandschutzklappe, eckig - 500 x 200 Mauerwerk bzw. Betonwand - Wandeinbau**
Leistung wie zuletzt in vollem Wortlaut beschrieben, jedoch
Brandschutzklappe, eckig - 500 x 200 Mauerwerk bzw. Betonwand - Wandeinbau

Liefern und betriebsfertig montieren.
Menge: 2,000 St

**01.06.14 Brandschutzklappe, eckig - 600 x 150 Mauerwerk bzw. Betonwand - Wandeinbau**
Leistung wie zuletzt in vollem Wortlaut beschrieben, jedoch als Brandschutzklappe, eckig - 600 x 150 Mauerwerk bzw. Betonwand - Wandeinbau

Liefern und betriebsfertig montieren.
Menge: 4,000 St

**01.06.15 Brandschutzklappe, eckig - 600 x 200 Mauerwerk bzw. Betonwand - Wandeinbau**
Leistung wie zuletzt in vollem Wortlaut beschrieben, jedoch als Brandschutzklappe, eckig - 600 x 200 Mauerwerk bzw. Betonwand - Wandeinbau

Liefern und betriebsfertig montieren.
Menge: 4,000 St

**01.06.16 Brandschutzklappe, eckig - 600 x 250 Mauerwerk bzw. Betonwand - Deckeneinbau**
Leistung wie zuletzt in vollem Wortlaut beschrieben, jedoch als Brandschutzklappe, eckig - 600 x 250 Mauerwerk bzw. Betonwand - Deckeneinbau

Liefern und betriebsfertig montieren.
Menge: 2,000 St

**01.06.17 Brandschutzklappe, eckig - 650 x 250 Mauerwerk bzw. Betonwand - Wandeinbau**
Leistung wie zuletzt in vollem Wortlaut beschrieben, jedoch als Brandschutzklappe, eckig - 650 x 250 Mauerwerk bzw. Betonwand - Wandeinbau

Liefern und betriebsfertig montieren.
Menge: 1,000 St

**01.06.18 Brandschutzklappe, eckig - 650 x 250 Mauerwerk bzw. Betonwand - Deckeneinbau**
Leistung wie zuletzt in vollem Wortlaut beschrieben, jedoch als Brandschutzklappe, eckig - 650 x 250 Mauerwerk bzw. Betonwand - Deckeneinbau

Liefern und betriebsfertig montieren.
Menge: 4,000 St

**01.06.19 Brandschutzklappe, eckig - 800 x 200 Mauerwerk bzw. Betonwand - Wandeinbau**
Leistung wie zuletzt in vollem Wortlaut beschrieben, jedoch als Brandschutzklappe, eckig - 800 x 200 Mauerwerk bzw. Betonwand - Wandeinbau

Liefern und betriebsfertig montieren.
Menge: 1,000 St

**01.06.20 Brandschutzklappe, eckig - 800 x 450 Mauerwerk bzw. Betonwand - Wandeinbau**
Leistung wie zuletzt in vollem Wortlaut beschrieben, jedoch als Brandschutzklappe, eckig - 800 x 450 Mauerwerk bzw. Betonwand - Wandeinbau

Liefern und betriebsfertig montieren.
Menge: 1,000 St

**01.06.21 Brandschutzklappe, eckig - 950 x 250 Mauerwerk bzw. Betonwand - Wandeinbau**
Leistung wie zuletzt in vollem Wortlaut beschrieben, jedoch als Brandschutzklappe, eckig - 950 x 250 Mauerwerk bzw. Betonwand - Wandeinbau

Liefern und betriebsfertig montieren.
Menge: 1,000 St

**01.06.22 Brandschutzklappe, eckig - 950 x 300 Mauerwerk bzw. Betonwand - Wandeinbau**
Leistung wie zuletzt in vollem Wortlaut beschrieben, jedoch als Brandschutzklappe, eckig - 950 x 300 Mauerwerk bzw. Betonwand - Wandeinbau

Liefern und betriebsfertig montieren.
Menge: 1,000 St

**01.06.23 Brandschutzklappe, eckig - 1000 x 300 Mauerwerk bzw. Betonwand - Wandeinbau**
Leistung wie zuletzt in vollem Wortlaut beschrieben, jedoch als Brandschutzklappe, eckig - 1000 x 300 Mauerwerk bzw. Betonwand - Wandeinbau

Liefern und betriebsfertig montieren.
Menge: 4,000 St

**01.06.24 Brandschutzklappe, eckig - 1000 x 350 Mauerwerk bzw. Betonwand - Wandeinbau**
Leistung wie zuletzt in vollem Wortlaut beschrieben, jedoch als Brandschutzklappe, eckig - 1000 x 350 Mauerwerk bzw. Betonwand - Wandeinbau

Liefern und betriebsfertig montieren.
Menge: 1,000 St

**01.06.25 Brandschutzklappe, eckig - 1100 x 350 Mauerwerk bzw. Betonwand - Wandeinbau**
Leistung wie zuletzt in vollem Wortlaut beschrieben, jedoch als Brandschutzklappe, eckig - 1100 x 350 Mauerwerk bzw. Betonwand - Wandeinbau

Liefern und betriebsfertig montieren.
Menge: 2,000 St

**01.06.26 Brandschutzklappe, eckig - 1300 x 300 Mauerwerk bzw. Betonwand - Wandeinbau**
Leistung wie zuletzt in vollem Wortlaut beschrieben, jedoch als Brandschutzklappe, eckig - 1300 x 300 Mauerwerk bzw. Betonwand - Wandeinbau

Liefern und betriebsfertig montieren.
Menge: 1,000 St

*Hinweis: Verschließen von Fugen um Brandschutzklappen*
Verschließen von Fugen um Brandschutzklappen und Ventilen in Wänden und Decken mit Brandschutzmörtel MG III, an schwer zugänglichen Stellen hohlraumfreies Verpressen mittels Spezialmörtelpumpe, Hochdruckschläuche und Lanzen, Schottoberfläche schalungsrauh, erforderliches Schalungsmaterial ist einzurechnen.

Ermittlung der Maße/Menge gem. DIN 18421 Punkt 5.2.2
Das zu verschließende Volumen wird gem. nachfolgender Positionen abgerechnet.

Bemerkung:
Das verwendete Material muss der Mörtelgruppe III nach DIN 1053 entsprechen und die Überwachung des Herstellerwerkes nach DIN 18557 muss nachgewiesen werden. Brennbare oder andere Fugenfüllungen, die nicht dem Zulassungsbescheid der Brandschutzklappen entsprechen sind restlos zu entfernen.

Je Durchführung ist eine Aufmaßskizze zu erstellen und den Abrechnungsunterlagen beizulegen. Die Skizze muss folgenden Informationen beinhalten:
- Durchbruchsgröße - Länge x Breite / Durchmesser in cm
- Durchgeführtes Medium - Länge x Breite / Durchmesser in cm
- Wand-/Deckenstärke - Tiefe in cm

**01.06.27 Verschließen von Fugen um Brandschutzklappen - bis 5 cm**
Leistung wie zuletzt in vollem Wortlaut beschrieben, jedoch Verschließen von Fugen um Brandschutzklappen

Fugenstärke  bis ca. 5 cm
Wand-/Deckendicke bis ca. 24 cm

Liefern und betriebsfertig montieren.
Menge: 150,000 m

**01.06.28 Verschließen von Fugen um Brandschutzklappen - 5 cm bis 10 cm**
Leistung wie zuletzt in vollem Wortlaut beschrieben, jedoch Verschließen von Fugen um Brandschutzklappen

Fugenstärke  5 - 10 cm
Wand-/Deckendicke bis ca. 24 cm

Liefern und betriebsfertig montieren.
Menge: 170,000 m

**01.06.29 Stückzulage zum Verschließen der Fuge - Deckenmontage**
Stückzulage zum Verschließen der Fuge um Brandschutzklappen, die in Decken eingebaut wurden.

Vorstehende Leistung vollständig erbringen.
Menge: 33,000 St

**01.06.30 Stückzulage zum Verschließen der Fuge - Wandmontage**
Stückzulage zum Verschließen der Fuge um Brandschutzklappen, die in Wänden eingebaut wurden.

Vorstehende Leistung vollständig erbringen.
Menge: 26,000 St

**01.06.31 Bezeichnungsschild Brandschutzklappe**
Bezeichnungsschild Brandschutzklappe,
Farbe und Beschriftung nach Angaben der BL TGA, Farbe der Planung rot. Beschriftung mehrzeilig, Schild aus mehrschichtigem Kunststoff, gefräst, rund.
Durchmesser min. 40 mm
Angebracht werden diese in unmittelbarer Nähe zur Brandschhutzklappe. Bei Abhangdecken unterhalb der Abhangdecke. Befestigung an ortsunveränderlichen Bauteilen wie Wänden und Geschossdecken inkl. aller Befestigungsmaterialien.

Liefern und montieren.
Menge: 59,000 St

#### Bereich 01.07 WÄRMEDÄMMUNG LÜFTUNG

*Hinweis: Hinweis Wärmedämmung*
Bei der Kalkulation ist zu beachten, dass die Mindestabstände nach DIN 4140 nicht immer eingehalten werden können. Die Abstände liegen bauseits bedingt z. Teil bei ca. 3-5 cm. Luftleitungen müssen ggf. vor der Montage isoliert werden. Der Mehraufwand für die Montage ist mit in den Einheitspreisen einzukalkulieren.

**Ausführungsbeschreibung 31 Mineralwolldämmung - Luftleitungen 30mm**
*Mineralwolldämmung - Luftleitungen 30mm*
Wärmedämmung DIN 4140 Teil 1 an Luftleitungen, Mediumtemperatur bis 40 Grad Celsius, Umgebungstemperatur bis 35 Grad Celsius, Dämmung aus nichtbrennbaren Stoffen DIN 4102 Teil 1 Baustoffklasse A, auf der Außenfläche eckiger Luftleitungen aus feuerverzinktem Stahl DIN 17 162 Teil 1, in Zentralen und Gebäuden,

Wärmeleitfähigkeit 0,035 W/m²*K, bei einer Mitteltemperatur von 10 Grad Celsius, mit Aluminiumfolie kaschiert, Mindestdicke 0,05 mm, vollflächig verkleben einschl. Längs- und Rundstöße, Dämmschicht min. 30 mm dick.

Liefern und betriebsfertig montieren.

**01.07.1 Mineralwolldämmung - Luftleitungen L2**
Leistung wie zuletzt in vollem Wortlaut beschrieben,
jedoch Dämmung an Luftleitung
Nennmaß 500 bis 1000 mm größte Kantenlänge.

Liefern und betriebsfertig montieren.
Menge: 280,000 m2

**01.07.2 Mineralwolldämmung - Formteile L2**
Leistung wie zuletzt in vollem Wortlaut beschrieben,
jedoch Dämmung an Formteilen
Nennmaß 1000 bis 1500 mm größte Kantenlänge.

Liefern und betriebsfertig montieren.
Menge: 130,000 m2

**01.07.3 Mineralwolldämmung - Formteile L3**
Leistung wie zuletzt in vollem Wortlaut beschrieben,
jedoch Dämmung an Formteilen
Nennmaß 1500 bis 2000 mm größte Kantenlänge.

Liefern und betriebsfertig montieren.
Menge: 30,000 m2

**Ausführungsbeschreibung 32 Mineralwolldämmung - Luftleitungen 50mm**
*Mineralwolldämmung - Luftleitungen 50mm*
Wärmedämmung DIN 4140 Teil 1 an Luftleitungen, Mediumtemperatur bis 40 Grad Celsius, Umgebungstemperatur bis 35 Grad Celsius, Dämmung aus nichtbrennbaren Stoffen DIN 4102 Teil 1 Baustoffklasse A, auf der Außenfläche eckiger Luftleitungen aus feuerverzinktem Stahl DIN 17 162 Teil 1, in Zentralen und Gebäuden,

Wärmeleitfähigkeit 0,035 W/m²*K, bei einer Mitteltemperatur von 10 Grad Celsius, mit Aluminiumfolie kaschiert, Mindestdicke 0,05 mm, vollflächig verkleben einschl. Längs- und Rundstöße, Dämmschicht min. 50 mm dick.

Liefern und betriebsfertig montieren.

**01.07.4 Mineralwolldämmung - Luftleitungen L2**
Leistung wie zuletzt in vollem Wortlaut beschrieben,
jedoch Dämmung an Luftleitung
Nennmaß 500 bis 1000 mm größte Kantenlänge.

Liefern und betriebsfertig montieren.
Menge: 40,000 m2

**01.07.5 Mineralwolldämmung - Formteile L2**
Leistung wie zuletzt in vollem Wortlaut beschrieben,
jedoch Dämmung an Formteilen
Nennmaß 1000 bis 1500 mm größte Kantenlänge.

Liefern und betriebsfertig montieren.
Menge: 20,000 m2

**01.07.6 Mineralwolldämmung - Formteile L3**
Leistung wie zuletzt in vollem Wortlaut beschrieben,
jedoch Dämmung an Formteilen
Nennmaß 1500 bis 2000 mm größte Kantenlänge.

Liefern und betriebsfertig montieren.
Menge: 4,000 m2

**Ausführungsbeschreibung 33 Blechummantelung an gedämmten Luftleitungen**
*Blechummantelung an gedämmten Luftleitungen*
als mechanischer Schutz vor Beschädigung der vorgenannten Isolierung und UV-Strahlen.
Ummantelung Stahl verzinkt nach DIN EN 10327, Längs- und Rundnähte mit Sicken einschl. Polsterlage zum Schutz der Dampfbremse vor Beschädigungen. Verbindung mit nichtrostenden Schrauben, Blechdicke nach DIN 4140 Tabelle 5, jedoch mind. 0,5 mm, alle Nähte sind wetterfest mit Silikon zu versiegeln.

Liefern und betriebsfertig montieren.

**01.07.7 Blechummantelung an gedämmten Luftleitungen - Luftleitungen**
Leistung wie zuletzt in vollem Wortlaut beschrieben,
jedoch Blechummantelung an gedämmten Luftleitungen, Luftleitung. Luftleitung eckig

Liefern und betriebsfertig montieren.
Menge: 40,000 m²

**01.07.8 Blechummantelung an gedämmten Luftleitungen - Formteilen**
Leistung wie zuletzt in vollem Wortlaut beschrieben,
jedoch Blechummantelung an gedämmten Luftleitungen,  Formteilen. Luftleitung eckig

Liefern und betriebsfertig montieren.
Menge: 24,000 m²

**Ausführungsbeschreibung 34 Weichschaumdämmung**
*Weichschaumdämmung*
Außen- und Fortluftkanäle/-leitungen werden mit Weichschaumdämmung gedämmt.

Kältedämmung nach DIN 4140 an Luftleitungen und Formteilen.

Mediumtemperatur bis  -12 bis 36 Grad Celsius,
Umgebungstemperatur bis  40 Grad Celsius,
Umgebungsfeuchte max  80 % rel. Feuchte
Dämmung aus schwerentflammbaren Stoffen DIN 4102 Teil 1 Baustoffklasse B1, S2

Auf der Aussenfläche runde und eckige Luftleitungen aus feuerverzinktem Stahl DIN EN 1505, in Gebäuden, Höhe der Leitung über Standfläche bis 4,5 m,

Die Dämmung besteht aus:
Platten aus geschlossen zelligem Weichschaum,
Wärmeleitfähigkeit 0,037 W/m²*K,
bei einer Mitteltemperatur von 10 Grad Celsius,
als Dampfbremse,
vollflächig verkleben einschl. Längs- und Rundstöße,
Dämmschicht 19 mm dick.

Liefern und montieren.

**01.07.9 Weichschaumdämmung - Luftleitungen L2**
Leistung wie zuletzt in vollem Wortlaut beschrieben,
jedoch Weichschaumdämmung an Luftleitungen (rund und eckig) Dämmstärke 19 mm B1, S2.
Nennmaß 500 bis 1000 mm größte Kantenlänge.

Liefern und betriebsfertig montieren.
Menge: 180,000 m²

**01.07.10 Weichschaumdämmung - Luftleitungen L4**
Leistung wie zuletzt in vollem Wortlaut beschrieben,
jedoch Weichschaumdämmung an Luftleitungen (rund und eckig) Dämmstärke 19 mm B1, S2.
Nennmaß 1500-2000 mm größte Kantenlänge.

Liefern und betriebsfertig montieren.
Menge: 60,000 m²

**01.07.11 Weichschaumdämmung - Formteilen F1**
Leistung wie zuletzt in vollem Wortlaut beschrieben,
jedoch Weichschaumdämmung an Formteilen (rund und eckig) Dämmstärke 19 mm B1, S2
Nennmaß bis 500 mm größte Kantenlänge.

Liefern und betriebsfertig montieren.
Menge: 6,000 m²

**01.07.12 Weichschaumdämmung - Formteilen F2**
Leistung wie zuletzt in vollem Wortlaut beschrieben,
jedoch Weichschaumdämmung an Formteilen (rund und eckig) Dämmstärke 19 mm B1, S2
Nennmaß 500 bis 1000 mm größte Kantenlänge.

Liefern und betriebsfertig montieren.
Menge: 24,000 m²

**01.07.13 Weichschaumdämmung - Formteilen F3**
Leistung wie zuletzt in vollem Wortlaut beschrieben,
jedoch Weichschaumdämmung an Formteilen (rund und eckig) Dämmstärke 19 mm B1, S2
Nennmaß 1000 bis 1500 mm größte Kantenlänge.

Liefern und betriebsfertig montieren.
Menge: 6,000 m²

**01.07.14 Weichschaumdämmung - Formteilen F4**
Leistung wie zuletzt in vollem Wortlaut beschrieben,
jedoch Weichschaumdämmung an Formteilen (rund und eckig) Dämmstärke 19 mm B1, S2
Nennmaß 1500 bis 2000 mm größte Kantenlänge.

Liefern und betriebsfertig montieren.
Menge: 24,000 m²

*Hinweis: Verschließen von Fugen und Restspalte*
Verschließen von Fugen bzw. Restspalten um Rohrleitungen in einem Durchbruch oder Kernbohrung mit Steinwolle zum Ausstopfen. Schmelzpunkt der Steinwolle größer als 1000 Grad Celsius, Brandverhalten Klasse A2 DIN 4102-1, nichtbrennbar. Abgerechnet wird nach laufende Meter ausgestopftem Ringspalt.Eine schriftliche Dokumentation der verstopften Durchbrüche ist der Rechnung beizulegen.

**01.07.15 Verschließen von Fugen und Restspalte - bis 5 cm**
Leistung wie zuletzt in vollem Wortlaut beschrieben, jedoch Verschließen von Fugen und Restspalte

Fugenstärke  bis ca. 5 cm
Wanddicke  bis ca. 24 cm

Liefern und betriebsfertig montieren.
Menge: 120,000 m

**01.07.16 Verschließen von Fugen und Restspalte - 5 cm bis 10 cm**
Leistung wie zuletzt in vollem Wortlaut beschrieben, jedoch Verschließen von Fugen und Restspalte

Fugenstärke  5 cm bis 10 cm
Wanddicke  bis ca. 24 cm

Liefern und betriebsfertig montieren.
Menge: 20,000 m

**01.07.17 Verschließen von Fugen und Restspalte - Deckenmontage**
Stückzulage zum Verschließen von Fugen und Restspalte in Geschossdecken. Je Durchführung ist eine Aufmaßskizze zu erstellen und den Abrechnungsunterlagen beizulegen. Die Skizze muss folgenden Informationen beinhalten:
- Durchbruchsgröße - Länge x Breite / Durchmesser
- Durchgeführtes Medium - Länge x Breite / Durchmesser
- Deckenstärke - Tiefe

Vorstehende Leistung vollständig erbringen.
Menge: 124,000 St

**01.07.18 Verschließen von Fugen und Restspalte - Wandmontage**
Stückzulage zum Verschließen von Fugen und Restspalte in Wänden. Je Durchführung ist eine Aufmaßskizze zu erstellen und den Abrechnungsunterlagen beizulegen. Die Skizze muss folgenden Informationen beinhalten:
- Durchbruchsgröße - Länge x Breite / Durchmesser
- Durchgeführtes Medium - Länge x Breite / Durchmesser
- Wandstärke - Tiefe

Vorstehende Leistung vollständig erbringen.
Menge: 80,000 St

#### Bereich 01.08 KÄLTETECHNIK

**01.08.1 Klimagerät Inneneinheit/Außeneinheit**
Geräteaufbau Innengerät:
Gehäuse aus schlagfestem Kunststoff. Luftansaugung kopfseitig über die gesamte Verdampferbreite. Luftausblass im unteren Geräteteil. Luftlenkautomatik zur Zuluftverteilung im Raum oder Luftführung individuell einstellbar. Reinigungsfähiger Filter, nach oben herausnehmbar. Ventilator dreistufig schaltbar für geräuscharmen Betrieb. Direkt angetriebener Motor mit Wicklungsschutz. Verdampfer aus CU-Rohr mit aufgepressten Aluminiumlamellen. Elektronische Regelung mit mikroprozessorgesteuertem Betriebsablauf für Klimakomfort. Schaltkontrolle über Infrarot-Fernbedienung (Abstand bis 10 m) mit verständlichem LCD-Display oder Kabelfernbedienung mit Echtzeit-, Tages- und Wochentimer und Raumtemperaturfühler.

Technische Daten:
Kälteleistung:  min. 2.75 kW
  (0.90 ~ 3.35)
Heizleistung:  ca. 3.20 kW
  (1.30 ~ 4.50)
Leistungsaufnahme kühlen / heizen: ca. 0.82 / 0.85 kW
Energieeffizienz kühlen / Klasse: ca. SEER: 6.4 / A++
Energieeffizienz heizen / Klasse: ca. SCOP: 3.8 / A
Ventilatorstufen:  min. 3
Luftmenge :  max. 552 m³/h
Schalldruckpegel (Lo/Hi):  ca. 21 / 38 dB(A) (gemessen in 1 Meter Abstand in einem schalltoten Raum)
Schallleistungspegel:  ca. 46 dB(A)
Abmessungen (HxBxT):  ca. 285x820x215 mm
Gerätegewicht:  ca. 8.0 kg
Kältemittel:  R32

Digital Inverter, selbstreinigend
Kühlen, Heizen, Entfeuchten, Ventilieren
Inklusive Kabelfernbedienung mit Echtzeit-, Tages- und Wochentimer und Raumtemperaturfühler - ON - OFF
Automatischer Betriebsartenwechsel
Luftansaug nicht sichtbar
3 Ventilatorstufen
Auto-Restart
Antibakteriell und antiallergie beschichteter Wärmetauscher
Gerät Farbton weiß RAL 9010
8-poliger Kompressormotor
Kältemittel R32

Geräteaufbau Außengerät:
Wetterfestes Stahlblechgehäuse auf verwindungsfreiem Grundrahmen. Verflüssiger aus CU-Rohr mit aufgepressten Aluminiumlamellen. Rollkolbenverdichter mit 8-poligen Kompressormotor für leisen Betrieb. Schwingungsgedämpft. Mit integriertem Wicklungsschutz. Laufruhiger Axialventilator, direkt angetrieben, elektronisch ausgewuchtet. Kältesystem werkseitig mit Sicherheitskältemittel R32 vorgefüllt, inkl. Wandbefestigung geeeignet für das vorgenante Außengerät.

Technische Daten Außengerät:
Spannungsversorgung:  220 - 240/1/50 V/Ph/Hz
Schalldruckpegel:  max. 46 dB(A) (gemessen in 1 Meter Abstand in einem schalltoten Raum)
Schallleistungspegel:  max. 63 dB(A)
Abmessungen (HxBxT):  ca. 475x660x242 mm
Gewicht:  ca. 22.5 kg
Nennleistung, kühlen / heizen:  ca. -5/46°C / -10/24°C
Absicherung:  max. 16 A
Kältemittel:  R32

Kältemittelleitungsdurchmesser:
Flüssigkeitsleitung:  1/4 Zoll = 6.35 mm
Sauggasleitung:  3/8 Zoll = 9.52 mm

Leitungslänge (max.) 25 m, Höhenunterschied (max.) 8 m

Der Bieter erklärt,dass er das nachfolgende Fabrikat / Typ anbietet:

Gewähltes Fabrikat :

'..........'
(vom Bieter einzutragen)

Gewählter / Typ :

'..........'
(vom Bieter einzutragen)

(Es ist nur ein Fabrikat / Typ zu benennen. Es ist zwingend erforderlich, dass die Angaben in den dafür vorgesehenen Zeilen vollständig eingetragen werden. Wenn einzelne Angaben fehlen, bzw. Mehrfachnennungen erfolgen, kann dies zum Ausschluss von der Wertung führen. Der Nachweis der Gleichwertigkeit ist nach Aufforderung durch den AG durch den Bieter zu erbringen.)

Liefern und betriebsfertig montieren.
Menge: 4,000 St

**01.08.2 Kondensatpumpe**
Kondensatpumpe, Kabelkanal im Farbton RAL9003
Pumpenblock aus  thermoplastischen Kunststoff. Zusätzliche Vibrationsdämpfer. Mit Alarmkontakt und Sicherheitsabschaltung. Alle
Teile wie z. B. Kanal, Winkel und Befestigungsplatten werden mitgeliefert.
Fördermenge 11 l/h
Förderhöhe max 10 m

Liefern und betriebsfertig montieren.
Menge: 4,000 St

**01.08.3 Kälteleitung Flüssig/Gas**
1/4x3/8 Zoll - 6,35x9,52 mm
Kupferleitung Isoliert
schwer entflammbar, M-1 zertifiziert
einschließlich Befestiungsmaterial wie Schellen, Gewindestangen und Metalldübel

Liefern und betriebsfertig montieren.
Menge: 160,000 m

**01.08.4 Gewebeschlauch**
Gewebeschlauch, 1/2", durchsichtig,
für den Anschluss der Kondensatpumpen,
einschl. Kleinmaterialien (Befestigungen,
Schlauchschellen etc.)

Liefern und betriebsfertig montieren.
Menge: 90,000 m

**01.08.5 Betriebsfüllung R32**
Betriebsfüllung des zuvor beschriebenen Rohrnetzes und der Anlagenkomponenten mit Kältemittel R32.
Evakuieren des Systems, Dichtigkeitsprobe, Betriebsfüllung mit Sicherheitskältemittel R32 und Öl, sowie Beschriftung des Rohrsystems nach DIN 2405. Abrechnung erfolgt über kg Kältemittel

Liefern und betriebsfertig ausführen.
Menge: 2,000 kg

#### Bereich 01.09 BRANDSCHUTZBEKLEIDUNG

*Hinweis: BRANDSCHUTZBEKLEIDUNG*
Die vorgenannte Aussenluftleitung ist im Untergeschoss des Instrumentenlagers brandschutztechnisch zu verkleiden. Hierzu ist eine ca. 0,5 x 1m große und ca. 5m lange Brandschutztechnische Einhausung an der  Betondecke zu errichten.

*Hinweis: HINWEIS BRANDSCHUTZBEKLEIDUNG*
Die Brandschutzkonstruktionen sind von qualifizierten
Brandschutzfachfirmen auszuführen.

Der Nachweis der Qualifikation kann z.B. durch das
ISO-zertifizierte Qualitätsmanagementsystem des
angebotenen Herstellers der bautechnischen
Brandschutzkonstruktionen und -systemen erbracht
werden.

Grundlage für die Ausführung sind die amtlichen
Nachweise und die Konstruktionsblätter des Herstellers.

Die gültigen amtlichen Prüfzeugnisse mit folgendem
Inhalt sind vor Montagebeginn der BL vorzulegen:
- Prüfzeugnisnummer
- Datum der Prüfung
- Gutachten

Folgende Leistungen werden nicht gesondert erfasst und sind in die Einheitspreise der F90-Abkastungen einzukalkulieren:

a)
alle erforderlichen Aufhängungen, Traversen und Anschlussteile. Für nicht bekleidete Abhänger gelten folgende Randbedingungen:
maximale Auslastung für L 30 und L 60: 9 N/mm²
maximale Auslastung für L 90: 6 N/mm²
Stahlspreizdübel, mindestens M8, mit allgemeiner bauaufsichtlicher Zulassung, Einbau doppelt so tief wie in der Zulassung angegeben, mindestens jedoch 60 mm, rechnerische Zugbelastung 500 N/Dübel oder für den Brandschutz zugelassene Spezialdübel. Bei Anschlüssen an Stahlbauteile der Feuerwiderstandsklassen F 30 bis F 90 sind die Abhänger und anzuschließenden Stahlbauteile auf einer Länge von mindestens 300 mm in der erforderlichen Dicke des angeschlossenen Stahlbauteils zu bekleiden. Alle Detailangaben in den Konstruktionsblättern und in den amtlichen Prüfzeugnissen sind zu beachten.

b)
Dichtungen der Kanalteile untereinander mit Verklebung der Stöße einschließlich der erforderlichen Materialien. Aufgemessen und abgerechnet wird die äußere Fläche der fertig montierten Abkastungen von Außenkante zu Außenkante nach DIN 18 379 und DIN 18 421. Die Mittelwände oder Unterstützungskonstruktionen bei großen Querschnitten sowie alle Sonderkonstruktionen, die von den Hersteller Konstruktionsblättern abweichen, werden separat abgerechnet.

**01.09.1 Feuerschutzisolierung von F90**
Feuerschutzbekleidung L 90 von Lüftungsleitung.
Herstellen nach Herstellerangaben und amtlichen Nachweis,
aus Silikatplatten, zementgebunden, min. 60 mm stark.
Rohdichte min. 500 kg/m³, nicht brennbar, Klasse A1 in einschaligem Aufbau, vierseitige Bekleidung,
Stoßabdeckung aus Streifen, Befestigung der Eck- und Stoßverbindungen mit Schnellbauschrauben oder Stahldrahtklammern, Anschluß an Massivbauteile mit verzinktem Stahlblechwinkel 40/40/1 mm und Steifen,
min. 60 mm breit, alle Fugen spachteln und glätten.

Liefern und montieren.
Menge: 15,000 m²

**01.09.2 Revisionsöffnung in Feuerschutzisolierung**
Revisionsöffnung in einer senkrechten Feuerschutzverkleidung herstellen nach Vorgabe des Herstellers laut Zulassungsbescheid.
Lichtes Öffnungsmaß min. 500x300mm, inkl aller Nebenleistungen und sonstige Materialien.

Vorgenannte Leistung vollständig erbringen.
Menge: 2,000 St

### Titel 02 KERNBOHR- UND STEMMARBEITEN

#### Bereich 02.01 KERNBOHR- UND STEMMARBEITEN

*Hinweis: Kernbohrungen*
Kernbohrungen sind ausschließlich mit dem maximal erforderlichen Durchmesser einschl. des für den Brandschutz bzw. Schallschutz erforderlichen Abmessungen auszuführen.
Werden größere Bohrungsdurchmesser als erforderlich ausgeführt, erfolgt keine Vergütung. Der Bauherr wird diese Schäden zu Lasten der Verursacher beseitigen lassen. Schadensersatzansprüche bleiben ausdrücklich vorbehalten.
Bei allen Arbeiten, insbesondere bei den Kernbohrungen,
wird ausdrücklich darauf hingewiesen, dass alle bauseits
vorhandenen Einrichtungsgegenstände zu schützen sind.
Bei den Bohrarbeiten ist darauf zu achten, dass
statisch relevante Bauteile nicht durchbohrt werden.
Bei den Kernbohrarbeiten sind alle erforderlichen
Maßnahmen zur Vermeidung von Schäden zu treffen.
Hierbei ist besonders darauf zu achten, dass kein Wasser in andere Baubereiche gelangt.
Einschließlich Anzeichnen der Bohrpunkte und Einmessen.
Einrichtung und Räumen der Baustelle und Reinigen des Arbeitsbereiches vor Verlassen des Arbeitsplatzes.
Ebenfalls zu berücksichtigen ist der Aufbau und das Ansetzen des Kernbohrgerätes für Wand oder Deckenbohrungen, einschl. aller Nebenarbeiten wie Haltebohrungen und Dübel sowie Wasseranschlüsse.

Die Kosten hierfür sind in die Einheitspreise
einzurechnen.

**02.01.1 Erstellen von Kernb. Ansetzen vom Gerät**
Aufbau und Ansetzen des Kernbohrgerätes
für Wand- oder Deckenbohrungen,
einschl. aller Nebenarbeiten wie Haltebohrungen
und Dübel sowie Wasseranschlüsse.

Pro Kernbohrung ist eine Durchtrennung von
Bewehrungsstahl bis 2 cm² Schnittfläche zu kalkulieren.

Darüber hinaus vorhandener Bewehrungsstahl wird über die folgende Zuschlagsposition berücksichtigt.

Vorgenannte Leistung vollständig erbringen.
Menge: 20,000 St

**02.01.2 Zuschlagsposition Kernbohrungen**
Durchschneiden von Bewehrungsstahl über 2 cm²
Schnittfläche als Zuschlagsposition der zuvor
beschriebenen Kernbohrungen.

Vorgenannte Leistung vollständig erbringen.
Menge: 5,000 cm²

**Ausführungsbeschreibung 35 Kernbohrung**
*Kernbohrung*
lfdm. Kernbohrung durch Stahlbetonwände oder -decken, sowie Mauerwerkswänden herstellen.

**02.01.3 Kernbohrung bis 60 mm**
Leistung wie zuvor in vollem Wortlaut beschrieben,
jedoch lfdm. Kernbohrung, Durchmesser bis 60 mm
Menge: 1,000 m

**02.01.4 Kernbohrung 61 bis 80 mm**
Leistung wie zuvor in vollem Wortlaut beschrieben,
jedoch lfdm. Kernbohrung, Durchmesser 61 bis 80 mm
Menge: 1,000 m

**02.01.5 Kernbohrung 81 bis 100 mm**
Leistung wie zuvor in vollem Wortlaut beschrieben,
jedoch lfdm. Kernbohrung, Durchmesser 81 bis 100 mm
Menge: 2,000 m

**02.01.6 Kernbohrung 101 bis 130 mm**
Leistung wie zuvor in vollem Wortlaut beschrieben,
jedoch lfdm. Kernbohrung, Durchmesser 101 bis 130 mm
Menge: 2,000 m

**02.01.7 Kernbohrung 131 bis 150 mm**
Leistung wie zuvor in vollem Wortlaut beschrieben,
jedoch lfdm. Kernbohrung, Durchmesser 131 bis 150 mm
Menge: 1,000 m

**02.01.8 Zulage Überkopfbohren**
Aufgrund von technischen und oder baulichen Gegegebenheiten ist die Durchführung einer Kernbohrung als Überkopfbohrung erforderlich. Mit dieser Position kann der zusätzliche Aufwand für die Überkopfbohrung geltend gemacht werden. Abrechnung je 1 Stück erstellte Kernbohrung.

Vorgenannte Leistung vollständig erbringen.
Menge: 5,000 St

**Ausführungsbeschreibung 36 Herstellen von Trockenbau Öffnungen**
*Herstellen von Trockenbau Öffnungen*
Herstellen von Öffnungen in bauseits gestellten Trockenbauwänden zur Verlegung von Leitungen.
Runder oder eckiger Ausschnitt. Maßangabe Durchmesser oder längste Kantenlänge. Öffnen und Entsorgen der Trockenbauwand gem. Abstimmung mit BL Hochbau und TGA.

**02.01.9 Herstellen von Trockenbau Öffnungen bis 100 mm**
Leistung wie zuvor in vollem Wortlaut beschrieben,
jedoch rund oder eckig. Umfang oder größte Kantenlänge
bis 100 mm.

Vorgenannte Leistung vollständig erbringen.
Menge: 2,000 St

**02.01.10 Herstellen von Trockenbau Öffnungen bis 150 mm**
Leistung wie zuvor in vollem Wortlaut beschrieben,
jedoch rund oder eckig. Umfang oder größte Kantenlänge
bis 150 mm.

Vorgenannte Leistung vollständig erbringen.
Menge: 2,000 St

**02.01.11 Herstellen von Trockenbau Öffnungen bis 200 mm**
Leistung wie zuvor in vollem Wortlaut beschrieben,
jedoch rund oder eckig. Umfang oder größte Kantenlänge
bis 200 mm.

Vorgenannte Leistung vollständig erbringen.
Menge: 2,000 St

**02.01.12 Herstellen von Trockenbau Öffnungen bis 250 mm**
Leistung wie zuvor in vollem Wortlaut beschrieben,
jedoch rund oder eckig. Umfang oder größte Kantenlänge
bis 250 mm.

Vorgenannte Leistung vollständig erbringen.
Menge: 2,000 St

### Titel 03 STUNDENLOHN- UND REVISIONSARBEITEN, SONSTIGES

#### Bereich 03.01 SONSTIGES

**03.01.1 Leitern und Rollgerüste**
*** Pauschalposition
Gestellung von Leitern und Rollgerüst mit Gummirollen, für Montagearbeiten für Höhen wie in den Vorbemerkungen beschrieben. Liefern und während der Baustellenzeit vorhalten.
Die wirtschaftlich, effiziente Verwendung von geliehenen Gerüsten o.ä. ist vom AN selbstständig zu koordinieren. Mehrfaches Auf- und Abbauen ist im EP zu berücksichtigen. Leitern und Rollgerüst gem. BG-Bestimmungen mit Rückenschutz und Steigleitern.
Menge: 1,000 psch

**03.01.2 Prüfen der bauseits angelegten Durchbrüche**
*** Pauschalposition
Vor Montagebeginn sind die bauseits erstellten Wand- und Deckendurchbrüche durch den AN Lüftung an Hand der erstellten Montageplanung, sowie der zur Verfügung gestellten Schlitz- und Durchbruchsplanung zu prüfen.
Festgestellte Abweichungen sind der Bau,- Objektüberwachung TGA sowie der Objektüberwachung Hochbau mitzuteilen und schriftlich zu dokumentieren. Die anschließende Überarbeitung der Durchbrüche erfolgt dann durch den Ersteller, sofern nichts anderes vereinbart wird.
Menge: 1,000 psch

**03.01.3 Dokumentation Bautagebuch**
*** Pauschalposition
Arbeitstägliche Führung eines Bautagebuches über den gesamten Ausführungszeitraum. Nachfolgende Angaben sind im Bautagebuch aufzuführen:
- Name der Baumaßnahme (Anschrift, Projektname,)
- Namen der auf der Baustelle eingesetzten Personen getrennt nach:
  1. Funktionen
  2. der ausgeführten Arbeiten
  3. Arbeitszeiten
  4. Anfang und Ende von Stundenlohnarbeiten
- Lieferungen
- Baufortschritt (Fotodokumentation)
- Witterungsgrößen
- besondere Vorkommnisse
- Einsatz von Großgerät

Besondere Angaben:
- Notwendigkeit, Beantragung und Genehmigung etwaiger Abweichungen von den ausgehändigten Bauzeichnungen
- Alle Umstände aus denen Schadenersatzansprüche oder das Recht zur Kündigung des Vertrages hergeleitet werden können
- Unterbrechung und Verzögerung der Arbeiten mit Angabe der Ursachen
- Detaillierte Erfassung aller Sachverhalte bei Behinderungsanzeigen von Auftragnehmern.

Das Bautagebuch ist jeweils zeitnah nach Erstellung der Bau,- Obejektüberwachung TGA zur Unterschrift vorzulegen. Die Übergabe erfolgt wöchentlich zur Baubesprechung bzw. jeweils zum Ende einer Kalenderwoche per E-Mail an dem Objektplaner bzw. an die E-Mailadresse der jeweiligen Bau,- Objektüberwachung TGA.
Menge: 1,000 psch

**03.01.4 Dokumentation Brandschutz**
*** Pauschalposition
Dokumentation der erstellten Brandschottungen inkl. Fotodokumentation sowie eindeutiger Kennzeichnungen durch Nummerierung. Festhalten der Dokumentation in einem separaten Revisionsplan oder Protokoll. Die Dokumentation muss während der laufenden Maßnahme geführt werden und ist auf Verlangen der Objektüberwachung TGA vorzulegen. Anzahl Rohrschottungen gem. der vorgenannten Summen der Brandschutzmaßnahmen.
Menge: 1,000 psch

**03.01.5 Inbetriebnahme RLT- Anlagen**
*** Pauschalposition
Inbetriebnahme der neu errichteten RLT-Anlagen nach Abschluss der Baumaßnahme in selbstständiger Koordination mit den beteiligten Gewerken MSR- und Heizungstechnik. Die Objektüberwachung sowie der Nutzer sind über die einzelnen Inbetriebnahmeschritte rechtzeitig zu informieren und in die erforderlichen Abstimmungen einzubinden.

Nach Abschluss der Montagearbeiten sind die RLT-Anlagen einschließlich aller zugehörigen Komponenten vollständig in Betrieb zu nehmen, einzuregulieren und zu prüfen.

Auszuführende Leistungen:

- Abstimmung des Inbetriebnahmetermins mit der Objektüberwachung, dem Nutzer und den beteiligten Gewerken,
- Prüfung der vollständigen und fachgerechten Montage der RLT-Anlagen,
- Prüfung der elektrischen, regelungstechnischen und hydraulischen Anschlüsse,
- Einstellung sämtlicher erforderlicher Betriebsparameter der RLT-Anlagen,
- Prüfung der Kommunikation zur Gebäudeautomation / MSR,
- Inbetriebnahme und Funktionsprüfung der MSR-seitigen Schnittstellen,
- Einmessen, Einstellen und Dokumentieren der Luftmengen auf die Sollluftmengen,
- Messen der Volumenströme an den Luftauslässen,
- Einstellen und Einregulieren der Volumenstromregler,
- Überprüfung und Einregulierung der Luftströmungsrichtungen,
- Funktionsprüfung der wesentlichen Betriebszustände, Betriebsarten, Freigaben, Störmeldungen und Sicherheitsfunktionen,
- Prüfung der Frostschutz-, Filter-, Ventilator-, Temperatur- und Volumenstromfunktionen,
- Prüfung der Brandschutzklappen einschließlich Funktionsauslösung, Rückmeldung und Dokumentation,
- Abstimmung der Schnittstellen zwischen RLT-Anlage, MSR-Anlage und Heizungsanlage,
- Durchführung der erforderlichen Abnahmeprüfungen vor Erstinbetriebnahme,
- Vorbereitung der Sachverständigenabnahme einschließlich Bereitstellung der erforderlichen Prüf- und Einstellprotokolle.

Sämtliche Einstellwerte, Messwerte, Luftmengen, Betriebsparameter, Funktionsprüfungen sowie Prüfergebnisse sind nachvollziehbar zu dokumentieren. Die Dokumentation ist in Listenform zu erstellen und dem Betreiber mit den Revisionsunterlagen in gleicher Anzahl zu übergeben.

Die erforderlichen Messgeräte, Prüfgeräte, Leitern, Arbeitsmittel, Hilfsmittel und sonstigen Nebenleistungen sind durch den AN zu stellen und in den Einheitspreis einzurechnen. Sämtliche Abstimmungen mit der Objektüberwachung, dem Nutzer und den beteiligten Gewerken sind ebenfalls einzurechnen.

Die vorstehende Leistung ist vollständig zu erbringen.
Menge: 1,000 psch

**03.01.6 Abnahme Lüftungsgeräte**
Begleiten eines bauseits bestellten Sachverständigen gem. Prüfverordnung zur Überprüfung und Abnahme der oben genannten Lüftungsgeräte inkl. aller sicherheitsrelevanten Bauteile. Begleitung des Sachverständigen und Stellung von Leitern und oder Gerüsten. Bereitstellung aller erforderlichen Plan- und Ausführungsunterlagen als Prüfungsgrundlage.

Zu kalkulieren sind folgende Einsätze:
- Vorbegehung während der Ausführung. min. 2 Ortstermine
- Abnahme der RLT-Anlagen min. 2 Ortstermin
- ggf. erforderliche Nachprüfung vor Ort. min. 1 Ortstermin
- inkl. aller Fahrtkosten und Auslagen wie Spesen usw.

Liefern und Leistung ausführen.
Menge: 1,000 St

#### Bereich 03.02 REVISIONSUNTERLAGEN

**03.02.1 Anlagenschemata - Lüftung**
*** Pauschalposition
Liefern und Montieren von vollständigen Anlagenschemata für die jeweils ausgeführten raumlufttechnischen Anlagen bzw. Anlagenteile.

Je nach Aufbau und Umfang der Anlagentechnik können die erforderlichen Darstellungen in einem gemeinsamen Schema oder in mehreren Einzelschemata erfolgen. Die Schemata sind im Originalformat farbig auszudrucken und dauerhaft zu konservieren, z. B. durch Laminierung oder eine gleichwertige feuchtigkeits- und alterungsbeständige Ausführung. Vor Druck und Ausführung ist die Freigabe der Objektüberwachung TGA einzuholen.

Die Montage hat gut sichtbar, dauerhaft und gut zugänglich an geeigneter Stelle im Bereich der jeweiligen RLT-Anlage bzw. im zugehörigen Technikraum zu erfolgen, z. B. mittels Klemmleiste, Rahmung oder direkter Wandbefestigung.

Die Anlagenschemata müssen dem tatsächlichen Ausführungsstand "As-Built" entsprechen und alle für Betrieb, Wartung und Störungsbeseitigung relevanten Komponenten der jeweiligen Lüftungsanlage enthalten. Hierzu zählen insbesondere RLT-Geräte, Ventilatoren, Filterstufen, Wärmerückgewinnung, Heiz- und Kühlregister, Schalldämpfer, Brandschutzklappen, Volumenstromregler, Luftklappen, Luftarten, Regelzonen sowie die wesentlichen Mess-, Steuer- und Regelungseinrichtungen.

Die Darstellung ist übersichtlich, eindeutig und nachvollziehbar aufzubauen, sodass der Anlagenbetrieb, die Wartung sowie die Störungsbeseitigung sachgerecht unterstützt werden.
Menge: 1,000 psch

**03.02.2 Anlagenbuch gemäß VDI 6022**
*** Pauschalposition
Erstellen und Liefern eines vollständigen Anlagenbuches zur Dokumentation des hygienegerechten Betriebes der im Leistungsverzeichnis vorgenannten raumlufttechnischen Anlagen bzw. Anlagenteile gemäß VDI 6022.

Das Anlagenbuch ist für die jeweils ausgeführten Anlagen bzw. Anlagenteile zu erstellen. Je nach Aufbau und Umfang der Anlagentechnik kann die Dokumentation in einem gemeinsamen Anlagenbuch oder in mehreren getrennten Anlagenbüchern erfolgen. Die Zuordnung zu den jeweiligen Anlagen bzw. Anlagenteilen muss eindeutig und nachvollziehbar dargestellt werden.

Das Anlagenbuch ist in unmittelbarer Nähe der jeweiligen RLT-Anlage bzw. an einem dauerhaft zugänglichen Ort beim Betreiber zu hinterlegen und fortlaufend pflegbar aufzubauen. Es dient der Dokumentation aller wesentlichen Anlagendaten, hygienerelevanten Prüfungen, Wartungen und Instandhaltungsmaßnahmen.

Das Anlagenbuch muss mindestens folgende Angaben und Nachweise enthalten:

- anlagenspezifische Daten der jeweiligen RLT-Anlage bzw. des jeweiligen Anlagenteils, wie z. B. Anlagenbezeichnung, Aufstellort, Luftvolumenströme, Luftarten, Filterstufen, Befeuchtungseinrichtungen, Wärmerückgewinnung sowie wesentliche Anlagenkomponenten,
- Dokumentation der hygienerelevanten Erstinspektion bzw. Inbetriebnahme der jeweiligen Anlage,
- Nachweise über eingesetzte Filterqualitäten, Filterwechsel und Differenzdruckkontrollen,
- Protokollierung der regelmäßigen hygienischen Kontrollen und Inspektionen gemäß VDI 6022,
- Dokumentation von Reinigungs-, Wartungs- und Instandhaltungsmaßnahmen an Luftleitungen, Luftdurchlässen, Filtern, Wärmetauschern, Kondensatabläufen, Befeuchtern und sonstigen hygienerelevanten Bauteilen,
- Nachweise über durchgeführte mikrobiologische Untersuchungen, sofern erforderlich,
- Wartungs- und Prüfplan mit Feldern zur regelmäßigen Fortschreibung durch den Betreiber bzw. das Wartungsunternehmen,
- Dokumentation festgestellter Mängel sowie der hierzu durchgeführten Maßnahmen zur Mangelbeseitigung.

Das Anlagenbuch ist vollständig, übersichtlich gegliedert und in geeigneter Form, z. B. als Ordner oder digitale Dokumentation mit Ausdruck der wesentlichen Nachweise, zu übergeben. Die Unterlagen müssen dem tatsächlichen Ausführungsstand entsprechen und eine eindeutige Zuordnung zu den im Leistungsverzeichnis beschriebenen Anlagen bzw. Anlagenteilen ermöglichen.
Menge: 1,000 psch

**03.02.3 Revisionsunterlagen**
zusätzlich zu den in der VOB geforderten
technischen Unterlagen, für die ausgeführten

Lüftungsinstallationsarbeiten:

- Revisionszeichnungen Grundrisse und Schemen farbig, im Maßstab 1:50, gefaltet im DIN A4 Format.
- Sämtliche Unterlagen in Stehordnern geheftet.
- Anlagenbeschreibung
- Messprotokolle
- Protokoll über die Einweisung des Wartungs- und Bedienpersonals
- Ersatzteilliste
- Abnahme- und Prüfbescheinigung
- Fachunternehmererklärung
- alle für einen sicheren und wirtschaftlichen Betrieb erforderlichen Betriebs-, Bedienungs- und Wartungsanleitungen
- Aufstellung der wiederkehrenden Prüfungen
- Material- und Liefernachweise
- zusätzlich sind die vorgenannten Unterlagen als DXF-, DWG- und PDF-Format als Cloud- bzw. Datenaustauschserver zu übergeben.

Die Unterlagen sind auf dem letzten Stand der Architektenpläne zu erstellen.

Die Unterlagen sind 2-fach und innerhalb 10 Werktagen
vor Einreichung der Schlussrechnung beim Auftraggeber
zur Prüfung einzureichen.

Ohne die Unterlagen ist die Abnahme der erbrachten Leistungen, sowie die Stellung der Schlussrechnung ausgeschlossen.
Menge: 1,000 St

#### Bereich 03.03 STUNDENLOHNARBEITEN

*Hinweis: Ausführungsbeschreibung Stundenlohnarbeiten*
HINWEIS:
Stundenlohnarbeiten werden nur anerkannt, wenn sie auf ausdrückliche Anordnungen des Auftraggebers ausgeführt werden. Die in den Positionen angegebenen Lohn- bzw. Entgeltgruppen dienen nur zur Festlegung der erwarteten Qualifikation der Personen, die die Stundenlohnarbeiten ausführen. Der Nachweis über die angefallenen Stundenlohnarbeiten ist zu führen und durch Tagelohnzettel, die dem Auftraggeber spätestens am nächsten Arbeitstag zur Bestätigung vorzulegen sind, zu erbringen. Der Einheitspreis gilt unabhängig von der Anzahl der abzurechnenden Stunden.

**03.03.1 Monteurstunden (4. Berufsjahr)**
Monteurstunden (4. Berufsjahr)
für die Durchführung von unvorhersehbaren Arbeiten. Die Beauftragung erfolgt nach Anweisung durch die Objektüberwachung. Einschl. aller Zuschläge für Lohn- und Nebenkosten, Auslösungen, Fahrtkosten, etc. zum Nachweis.
Menge: 60,000 h

**03.03.2 Montagehelfer (2. Berufsjahr)**
Montagehelfer (2. Berufsjahr)
für die Durchführung von unvorhersehbaren Arbeiten. Die Beauftragung erfolgt nach Anweisung durch die Objektüberwachung. Einschl. aller Zuschläge für Lohn- und Nebenkosten, Auslösungen, Fahrtkosten, etc. zum Nachweis.
Menge: 60,000 h

### Titel 04 WARTUNGSARBEITEN LÜFTUNG

#### Bereich 04.01 WARTUNGSARBEITEN LÜFTUNG

*Hinweis: Vorbemerkungen Wartung - Lüftung*
Der Auftraggeber beabsichtigt die in den zuvor genannten Titeln beschriebenen Systemkomponenten, durch den Ersteller der Anlage, warten zu lassen. Die Beauftragung der Wartung erfolgt separat im jeweiligen Jahr.
Daher ist der jährliche Einheitspreis für eine 1-malige Wartung gemäß VDMA Blätter zu kalkulieren.

Alle nachfolgenden Objekte sind zusätzlich zu den in den VDMA-Blättern aufgeführten Objekten zuwarten bzw. bei der Kalkulation der nachfolgenden Wartung für 4 Jahre zu berücksichtigen:

Die Wertung der Angebote und der Angebotssumme erfolgt unter Berücksichtigung aller Titel. Der AG behält sich vor diese aber separat zu vergeben.

*Hinweis: Zu wartenden Objekte*
Alle nachfolgenden Objekte sind zusätzlich zu den in den VDMA-Blättern aufgeführten Objekten zuwarten bzw. bei der Kalkulation der nachfolgenden Wartung für 4 Jahre zu berücksichtigen:

- Lüftungsanlagen
- Volumenstromregler
- Brandschutzklappen
- Kontrolle von Luftmengen
- Entsorgung von Filterflächen
- Lieferung und Einbau neuer Filterflächen

**04.01.1 Wartung der Anlagen für das 1. Jahr**
*** Pauschalposition
innerhalb der Verjährungsfrist für Mängelansprüche,
1-malige Wartung der Lüftungstechnik aus den vorgenannten Titeln.

Wartungsarbeiten der Anlagenbestandteile gemäß den
"Vorbemerkungen Wartung".

Jährliche Pauschale für das 1. Jahr!
Menge: 1,000 psch

**04.01.2 Wartung der Anlagen für das 2. Jahr**
*** Pauschalposition
innerhalb der Verjährungsfrist für Mängelansprüche,
1-malige Wartung der Lüftungstechnik aus den vorgenannten Titeln.

Wartungsarbeiten der Anlagenbestandteile gemäß den
"Vorbemerkungen Wartung".

Jährliche Pauschale für das 2. Jahr!
Menge: 1,000 psch

**04.01.3 Wartung der Anlagen für das 3. Jahr**
*** Pauschalposition
innerhalb der Verjährungsfrist für Mängelansprüche,
1-malige Wartung der Lüftungstechnik aus den vorgenannten Titeln.

Wartungsarbeiten der Anlagenbestandteile gemäß den
"Vorbemerkungen Wartung".

Jährliche Pauschale für das 3. Jahr!
Menge: 1,000 psch

**04.01.4 Wartung der Anlagen für das 4. Jahr**
*** Pauschalposition
innerhalb der Verjährungsfrist für Mängelansprüche,
1-malige Wartung der Lüftungstechnik aus den vorgenannten Titeln.

Wartungsarbeiten der Anlagenbestandteile gemäß den
"Vorbemerkungen Wartung".

Jährliche Pauschale für das 4. Jahr!
Menge: 1,000 psch
